# Neubau Kindergarten
Angebotsaufforderung (GAEB 90, DA83)
Währung: EUR
Auftraggeber: Verbund Prot. Kindertageseinrichtungen im Prot. Kirchenbezi

## Zusätzlicher Text
Lage der Baustelle / Grundstück:
Das Gebäude befindet sich in Ludwigshafen-Pfingstweide
Zugang / Zufahrt zum Bestandsgebäude: Über Brüsseler Ring
Umgebung:
Südseite: Wohngebäude
Nordseite: Büro- und Wohngebäude
Ostseite: Pfarrhaus + Gemeindehaus / Wohnbebauung
Westseite: Wohnbebauung

Allgemein (wichtiger Hinweis):
Es wird empfohlen die Maßnahme/Baustelle vor Ort zu besichtigen.
Zur Terminvereinbarung melden Sie sich bei Sarah Schäfer-Koop (Träger)
Mobil 0175- 8575190
Mail Sarah.Schaefer-Koop@evkitalu.de
Nachforderungen auf Grund von zu erwartenden Erschwernissen oder
Unkenntnis der Örtlichkeit werden nicht anerkannt!

Baumaßnahmen:

Abbruch des Bestandsgebäude: KindergartenAuffüllung GeländeNeubau
KindergartenSiehe auch: A-
1_Kita_Regenbogen_Ausführung_Erläuterungsbericht-1-1Neubau  Einhaltung
KFW40 GebäudeDas Gebäude wird im südlichen Bereich des Gesamtgrundstücks
errichtet Geschoße: Erd- und Obergeschoss Bauart: Massivbauweise mit WDVS
+ vorgehängte FassadenGründung: STB-BodenplatteInnentreppe: STB-
TreppeAufzug: jaDachform: Pultdächer Dachneigung:
6°GradDachdeckung: extensive DachbegrünungFluchtsteg-balkon:
MetallkonstruktionFluchttreppe:  MetallkonstruktionHaustechnik: Heizung:
WärmepumpenLüftungsanlageBrandmeldeanlagePhotovolthaikanlageAußenanlage:
Die Außenanlage wird neu errichtetBaustellenzufahrt: Erfolgt vom Brüssler
Ring aus die vorhandene ZufahrtBaustelleneinrichtung: Flächen für die
Baustelleneinrichtung liegen nördlich und südlich des Neubaus.Die
Lagermöglichkeiten vor Ort sind begrenzt, entsprechend notwendige
Flächen im öffentlichen Bereich sind bei der Stadt Ludwigshafen
anzumelden und durch diese zu genehmigen. Der Auftragnehmer hat dies
eigenverantwortlich und auf eigene Kosten zu veranlassen.Baugrundstück +
StraßenraumBauzaun Ver- und Entsorgungsleitungen: Versorgungsleitungen
vorhanden  Anschluss neu Brüsslere RingSchmutzwasseranschluss: An
Bestand Schacht auf Grundstück Regenwasser: Versickerung auf dem
Grundstück über MuldenBaugrund: Ein Baugrundgutachten liegt
vorBodenschutzrechtlich / Auswirkungen Mensch: Boden Bewertung nach LAGA:
Tiefe [m unter GOK]BodenartLagerungsdichte / Konsistenzbis max.
0,2aufgefullte Sande, kiesigFremdbestandteile < 10 % (Schlacke)lockerbei
RKS 3 ab 2,0 bis 3,1Schluff, sandig, tonigweich-steifbei RKS 7 ab 0,7
bis 2,8Schluff, tonig, sandighalbfest-festbis EndteufeSand, teilweise
schluffigLocker bis max. mitteldichtDeklaration nach LAGAZ0/Z1  eine
Neubewertung BMF erfolgt mit der Durchführung Deklaration nach
DepVDK0(siehe Gutachten)

## Zusätzlicher Text
Folgende zusätzliche Unterlagen liegen dem Leistungsverzeichnis zu
Grunde:

Leistungsverzeichnis:
PDF
GAEB
Excel

Allgemein-Bestand:
Bestand - Bilder
Bestand:  Grundrisse, Schnitte

Planunterlagen als PDF:
Lageplan
Grundrisse
Erdgeschoß
Obergeschoss
Schnitte
Ansichten

Gutachten / Berechnungen:
Baumschutzgutachten, Baumkataster
Baugrundgutachten
Energiebedarfsberechnung  KFW40 Gebäude
Wärmeschutznachweis  bei Bedarf
Schallschutznachweis  bei Bedarf

Baustelleneinrichtung:
Erforderliche Aufwendungen für das Einrichten und Räumen der Baustelle,
sowie das Vorhalten der Baustelleneinrichtung für sämtliche in der
Leistungsbeschreibung aufgeführte Leistungen einschl. Aufstellen,
Vorhalten und Beseitigen der erforderlichen Sicherheitseinrichtungen
sind in die Einheitspreise entsprechend VOB/C, DIN 18299, einzurechnen,
sofern in der Leistungsbeschreibung keine anderslautende Beschreibung
enthalten ist.
Der Auftragnehmer haftet für ordnungsgemäßes Sauberhalten der von ihm
benutzten Straßen und Wege.

Die Kosten für Kennzeichnung, Sicherung und Sauberhaltung der Straßen
sowie Anträge für Straßensperrungen usw. sind in die entsprechenden
Positionen des Leistungsverzeichnisses
Einzurechnen.

Dokumentation:
Vor Beginn der Arbeiten ist zur eigenen Absicherung die Baustelle incl.
Grundstücksflächen und Nachbarbebauung durch Bilder zu sichern und der
Bauleitung zur Verfügung zu stellen.

Schutz Straßen, Plätze, Wege:
Alle öffentlichen und nichtöffentlichen befestigten Flächen (wie
Straßen, Gehwege, Plätze, usw.) und unbefestigten Flächen
(Schotterflächen, Garten, Rasenflächen) sind für die Dauer der Arbeiten
zu schützen bzw. entstandene Beschädigungen auf eigene Kosten in den
Ursprungszustand wieder herzustellen.

Sperrungen:
Im öffentlichen Raum  Straßensperrungen:
Stadt Ludwigshafen zuständig: verkehrsangelegenheiten@ludwigshafen.de

## Zusätzlicher Text
Gütenachweis der zu liefernden Stoffe und Bauteile, Firmennachweis:
Sämtliche Baustoffe liefert der AN, wenn im LV nichts Gegenteiliges
angegeben ist.
Es dürfen nur Baustoffe verwendet werden, die den DIN-Vorschriften, den
Europäischen Normen oder den bauaufsichtlichen Zulassungsbedingungen
entsprechen.
Der AN hat dem AG den Nachweis über die Gütesicherung der zu liefernden
Stoffe und Bauteile entsprechend den jeweiligen DIN-Normen, LAGA, etc.
zu erbringen.
Eignungsnachweise sind mind. 1 Woche vor Einbau bei der Bauleitung
einzureichen.
Diese Forderung gilt als erfüllt, wenn die Stoffe oder Bauteile das
Gütezeichen einer anerkannten Güteschutzgemeinschaft tragen.
Von der Bauüberwachung können zusätzliche Kontrollprüfungen verlangt
werden.
Die übrigen Aufwendungen werden nach den entsprechenden Positionen des
LV´s vergütet.
Der AN ist verpflichtet, im Rahmen seiner Pflicht zur Eigenkontrolle die
Einhaltung der geforderten Werte laufend sicher zu stellen.
Alle im Zuge der Eigenkontrolle des AN durchzuführenden Prüfungen (z.B.
Lastplattendruckversuche, Verdichtungsprüfungen mit Rammsonden) sind die
in die jeweiligen Positionen einzurechnen.
Die Prüfungen sind zu dokumentieren. Der AN muss im Rahmen der
Dokumentation die entsprechenden Nachweise und Prüfzeugnisse in 2-facher
Ausfertigung dem AG/BÜ spätestens mit der Schlussrechnung vorlegen.
Von allen gelieferten Baustoffen, Schüttgütern sind Liefer- bzw.
Wiegescheine als Nachweis einzureichen.
Qualitätsnachweise, Prüfung Sachverständige, Güte- und Abnahmeprüfungen,
die gemäß den technischen Vertragsbedingungen einer anerkannten
Prüfstelle vorbehalten sind, dürfen nur durch
eine vom Auftragnehmer zu beauftragenden und unabhängigen Prüfstelle
vorgenommen werden.

## Zusätzlicher Text
Umsetzung der Baustellenverordnung:

Entsprechend der Bestimmungen der Baustellenverordnung wird vom AG ein
oder mehrere Koordinatoren für den Sicherheits- und Gesundheitsschutz
auf Baustellen bestellt.

Die Verantwortung des SiGe-Koordinators berührt nicht die ohnehin
bestehende Verantwortung des beauftragten Bauunternehmers zur Einhaltung
der einschlägigen Unfallverhütungsvorschriften bzw. der sonstigen für
den Arbeitsschutz und die Unfallverhütung geltenden Gesetze,
Verordnungen, Richtlinien und Durchführungsanweisungen.

Die Tätigkeit des SiGe-Koordinators befreit den Bauunternehmer ebenfalls
nicht von seiner Abstimmungspflicht mit anderen Unternehmen und/oder
Arbeitgebern entsprechend der Unfallverhütungsvorschrift "Allgemeine
Vorschriften" (VBG 1, § 6 Abs. 2), den Vorgaben der Baustellenverordnung
und der betreffenden Landesbauordnungen.

Beauftragt der Bauunternehmer Subunternehmer mit Arbeiten auf der
Baustelle, ist der Bauunternehmer selbst zur Koordinierung der
Zusammenarbeit dieser Subunternehmer verpflichtet.
In diesem Umfang nimmt der Bauunternehmer die Aufgaben eines SiGe-
Koordinators wahr.

Unterlagen des Bauunternehmers, die der Koordinierung der Arbeiten der
Subunternehmer dienen, sind dem SiGe-Koordinator vorzulegen. Die
Verantwortlichkeit für die Übereinstimmung der vorgelegten Unterlagen
mit den Vorgaben der Baustellenverordnung und den sonstigen
einschlägigen Vorschriften verbleibt bei dem von dem AG beauftragten
Bauunternehmer.

Freistellungsbescheinigung:
Dem Angebot ist eine aktuelle Freistellungsbescheinigung beizulegen.

Verpflichtung zur Einhaltung des Mindestlohngesetztes:
Der Auftragnehmer verpflichtet sich, den gesetzliche vorgegebenen
aktuellen Mindestlohn
nach §1 MiLoG seinen Arbeitnehmern mindestens zu zahlen.

Illegale Beschäftigung:
Der Auftragnehmer verpflichtet sich, für die Ausführung der Leistungen
keine illegal Beschäftigten einzusetzen.

Sozialabgaben:
Der Auftragnehmer bestätigt mit dem Angebot, dass alle Sozialabgaben für
seine Beschäftigten und die Beschäftigten seiner Subunternehmer
fristgerecht abgeführt werden.

Urlaubs- und Ausgleichskasse/Schlussrechnung:
Der Bieter wird aufgefordert hier anzugeben, ob sein Betrieb Beträge in
eine Urlaubs- und Ausgleichskasse bezahlt. Die genaue Anschrift dieser
ULAK ist gegebenenfalls hier einzutragen:

.................................................. Bieterangabe

Rechnungsstellung/Abschlagsrechungen/Schlussrechnung:
Abschlags- und Schlussrechnungen sind im Original an den Bauherrn zu
richten.
Die externe Bauleitung durch den Architekten oder den Fachingenieur
erhält zeitgleich eine
vollständige Kopie der Rechnung mit allen Anlagen zur Prüfung.
Die Anlagen zu den Rechnungen:
Mengenermittlungen nach Positionen aufgelistet mit
Abrechnungszeichungen, Wiegescheine, unterschrieben Taglohnzettel, etc.
sind vollständig mit einzureichen, bei nicht prüffähigen Unterlagen
verlängert sich die Zeit bis zur Vorlage prüffähiger Unterlagen.
Damit wird der Ablauf der Rechnungsstellung und Prüfung klar geregelt
und zeitlich optimiert.

Die Abschlagsrechnungen sind durchzunummerieren (Abschlagsrechnung-01, -
02 usw.).
Des Weiten sind die Abschlagsrechnung zu kumulieren / zu summieren
(immer die ganze Leistung darzustellen, keine Einzelrechnungen (nur
summierte Abschlagsrechnungen bzw. . Schlussrechnung werden anerkannt
und geprüft.

Baustellenbesetzung / Nachunternehmer
Der Bauherr setzt voraus, dass die Leistungen durch den eigenen Betrieb,
durch eigenes Personal ausgeführt werden.

Auf der Baustelle muss jederzeit mindestens eine weisungsbefugte Person
zugegen sein, die in der Lage ist, in deutscher Sprache ein fachliches
Gespräch mit der Bauleitung führen zu können.

Der Einsatz von Nachunternehmern jeder Art muss dem Bauherrn vor Beginn
der Arbeiten angezeigt werden. Der Bauherr verlangt den Nachweis, dass
der Nachunternehmer zur Ausführung der Arbeiten geeignet ist und muss
dem Einsatz zustimmen.
Er kann den Einsatz des Nachunternehmers ohne Nennung von speziellen
Gründen
Grundsätzlich oder bezüglich des vorgeschlagenen Nachunternehmers
ablehnen.
Sollte ein vom Bauherrn genehmigter Nachunternehmer sich während der
Durchführung der Arbeiten aus fachlich und organisatorisch ungeeignet
erweisen, muss der Auftragnehmer den Nachunternehmer
Auf Weisung des Auftraggebers von den Arbeiten abziehen und diese mit
eigenen Mitarbeitern fertigstellen.

Taglohnarbeiten:
Tagelohnarbeiten sind nur nach vorheriger Weisung der Bauleitung und
Zustimmung des Auftraggebers auszuführen. Andernfalls besteht kein
Anspruch auf Vergütung.

Der Auftragnehmer hat über Stundenlohnarbeiten arbeitstäglich
Stundenlohnzettel in zweifacher
Ausfertigung einzureichen. Diese müssen außer den Angaben nach §15 Nr. 3
- das Datum,
- die Bezeichnung der Baustelle,
- die genaue Bezeichnung des Ausführungsortes innerhalb der Baustelle,
- die Art der Leistung,
- die Namen der Arbeitskräfte und deren Berufs-, Lohn- oder
Gehaltsgruppe,
- die geleisteten Arbeitsstunden je Arbeitskraft und
- die Gerätekenngrößen
enthalten.
Stundenlohnrechnungen müssen entsprechend den Stundenlohnzetteln
aufgegliedert werden.
Die Bescheinigung des Auftraggebers auf dem Stundenlohnzettel begründet
keinen
Vergütungsanspruch.
Die Originale der Stundenlohnzettel behält der Auftraggeber, die
bescheinigten Durchschriften
erhält der Auftragnehmer.

## Zusätzlicher Text
Zusätzliche Technische Vertragsbedingungen (ZTV)

1. Normen, Richtlinien, Vorschriften, Verordnungen

Der Ausschreibung liegt die VOB, Teil C (neueste Ausgabe) mit den dort
aufgeführten "Allgemeinen Technischen Vertragsbedingungen für
Bauleistungen (ATV)" zugrunde.

Im Besonderen:
- DIN 18299 - Allgemeine Regelungen für Bauarbeiten jeder Art
- die jeweils gültigen TRGS
- sämtliche Unfallverhütungsvorschriften und die Regeln der
Bauberufsgenossenschaften
- die jeweils gültigen Abfallentsorgungsbestimmungen.
Unfallverhütungsvorschriften- Berufsgenossenschaft
Allgemeine Vorschriften VBG 1
Bauarbeiten VBG 37
Regeln für Sicherheit und Gesundheitsschutz bei der Montage von
Profiltafeln,
Berufsgenossenschaft ZH 1

## Zusätzlicher Text
Leistungsumfang Kurzbeschreibung:
Erdarbeiten - BaugrubeEntwässerungsarbeitenGründungsarbeitenMaurer- und
Betonarbeiten- Für Ausführung, Aufmaß und Abrechnung gelten die
Bestimmungen der VOB, falls nachfolgend nichts  Abweichendes
festgelegt.- Werkpläne, und statische Pläne werden vor Baubeginn
ausgehändigt, bzw. als PDF Datei zugesandt.- Die Ausführungs- und
Verarbeitungsrichtlinien der Herstellerfirmen sind einzuhalten.- Die
statische Berechnung einschl. Überprüfung/Abnahme erfolgt durch:
Ingenieurbüro Michael Riedel Hauptstr. 38, 76879 Bornheim Tel: 06348  15
02Mail: info@statik-riedel.de Sowie durch den Prüfstatiker: Albert
SchwabRheinstraße 30, 76829 Landau06341/ 88685ibsschwab@t-online.de- Der
Auftragnehmer hat, ohne besondere Aufforderung und Vergütung, alle
erforderlichen Maßnahmen  zum Schutz seiner Leistungen gegen
Frostschäden, Grund-, Schichten- und Tagwasser zu treffen.- Alle
erforderlichen Schutz-, Arbeits- und Fanggerüste sind entsprechend den
Vorschriften und  Notwendigkeiten anzubringen, und für Zimmer- und
Dachdeckerarbeiten unentgeltlich vorzuhalten. Stellung Gerüst am Altbau
+ Neubau durch GerüstbaufirmaERDARBEITEN NACH DIN 18300Bei den
Erdarbeiten sind bei Zuordnungsklassen BM-F 1/2 (alt: Z 2/3) der
Bodengutachter und die Stadtverwaltung Ludwigshafen Bereich Umwelt
einzuschalten. Die Aushubarbeiten werden von beiden begleitet.Die
Vorschriften SAM sowie die Abfall- und Entsorgungssatzung der Stadt
Ludwigshafen ist ebenfalls zu beachten.Ein Bodengutachten wurde
durchgeführt, das Gutachten bzw. die Ergebnisse liegen bei.Der
Bodengutachter wird bei der Maßnahme die Arbeiten begleiten.Ohne
Freigabe des Bodengutachters darf anfallendes Material nicht verbaut
bzw. entsorgt werden.IGB Rhein-Neckar Ingenieurgesellschaft
mbHHeinigstraße 26, 67059 Ludwigshafen am RheinSachbearbeiterin: Frau
Nadine Schönau, Tel.: 0621 / 67 19 61-16 Mail.: schoenau@igbingenieure.deBETON- STAHLBETONARBEITEN NACH DIN 18 331sind einschl.
Schalung ausgeschrieben falls nicht andesr in den Einzelpositionen
beschrieben.Die Bewehrung wird separat ausgeschrieben.Das Anlegen und
Ausschalen aller in den Plänen und nach Absprache angegebenen
Aussparungen sind mit den EP abgegolten. Das Schließen wird besonders
vergütet.MAUERARBEITEN NACH DIN 18 330: Das Anlegen und Ausschalen aller
in den Plänen und nach Absprache angegebenen Aussparungen sind mit den
EP abgegolten. Das Schließen wird besonders vergütet.ABDICHTUNGSARBEITEN
NACH DIN 18 336 Die Verarbeitungsrichtlinien der Hersteller sind
einzuhaltenDie Bodenplatte konstruktive Ausführung gegen nichtdrückendes
WasserSiehe auch Bodengutachten:"Wassereinwirkungsklasse W2.1-E,
Situation 1, nach Tab. 1 zu DIN 18533-1:2017-07 (mäßige Einwirkung von
drückendem Wasser bei = 3 m Eintauchtiefe) zuzuordnen,Räume mit
erdberührten Bauteilen der Raumnutzungsklasse RN2-E ("übliche
Anforderung"nach DIN 18533-1:2017-07, Abs. 5.5.3)."ABWASSERKANALARBEITEN
NACH DIN 18 306Der Kanalanschluss Ortskanal bzw. vorhandener Anschluss
auf dem Grundstück ist vor Beginn der Arbeiten freizulegen, zu sichern
und abzustimmen.Das Gefälle ist vor Beginn der Arbeiten verantwortlich
zu prüfen und mit der Bauleitung abzuklären. Das notwendige Gefälle ist
auf der Baustelle verantwortlich zu prüfen und im Plan zu vermerkenvor
Freigabe ist der Leitungsgraben nicht zu schließen.Über die Verlegung
ist eine Dokumentation zu erstellen und mit den Revisionsplan bei der
Abnahme  vorzulegen.Die Leitungen sind von der Abwasserbehörde
(Stadtentwässerung) abnehmen zu lassen.Die Kanalverlegung und der
Anschluss an den Anschlußstutzen der Stadt sind dieser rechtzeitig
anzuzeigen, ohne Freigabe der Stadt darf der Rohrgraben nicht verfüllt
werden.Koordination durch ANRohre für Abwasser, Verlegung nach DIN 4033
einschl. Auflager und  Einbettung (Sand oder Rheinsandauflager 10cm +
0.1xNW gemäß DIN 4033 Bild 9). Dies ist in die Einheitspreise
einzukalkulieren.Bei Kreuzungen mit Fundamenten sind an den Fundamenten
entsprechend große Aussparungen vorzusehen (kein direktes
einbetonieren), damit bei evtl. Setzungen die Leitungen nicht beschädigt
werden.Das Schmutzwasser wird in den Ortskanal geleitet.Ausführung
RohbauarbeitenDas Regenwasser wird auf dem Grundstück in
Versickerungsmulden geführt.Ausführung durch Außenanlage.VIB Teil C:
Allgemeine technische Vorschriften für Bauleistungen
Entwässerungskanalarbeiten (DIN 18306)DIN 1072Straßen- und Wegbrücken,
Lastannahmen.DIN 1986Entwässerungsanlagen für Gebäude und
Grundstücke.DIN EN 124Aufsätze und Abdeckungen für VerkehrsflächenDIN EN
752Entwässerungssysteme außerhalb von GebäudenDIN EN 476Allgemeine
Anforderungen an Bauteile fürAbwasserkanäle und -leitungen für
SchwerkraftentwässerungssystemeDIN EN 1610Verlegung und Prüfung von
Abwasserleitungen und -kanälen.ZTVA StB 97Zusätzliche Technische
Vertragsbedingungen und Richtlinien für Aufgrabungen in
Verkehrsflächen(Herausgeber: Forschungsgesellschaft für Straßen- und
Verkehrsflächen)DIN 4124Baugruben und Gräben, Böschungen,
Arbeitsraumbreiten, Verbau.DIN 18300VOB, Teil C Allgemeine technische
Vorschriften für Erdarbeiten.DIN EN 14758Kunststoff-Rohrleitungssysteme
für erdverlegte drucklose Abwasserkanäle und -leitungenPP-MD,
Anforderungen an Rohre, Formstücke und das
RohrleitungssystemVerlegerichtlinien des Herstellers

## Zusätzlicher Text
Allgemeine Vorbemerkungen
Der Bauausführung liegen die Architektenpläne, die statische Berechnung
mit den Positionsplänen, die einschlägigen DIN-Vorschriften, allgemeine
bauaufsichtliche Zulassungen sowie die VOB und die besonderen
Vertragsbedingungen des Auftraggebers mit Sicherheitsbestimmungen und
zusätzlichen technischen Vorschriften in der jeweils aktuellen Fassung
zugrunde.

Besonders zu beachten sind:

- VOB/C ATV DIN 18299 "Allgemeine Regelungen für Bauarbeiten jeder Art",

- VOB/C ATV DIN 18330 "Mauerarbeiten",
- DIN 18202 "Toleranzen im Hochbau - Bauwerke",
- Normenreihe DIN 1053 "Mauerwerk ",
- Normenreihe DIN 4102 "Brandverhalten von Baustoffen und Bauteilen",
- Normenreihe DIN 4108 "Wärmeschutz und Energie-Einsparung in Gebäuden",

- Normenreihe DIN 4109 "Schallschutz im Hochbau",
- DIN V 106 "Kalksandsteine mit besonderen Eigenschaften",
- Allgemeine bauaufsichtliche Zulassungen für KS-Mauerwerk.

Die Liefermöglichkeiten der ausgewählten Kalksandsteinprodukte
(Steinarten, Formate, Steindruckfestigkeitsklassen, Rohdichteklassen,
etc.) sind dem regionalen KS-Produktprogramm zu entnehmen.

WITTERUNGSSCHUTZ: Das Sichern der Arbeiten gegen Niederschlagswasser,
mit dem üblicherweise zu rechnen ist und die Ableitung des Wassers, ist
eine Nebenleistung nach DIN 18299. Baustoffe, z.B. Mauersteine und
Mörtel, sowie Bauteile, z.B. Wände, sind daher z.B. durch Abdecken mit
Folie gegen Niederschlagswasser zu schützen.

ARBEITEN BEI FROST: Für Arbeiten bei Frost dürfen keine chloridhaltigen
Tausalze oder Frostschutzmittel verwendet werden, da diese Mittel das
Mauerwerk schädigen können. Nach DIN 1053 darf Mauerwerk bei Frost nur
unter besonderen Schutzmaßnahmen ausgeführt werden. Zum Arbeiten bei
Frost sind die Bestimmungen der DIN 1053 und der DIN 18330 zu beachten.
Das Mauern bei Frost bedarf der Zustimmung des Auftraggebers.

OBERFLÄCHENBEHANDLUNG VON INNENWÄNDEN: Übliche Anforderungen an die
Oberfläche der Innenwände liegen vor, wenn die Wände mit Putzen
bekleidet werden, die als Träger von Anstrichen und Tapeten dienen.
Erhöhte Anforderungen an die Rohbauwand ("nicht flächenfertige Wand"
nach DIN 18202) oder den Innenputz sind besonders zu beschreiben.

VORARBEITEN ZUM AUFTRAG VON DÜNNLAGENPUTZ: Ein tapezierfähiger
Untergrund kann bereits durch Auftrag eines Dünnlagenputzes erzielt
werden. Bei der Ausführung ist das Merkblatt "Dünnlagenputz im
Innenbereich", Herausgeber Deutscher Stuckgewerbebund zu beachten. Die
mittlere Putzdicke beträgt 5 mm. An der dünnsten Stelle ist eine
Mindestdicke von 3 mm einzuhalten. Grundsätzlich sind bei Dünnlagenputz
an den Putzgrund erhöhte Anforderungen an die Maßtoleranz der
Rohbauwände zu stellen. Bereits der Putzgrund zum Auftrag von
Dünnlagenputz muss den Anforderungen für "flächenfertige Wände" nach DIN
18202, Tabelle 3, Zeile 6 genügen. Ohne besondere Vereinbarung muss die
Rohbauwand nur die Anforderungen für "nicht flächenfertige Wände" nach
DIN 18202, Tabelle 3, Zeile 5 erfüllen.

KS 07/2010 099
gleichwertige technische Spezifikationen
Soweit in der Leistungsbeschreibung auf Technische Spezifikationen, z.
B. nationale Normen, mit denen Europäische Normen umgesetzt werden,
europäische technische Zulassungen, gemeinsame technische
Spezifikationen, internationale Normen, Bezug genommen wird, werden auch
ohne den ausdrücklichen Zusatz: oder gleichwertig, immer gleichwertige
Technische Spezifikationen in Bezug genommen.

## Zusätzlicher Text
Technische Vorbemerkungen für Mauerwerk aus KS XL-Planelementen (KS XL-
PE)
Sofern in den Ausführungsplänen oder den statischen Berechnungen keine
gesonderten Hinweise gegeben sind, werden KS XL-Planelemente ohne
Stoßfugenvermörtelung nach DIN 1053 ausgeführt. Die Stoßfugen bleiben
unvermörtelt. Die Steine werden knirsch verlegt. Stoßfugenbreiten > 5 mm
sind beim Mauern beidseitig mit Normalmörtel zu schließen. Werden an das
Mauerwerk Anforderungen an Schlagregenschutz, Schallschutz, Luft- oder
Winddichtheit gestellt, so ist zumindest ein einseitiger Putzauftrag
erforderlich.

LIEFERUMFANG: KS-Planelemente kommen als kompletter Bausatz zur
Baustelle. Die Anwendung und Bemessung erfolgten über allgemeine
bauaufsichtliche Zulassungen. Verlegepläne werden als Serviceleistung
durch das KS-Werk auf Grundlage der Ausführungspläne im Maßstab 1:50
(1:100) erstellt. Die Ausführungspläne sind dem KS-Werk rechtzeitig
durch die Bauleitung zur Verfügung zu stellen. Die Prüfung und Freigabe
der Verlegepläne erfolgt durch die Bauleitung vor der ersten
Materiallieferung. Änderungen der Ausführungspläne, z.B. zur Optimierung
des Arbeitsablaufes bzw. der Reduzierung des Sägeaufwandes, bedürfen der
Zustimmung der Bauleitung. Die endgültigen Verlegepläne kommen mit der
ersten Lieferung der KS-Planelemente zur Baustelle. Das Angebot des KS-
Werkes umfasst die Lieferung aller Standard- und Passelemente
einschließlich der Elemente für Dachschrägen und Ausgleichssteine für
die erste Schicht (Kimmsteine). Dünnbettmörtel, Zubehör etc. kann vom KS
-Werk bezogen, Versetzgeräte gemietet werden. Das Versetzen der KS-
Planelemente erfolgt entsprechend den angefertigten und von der
Bauleitung geprüften Verlegeplänen.

BAUTEILE ZUR SYSTEMERGÄNZUNG: Bei der Beschreibung von Wänden werden
darin enthaltene Bauteile zur Systemergänzung übermessen - wie z.B.
Fensterstürze, U-Schalen, KS-Kimmsteine oder Gurtrollersteine. Der
Mehraufwand zum Einbau der Bauteile zur Systemergänzung (in der Regel
andere Materialkosten) ist besonders zu beschreiben.

KIMMSCHICHTEN/HÖHENAUSGLEICHSSCHICHTEN: Das Aufmauern der Wände beginnt
grundsätzlich mit einer Ausgleichsschicht aus Normalmörtel der
Mörtelgruppe III, Dicke d = 1 bis 3 cm, die in Normalmörtel der
Mörtelgruppe III versetzt werden. Die Ausgleichsschicht dient dem
Höhenausgleich der Wand, zur Herstellung eines planebenen Niveaus in
Längs- und Querrichtung und dem Ausgleich von Unebenheiten in der
Betondecke. Das genaue Anlegen der Ausgleichsschicht ist bei Mauerwerk
mit Dünnbettmörtel besonders wichtig, da in den darüberliegenden
Schichten keine Unebenheiten mehr ausgeglichen werden können. In den
folgenden Schichten ist der Dünnbettmörtel für die Lagerfugen
vollflächig mit dem Mörtelschlitten aufzutragen. Die Lagerfugendicke im
fertigen Mauerwerk soll 2 mm betragen. Die Verwendung von Keilen zum
Ausrichten der Steine ist nicht zulässig. Der ausquellende
Dünnbettmörtel ist nach dem Ansteifen mit dem Spachtel oder einem
Schwammbrett glatt zu streichen.

WANDANSCHLÜSSE MIT KS-STUMPFSTOSSTECHNIK: Sofern in den
Ausführungsplänen oder den statischen Berechnungen keine gesonderten
Hinweise gegeben sind, gelten folgende Vorgaben zur Stumpfstoßtechnik:
Wandanschlüsse sind in der bewährten Stumpfstoßtechnik auszuführen.
Dabei sind in jeder bzw. jeder zweiten Lagerfuge Edelstahl-
Flachstahlanker einzulegen. Die Anschlussfugen sind aus statischen und
schalltechnischen Gründen zu vermörteln. Bei einschaligen Wänden mit
Schallschutzanforderungen, empfiehlt es sich, die Trennwand (z.B.
Wohnungstrennwand) durchstoßen zu lassen und die flankierenden Wände
(z.B. Tragschalen der Außenwände) stumpf anzuschließen. Kelleraußenecken
werden im Verband gemauert.

VORARBEITEN ZUM AUFTRAG VON DÜNNLAGENPUTZ: Ein tapezierfähiger
Untergrund kann bereits durch Auftrag eines Dünnlagenputzes erzielt
werden. Bei der Ausführung ist das Merkblatt "Dünnlagenputz im
Innenbereich", Herausgeber Deutscher Stuckgewerbebund zu beachten. Die
mittlere Putzdicke beträgt 5 mm. An der dünnsten Stelle ist eine
Mindestdicke von 3 mm einzuhalten. Grundsätzlich sind bei Dünnlagenputz
an den Putzgrund erhöhte Anforderungen an die Maßtoleranz der
Rohbauwände zu stellen.
Bereits der Putzgrund zum Auftrag von Dünnlagenputz muss den
Anforderungen für "flächenfertige Wände" nach DIN 18202, Tabelle 3,
Zeile 6 genügen.

Für erhöhte Anforderungen an die Ebenheit bei der Ausführung nachstehend
beschriebener Leistungen von nichtflächenfertigen Wänden gilt DIN 18202
Ausgabe 2005-10 Tabelle 3 Zeile 6.

Planunterlagen:
Architektenpläne werden digital zur Verfügung gestellt, als PDF/dwg/dxf
Dateien

## Zusätzlicher Text
Erdaushub  Einbau  Versickerung:

Bodengutachten liegt vor und ist zu beachten bzw. die Vorgaben
einzuhalten.
Der Bodengutachter wird bei der Maßnahme die Arbeiten begleiten.
Ohne Freigabe des Bodengutachters darf anfallendes Material nicht
verbaut bzw. entsorgt werden.
Ersteller Bodengutachten:
Dr. Fank GmbH Gesellschaft für Umwelttechnik und Flächenrecycling
Carl-Benz-Straße 5, 68723 Schwetzingen
Weitere gutachterliche Begleitung:
"IGB Rhein-Neckar
Ingenieurgesellschaft mbH
Heinigstraße 26, 67059 Ludwigshafen am Rhein"
Tel. +49 621 / 67 19 61-0
Zuständig Frau Nadine Schönau

Der Erdaushub muss zur Beprobung auf dem Baugrundstück zwischengelagert
werden.
Nach der Deklarierung wird die Freigabe durch den Bodengutachter für den
Abtransport erteilt.

Versickerung:
Das Regenwasser soll auf dem Grundstück in flachen Mulden versickert
werden.
Die Planung / Berechnung erfolgte durch das Büro mbplan.
Die Vorgaben Angaben sind einzuhalten

## Leistungsverzeichnis
Datum: 10.06.26

### Gewerk 01 BAUSTELLENEINRICHTUNG

#### Titel 01.01 Bautoilette

**01.01.0010 WC-Baustellencontainer - B/L/H ca. 3,00/2,50/2,80m - Metall - aufstellen, reinigen, abtransportieren**
Container für Toiletten - Baustelleneinrichtung -
Aufstellen
Standard Container
Größe ca.:
Länge: 3,0,00m
Breite: 3,00 m
Höhe: 2,90m
Konstruktion Bauteile Wand, Boden, Dach: Metall
Ausführung:
Innenwände glatt und abwaschbar (Installtion verdeckt)

Oberflächen:
Wand: Innen Spanplatten Weiß o.glw.
Boden: PVC o.glw.
Außentür: Stahl geschloßen, glatt, mit PZ-Schloß
Heizung: E-Konvektor
Beleuchtung: LED Deckenleuchten
Elektro: Sicherungskasten
Steckdosen: mind. 2 Doppelsteckdosen

Ausstattung:
Herren: 1 WC, 1 Urinal, 1 Waschbecken mit Zubehör
Damen: 1 WC, 1 Urinal, 1 Waschbecken mit Zubehör
Zubehör: Papierrollenhalter, WC-Bürste
  Seifenspender
  Papierhandtuchspender + Abfalleimer
Anschluss für Frischwasser (an Baustellenanschluss
Wasser anschließen mit frei verlegter Leitung)
Abwasser: Abwassertank integriert

Regelmäßige Ver- und Entsorgung 1 x wöchentlich.
Nutzungsdauer: ca. 100 Wochen

Untergrund: Mineralschotterschicht D=30 cm bauseits
Container aufstellen einschl. Fertigfundamenten nach
Wahl des Auftragnehmers
Zufahrt Baustraße aus Mineralgemsich / Schotter
Ort: nach Baustelleneinrichtungsplan
Menge: 100,000 StWo
Zuordnung: 391

#### Titel 01.02 Bauzaunanlage

**01.02.0010 Genehmigung, Beschilderung, Freihaltung-Parken, Zufahrt**
Genehmigung für Sperrung Parken einholen
Als  Freihaltung für Bauzaun, Zufahrt, Nutzung
auf der örtlichen Straße
einschl. Beschilderung und Beleuchtung nach StVO/RSA 21
für die beschriebene Nutzung
einschl. Transport, Auf- und Abbau
Bauzaun als separate Position

Sperrung Gehweg Marsstraße  Seite Kita Länge: ca. 35 m
Sperrung Parken Marsstraße  beide Seiten ca. 35 m x 2

Ort: Öffentlicher Straßenraum  Marsstraße (Länge ca.
35m)
Menge: 1,000 psch

**01.02.0020 Miete - Verlängerung Genehmigung, Beschilderung**
Menge: 100,000 Wo

**01.02.0030 Bauzaun - mobiler Bauzaun, verzinkt, H=2,0m**
Mobiler Bauzaun, verzinkt, mit Betonfüßen.
Höhe: 2,00 m
Verbindung: Je Seite min. 2 Stück Verbindungsschellen

Hersteller MÜBA o.vgl.
Anliefern, aufstellen
Im Bereich öffentlicher Verkehrswege nach den örtlichen
Bestimmungen absichern und beleuchten.
Herstellen von Baumschutzbereichen nach Planangabe
Hinweis:
Der AG sieht vor Bauzaunbanner auf Straßenseite
anzubringen
Ort: Baustelle  Straße, Abgrenzung GMZ, Nachbar bzw.
Grundstück
Menge: 220,000 m
Zuordnung: 391

**01.02.0040 Öffnungselemente in Bauzaun für Zufahrt LKW - Baustelle - Zulage**
Öffnungselemente für Zufahrt LKW
Komplett
Für gesamte Mietdauer
mit Laufrädern und Bremse
Drehgelenken
Zahlenschloß

Ort: Zufahrt Baustelleneinfahrt - Marsstraße
Menge: 2,000 St
Zuordnung: 391

**01.02.0050 Bauzaun - Vor- und Instandhalten**
Bauzaun H=2,0 m
Vor- und Instandhalten des Bauzaunes einschl. Zufahrt
für die Dauer der Bauzeit
je angefangener Woche
Abrechnung - m/Wo
Menge: 17600,000 mWo
Zuordnung: 391

**01.02.0060 Sichtschutz für Bauzaun - H=2,0m**
*** Bedarfsposition ohne GB
Sichtschutz für Bauzaun
Höhe 2,0m
Plane oder glw.
Witterungsfest befestigen
als Zulage
Menge: 1,000 m
Zuordnung: 391

**01.02.0070 Sichtschutz Bauzaun - Vor- und Instandhalten**
*** Bedarfsposition ohne GB
Sichtschutz für Bauzaun H=2,0 m
Vor- und Instandhalten des Bauzaunes
für die Dauer der Bauzeit
je angefangener Woche
Abrechnung - m/Wo
Menge: 1,000 mWo
Zuordnung: 391

**01.02.0080 Netz für Bauzaun - Kunststoff**
*** Bedarfsposition ohne GB
Netz für Bauzaun
Mit Durchsicht  Netzgröße < 4/4 cm
Höhe 2,0m
als Zulage
Menge: 1,000 m
Zuordnung: 391

**01.02.0090 Netz Bauzaun - Vor- und Instandhalten**
*** Bedarfsposition ohne GB
Netz
 für Bauzaun H=2,0 m
Vor- und Instandhalten des Bauzaunes
für die Dauer der Bauzeit
je angefangener Woche
Abrechnung - m/Wo
Menge: 1,000 mWo
Zuordnung: 391

**01.02.0100 Bauzaun - mobiler Bauzaun, verzinkt - Baumschutz - H=2,0m**
Mobiler Bauzaun, verzinkt, mit Betonfüßen.
Höhe: 2,00 m
Verbindung: Je Seite min. 2 Stück Verbindungsschellen
Hersteller MÜBA o.vgl.
Anliefern, aufstellen und vorhalten für mind. 4 Wochen,
Als Baumschutzmaßnahme um Baumstamm
Größe: 4 Einzelfelder - Länge je 4,00 m
Ort: Baugrundstück - Bäume
Menge: 4,000 St
Zuordnung: 391

**01.02.0110 Bauzaun vorhalten - Baumschutz**
Bauzaun H=2,0 m
Vor- und Instandhalten des Bauzaunes
für die Dauer der Bauzeit
je angefangener Woche
Abrechnung - St/Wo
Menge: 240,000 StWo
Zuordnung: 391

**01.02.0120 Absperrschranke - mobil, H=1,0m**
Mobiler Absperrschranke,
Höhe: 1,00 m
mit Füßen.
Anliefern, aufstellen und vorhalten für mind. 4 Wochen,
Im Bereich öffentlicher Verkehrswege nach den örtlichen
Bestimmungen absichern und beleuchten.
Ort: Baustelle  Straße, Abgrenzung Nachbar bzw.
Grundstück
Menge: 10,000 m
Zuordnung: 391

**01.02.0130 Absperrschranke - Vor- und Instandhalten**
Absperrschranke
Vor- und Instandhalten des Bauzaunes einschl. Zufahrt
für die Dauer der Bauzeit
je angefangener Woche
Abrechnung - m/Wo
Menge: 500,000 mWo
Zuordnung: 391

#### Titel 01.03 Baucontainer

**01.03.0010 Baustellencontainer - B/L/H ca. 6,00/2,50/2,80m - Metall - aufstellen**
Container für Baustelleneinrichtung - Aufstellen
Standard Container

Größe ca.:
Länge: 6,00m
Breite: 2,50 m
Höhe: 2,90m

Konstruktion Bauteile Wand, Boden, Dach: Metall
Ausführung:
Dämmung Bauteile: ca. 100 mm

Oberflächen:
Wand: Innen Spanplatten Weiß o.glw.
Boden: PVC o.glw.

Außentür: Stahl geschloßen, glatt, mit PZ-Schloß
Fenster: 2 Stück Kunststoff mit Rolladen
Heizung: E-Konvektor
Beleuchtung: 2 LED Deckenleuchten
Elektro: Sicherungskasten
Steckdosen: mind. 2 Doppelsteckdosen

Untergrund: Mineralschotterschicht D=30 cm bauseits

Container aufstellen einschl. Fertigfundamenten nach
Wahl des Auftragnehmers

Zufahrt Baustraße aus Mineralgemsich / Schotter

Ort: nach Baustelleneinrichtungsplan
Menge: 2,000 Stk
Zuordnung: 391

**01.03.0020 Baustellencontainer wie vor beschrieben - Miete je Monat**
Container für Baustelleneinrichtung  Miete
Miete für Vorhaltung des Baustellencontainers der Pos.
wie vor
Einschl. Kaskoversicherung
Gesamtdauer ca. 20 Monate
Miete je Monat
Menge: 40,000 Stk
Zuordnung: 391

**01.03.0030 Baustellencontainer - B/L/H ca. 6,00/2,50/2,80m - Metall - abbau**
Container für Baustelleneinrichtung - Abbau
Standard Container
Wie in Position aufstellen beschrieben
Größe ca.:
Länge: 6,00m
Breite: 2,50 m
Höhe: 2,90m
Zufahrt Baustraße aus Mineralgemsich / Schotter
Abtransport einschl. Endreinigung
Ort: nach Baustelleneinrichtungsplan
Menge: 2,000 Stk
Zuordnung: 391

**01.03.0040 Mobiliar für Container - 2 Tische + 6 Stühle**
Mobiliar für Baustellencontainer
Liefern und für die Gesamtdauer vorhalten
Bestehend aus:
Tisch: B/L ca. 80/120 cm
Metallfüße
Tischplatte: Holzwerkstoffplatte HPL beschichtet
Stühle:
Metall mit Sitzfläche und Rückenlehne aus Holzwerkstoff
Nach Beendigung geht das Mobiliar in den Besitz des
Auftragnehmer über
Menge: 2,000 Stk
Zuordnung: 391

**01.03.0050 Mobiliar für Container - Regal**
Mobiliar für Baustellencontainer
Liefern und für die Gesamtdauer vorhalten
Bestehend aus:
Regal:
Breite: ca. 100 cm
Tiefe: ca. 40 cm
Höhe: ca. 200 cm
Material: Metall / Holzwerkstoff
Nach Beendigung geht das Mobiliar in den Besitz des
Auftragnehmer über
Menge: 2,000 Stk
Zuordnung: 391

#### Titel 01.04 Leistungen auf Nachweis

*Hinweis*
Stundenlohnarbeiten
Mit der Angebotsunterschrift erklärt der Auftragnehmer
gleichzeitig, dass die Stundenverrechnungssätze für
Stundenlohnarbeiten unter Beachtung der
preisrechtlichen Vorschriften und unabhängig von der
Anzahl der abgerechneten Stunden gelten. In den
Stundenverrechnungssätzen der Stundenlohnarbeiten
sindaußer den Lohn- und Gehaltskosten und
Gemeinkostenanteilen die Sozialkassenbeiträge, die
vermögenswirksamen Leistungen sowie sämtliche Lohn- und
Gehaltsnebenkosten enthalten.
Ausführung der Taglohnarbeiten nur auf besondere
Anweisung der Bauleitung, Rapportierung gemäß  VOB für
Arbeiten, die sich evtl. im Zuge des
Baufortschrittesergeben.
Für zusätzliche Leistungen auf Nachweis werden folgende
Stundenverrechnungssätze einschl. aller  Zuschläge
vorgesehen:

**01.04.0010 Vorarbeiter-Stunden**
Menge: 10,000 h
Zuordnung: 394

**01.04.0020 Facharbeiter-Stunden**
Menge: 10,000 h
Zuordnung: 394

**01.04.0030 Helfer-Stunden**
Menge: 10,000 h
Zuordnung: 394

### Gewerk 02 ERDARBEITEN - Gelände - Auffüllung-Kelle

#### Titel 02.01 Baustelleneinrichtung

**02.01.0010 Anmeldung der Arbeiten beim GewAA (SGD) + BauBerGen KA - Gebäude**
Anmeldung der Arbeiten beim Gewerbeaufsichtsamt
Neustadt (SGD)
und der Bauberufsgenossenschaft Karlsruhe (spätestens 7
Tage vor Arbeitsbeginn).
Erstellen einer baustellenspezifischen Betriebs- und
Arbeitsanweisung,
sowie die Vorortunterweisung der eingesetzten
Fachkräfte.
Alle erforderliche Unterlagen, wie o.g. Anmeldung mit
Gefahrenanalyse,
Zulassung gem. Gefahrstoffverordnung,
Sachkundenachweise TRGS 519 und BGR 128,
alle arbeitsmedizinischen Untersuchungen der
eingesetzten Fachkräfte
nach dem Grundsatz G.1.1, G.1.2., G.20.1., G.26.2. U.
G.40, Transportgenehmigung,
sowie eine baustellenspezifische Betriebs- und
Arbeitsanweisung, sind vor Arbeitsbeginn der
zuständigen Bauleitung vorzulegen.

Für die gesamten Arbeiten der nachfolgenden und
erforderlichen
Rückbau, Demontage- und Entsorgungsarbeiten
Menge: 1,000 psch
Zuordnung: 391

**02.01.0020 Baustelleneinrichtung - Erdarbeiten**
Baustelleneinrichtung alle erforderlichen Geräte,
Straßenabsperrungen,
einschl. der erforderlichen Gebühren die, nach den
einschlägigen Vorschriften
für die Durchführung der im LV beschriebenen Arbeiten
notwendig sind.
Über die notwendige Wasser und Elektroversorgung, für
die Durchführung
der Arbeiten, hat sich der Anbieter, mit den
zuständigen Versorgungsbetrieben,
über die Anschlußmöglichkeiten zu informieren.

Ebenfalls behördliche Genehmigungen und
Entsorgungsnachweise

Baustromverteiler und Bauwasserverteiler
Ausführung anderes Gewerk

Toilette wird durch AG gestellt

Baustelleneinrichtung, Einrichten, Vorhalten und
Räumen,
Menge: 1,000 psch
Zuordnung: 391

**02.01.0030 Schutzbelag für Gehweg und Zufahrt - Baustelle / Kunststoffplatten**
Schutzbelag für Gehweg und Zufahrt
Der Baustelle  für die erforderlichen Fahrzeuge,
Maschinen, Geräte
Zur Sicherung der Straßen- und Gehwegbeläge ist ein
entsprechender Schutzbelag

befahrbare Bodenschutzplatte Flex von LuxTek
aus recyceltem Kunststoff

Ausstattung LuxTek Bodenschutzplatte Flex 2000 x 1000 x
10 mm

  Maße 2000 x 1000
  Stärke 10 mm
  Farbe schwarz
  Einseitig strukturierte Oberfläche - Riffelprofil
  Ecken und Kante abgerundet
  4 Ecklöcher - 4 Handgriffe
  Belastbar bis 20 Tonnen:
  Unbefestigt und trocken - bis 15t
  Befestigt - bis 20t
  Temperaturbeständigkeit -40°C bis 70°C
  Keine Wasseraufnahme
  Aus 100% recyceltem Kunststoff
  Kunststoff PE-LD (Verbundwerkstoff)
  Hergestellt im Extruderverfahren
  Hohe Qualität - nach DIN EN ISO 15527
  Leichtes Verlegen durch geringes Eigengewicht -
einfacher Transport
  Rutschhemmendes Oberflächprofil
  Gewährleistet Schutz für feste Untergründe
  Maschinen werden auf den Matten weniger beansprucht
  Bruchsicher und verschleißarm - kein Verwittern -
beständig gegenüber Frost, Hitze und UV-Strahlung
  Verschiedene Anwendungsbereiche auf Baustellen
(Arbeitsplattformen oder Mobile Baustraßen),

incl. Wiederabbau, Abtransport und Entsorgung nach
Arbeitsende.
Incl. aller Materialien und Entsorgungskosten.
Für die Dauer der eigenen Arbeiten

Ort: Straße, Gehweg
Menge: 70,000 m2
Zuordnung: 391

**02.01.0040 Schutzbelag wie vor - Vor- und Instandhalten - Kunststoffplatten**
Schutzbelag  vorhalten
Vor- und Instandhalten des Schutzbelags:
Kunststoffplatten

über die Dauer der eigenen Benutzung hinaus
je angefangener Woche
Abrechnung  m2/Wo
Menge: 2800,000 m2Wo
Zuordnung: 391

**02.01.0050 Schutzbelag wie vor - umlegen - Kunststoffplatten**
Schutzbelag  umlegen
Im Laufe der Arbeiten umlegen des Schutzbelags:
Kunststoffplatten
Menge: 140,000 m2
Zuordnung: 391

**02.01.0060 Schutzbelag für Gehweg und Zufahrt - Stahlplatten Baustelle - Zufahrten**
Schutzbelag für Gehweg und Zufahrt
Der Baustelle  für die erforderlichen Fahrzeuge,
Maschinen, Geräte
Zur Sicherung der Straßen- und Gehwegbeläge ist ein
entsprechender Schutzbelag
aus Stahlplatten herzustellen.

Vlies auf Pflasterbelag
Stahlplatten o.glw.. herzustellen

incl. Wiederabbau, Abtransport und Entsorgung nach
Arbeitsende.
Incl. aller Materialien und Entsorgungskosten.
Abrechnung für die Dauer der eigenen Arbeiten

Kosten für die Bereitstellung über die eigenen Arbeiten
hinaus
werden durch den AG übernommen

Ort: Straße, Gehweg - Zufahrten
Menge: 20,000 m2
Zuordnung: 391

**02.01.0070 Schutzbelag wie vor - Vor- und Instandhalten - Stahlplatten**
Schutzbelag  vorhalten
Vor- und Instandhalten des Schutzbelags: Stahlplatten

über die Dauer der eigenen Benutzung hinaus
je angefangener Woche
Abrechnung  m2/Wo
Menge: 800,000 m2Wo
Zuordnung: 391

#### Titel 02.02 Erdarbeiten - Aushub und Entsorgung

*Hinweis*
Entsorgung von Erdreich  Abfrage über den
Entsorgungsweg
Bitte die Parameter nachfolgend angeben:
Eraushub laut Bodengutachten
Deponieklasse I

.....

**02.02.0010 Oberboden/Mutterboden abtragen, abfahren, Bkl.2-3 - H=0,3, BM-F 0 - Kita**
Oberboden/Mutterboden abtragen und abfahren,
in vorhandener Höhe abtragen
Aufmaß an der Abtragsstelle
Höhe bis ca. 0,30 m

Bodenklasse 2-3,
schadstoffbelasteter nicht gefährlicher Abfall,
Art und Umfang der Belastung gemäß beiliegender
Analyse,
Materiaklasse: BM-F 0
(Siehe auch Bodengutachten alt: Zuordnungswert Z 0)

vom AN vorzubereitender Entsorgungsnachweis gemäß
Nachweisverordnung ist erforderlich,
der Beseitigung (Deponierung) zuführen, Boden auf Miete
lagernd,
laden und transportieren zur Deponie, abgerechnet wird
nach Wiegekarte.

Entsorgungsstelle ist nach Wahl des Auftragnehmers
festzulegen.
Deponiekosten als separate Position

Ort: Baugrundstück  Außengelände
Menge: 210,000 m3
Zuordnung: 311

**02.02.0020 Oberboden/Mutterboden abtragen, lagern, Bkl.2-3 - H=0,3, BM-F 0 - Kita**
Oberboden/Mutterboden abtragen und lagern,

Erde lösen und auf dem Baugelände für das spätere
Einfüllen
von Arbeitsräumen bzw. für Geländeprofilierung lagern
mit Folie abdecken gegen Regen

in vorhandener Höhe abtragen
Aufmaß an der Abtragsstelle
Höhe bis ca. 0,30 m

Bodenklasse 2-3,
nicht gefährlicher Abfall,
Materiaklasse: BM-F 0

Ort: Westseite kleiner Wall
Menge: 100,000 m3
Zuordnung: 311

**02.02.0030 Oberboden/Mutterboden abtragen und lagern, - Bkl 1**
*** Bedarfsposition ohne GB
Oberboden/Mutterboden abtragen und lagern,
in vorhandener Höhe abtragen und
auf dem Baugelände in Mieten (nach Vorschrift) lagern.
Bodenklasse: 1
Aufmaß an der Abtragstelle.
Höhe bis ca. 0,20 m

Ort: Baugrundstück
Menge: 1,000 m3
Zuordnung: 311

**02.02.0040 Erdaushub Baugrube, Bkl. 3-5, lösen + lagern, H=0,5-1,5m - Bm-F 0 - Böschung**
Erdaushub der Baugrube - Böschung

Erde lösen und auf dem Baugelände für das spätere
Einfüllen
von Arbeitsräumen bzw. für Geländeprofilierung lagern
mit Folie abdecken gegen Regen

Bodenklasse 3-5,
Zuordnungswert Z 1
Deponieklasse DK 0
Materiaklasse: BM-F 0
(Siehe auch Bodengutachten alt: Zuordnungswert Z 1)

Böschungshöhe: ca. 0,50-1,50 m
Versickerungsmulden - Tiefe: ca. 0,5-1,5 m

Ort: Bereich Wall
Versickerungsmulde Süd-West (unter Lüftung)
Menge: 550,000 m3
Zuordnung: 311

**02.02.0050 Erdaushub Baugrube, Bkl. 3-5, lösen + abfahren, H=0,5-1,5m - Bm-F 1 - Kita-neu**
Erdaushub der Baugrube,
Erde lösen und abfahren.
Baugrubentiefe: ca. 0,50  1,50 m
Bodenklasse 3-5

schadstoffbelasteter nicht gefährlicher Abfall,
Art und Umfang der Belastung gemäß beiliegender
Analyse,
Materiaklasse: BM-F 1
(Siehe auch Bodengutachten alt: Zuordnungswert Z 2)
Deponieklasse DK I

vom AN vorzubereitender Entsorgungsnachweis gemäß
Nachweisverordnung ist erforderlich,
der Beseitigung (Deponierung) zuführen, Boden auf Miete
lagernd,
laden und transportieren zur Deponie, abgerechnet wird
nach Wiegekarte.

Entsorgungsstelle ist nach Wahl des Auftragnehmers
festzulegen.
Deponiekosten als separate Position

Ort: Bereich Kita-Neubau, Vorplatz,
Baustelleneinrichtung
Menge: 450,000 m3
Zuordnung: 311

**02.02.0060 Erdaushub Baugrube, Bkl. 3-5, lösen + abfahren, H=0,5-1,5m - Bm-F 2 - Kriechkeller-Bestand**
Erdaushub der Baugrube,
Erde lösen und abfahren.
Baugrubentiefe: ca. 0,50  1,50 m
Bodenklasse 3-5

schadstoffbelasteter nicht gefährlicher Abfall,
Art und Umfang der Belastung gemäß beiliegender
Analyse,
Materiaklasse: BM-F 2
(Siehe auch Bodengutachten alt: Zuordnungswert Z 2)
Deponieklasse DK I

vom AN vorzubereitender Entsorgungsnachweis gemäß
Nachweisverordnung ist erforderlich,
der Beseitigung (Deponierung) zuführen, Boden auf Miete
lagernd,
laden und transportieren zur Deponie, abgerechnet wird
nach Wiegekarte.

Entsorgungsstelle ist nach Wahl des Auftragnehmers
festzulegen.
Deponiekosten als separate Position

Ort: Bereich Kita-Bestand-Kriechkeller
Menge: 600,000 m3
Zuordnung: 311

**02.02.0070 Erdaushub für Suchgraben - Maschine**
Erdaushub für Suchgraben
zum Auffinden von Leitungen und
Leitungsanschlüsse
Bodenklasse 3-5,
Tiefe 1,0  2,00 m

Ort: Durhcfahrt / Durchgang  Versorgungsleitung-Kanal
Menge: 20,000 m³
Zuordnung: 311

**02.02.0080 Erdaushub für Suchgraben - Handschachtung**
Erdaushub für Suchgraben
als Handschachtung zum Auffinden von Leitungen und
Leitungsanschlüsse
Bodenklasse 3-5,
Tiefe ca. 0 -1,50 m
Ort: Versorgungsleitungen
Menge: 5,000 m³
Zuordnung: 311

**02.02.0090 Entsorgung Erdaushub separat - Deponiegebühren - BM-F0**
Deponiegebühren / kosten für Erdaushub

Bodenklasse 2-3,
schadstoffbelasteter nicht gefährlicher Abfall,
Art und Umfang der Belastung gemäß beiliegender
Analyse,
Materiaklasse: BM-F 0x
(Siehe auch Bodengutachten alt: Zuordnungswert Z 0)
Deponieklasse DK I

Entsorgungsstelle ist nach Wahl des Auftragnehmers
festzulegen.

Deponie angeben: .................

Deponiekosten nach Gewicht
Menge: 380,000 to
Zuordnung: 319

**02.02.0100 Entsorgung Erdaushub separat - Deponiegebühren - BM-F 1 / DK I**
Deponiegebühren / kosten für Erdaushub

Bodenklasse 2-3,
schadstoffbelasteter nicht gefährlicher Abfall,
Art und Umfang der Belastung gemäß beiliegender
Analyse,
Materiaklasse: BM-F 1
(Siehe auch Bodengutachten alt: Zuordnungswert Z 2)
Deponieklasse DK I

Entsorgungsstelle ist nach Wahl des Auftragnehmers
festzulegen.

Deponie angeben: .................

Deponiekosten nach Gewicht
Menge: 810,000 to
Zuordnung: 319

**02.02.0110 Entsorgung Erdaushub separat - Deponiegebühren - BM-F 2 / DK I**
*** Bedarfsposition ohne GB
Deponiegebühren / kosten für Erdaushub

Bodenklasse 2-3,
schadstoffbelasteter nicht gefährlicher Abfall,
Art und Umfang der Belastung gemäß beiliegender
Analyse,
Materiaklasse: BM-F 2
(Siehe auch Bodengutachten alt: Zuordnungswert Z 2)
Deponieklasse DK I

Entsorgungsstelle ist nach Wahl des Auftragnehmers
festzulegen.

Deponie angeben: .................

Deponiekosten nach Gewicht
Menge: 1,000 to
Zuordnung: 319

**02.02.0120 Entsorgung Erdaushub separat - Deponiegebühren - BM-F 3 / DK I**
*** Bedarfsposition ohne GB
Deponiegebühren / kosten für Erdaushub

Bodenklasse 2-3,
schadstoffbelasteter nicht gefährlicher Abfall,
Art und Umfang der Belastung gemäß beiliegender
Analyse,
Materiaklasse: BM-F 3
(Siehe auch Bodengutachten alt: Zuordnungswert Z 2)
Deponieklasse DK I

Entsorgungsstelle ist nach Wahl des Auftragnehmers
festzulegen.

Deponie angeben: .................

Deponiekosten nach Gewicht
Menge: 100,000 to
Zuordnung: 319

#### Titel 02.03 Erdarbeiten - Geländeauffüllung

**02.03.0010 Geosynthetischer Straßenbauvliesstoff GRK 3 C - unter MIneralgemsich Zufahrt**
Geosynthetischer Straßenbauvliesstoff GRK 3 C
als Trenn- und Filtervliesstoff gemäß "Merkblatt über
die Anwendung von Geokunststoffen im Erdbau des
Straßenbaus" M Geok E Ausgabe 2016, Tabelle 2 liefern
und fachgerecht gemäß der Herstellerverlegeanleitung
einbauen.
einschichtiger, mechanisch verfestigter und
kalandrierter Straßenbauvliesstoff der
Geotextilrobustheitsklasse 3.
Technische Daten:
Rohstoff: Polypropylen (PP)
Verfestigungsart: mechanisch
Masse pro Flächeneinheit: = 180 g/m²
(nach DIN EN ISO 9864)
Stempeldurchdrückkraft: = 1.620 N
(nach DIN EN ISO 12236)
Verformung bei Stempeldurchdrückkraft: = 30 mm
(nach DIN EN ISO 12236)
Detektorgeprüft: ja

Ort: unter Baustellenzufahrt /
Baustelleneinrichtungsflächen
Menge: 355,000 m2
Zuordnung: 511

**02.03.0020 Mineralgemisch 0 - 40 mm, Tragschicht Baustellenzufahrt - H=25cm**
Tragschicht für Zufahrt
Mineralgemisch oder Recyclingmaterial
einbringen, planieren und verdichten, AT 2000/bis zur
Standfestigkeit.
Körnung: 0-40 mm
Aufbaudicke:  mind. 25 cm (verdichtet)
Einschl. Geotextilunterlage

Ort: Baustellenzufahrt / Baustelleneinrichtungsflächen
Menge: 355,000 m2
Zuordnung: 311

**02.03.0030 Erdaushub gelagert, Bkl. 3-5, wieder einbauen - alter Keller - Freifläche neu**
Erdaushub auf dem Grundstück gelagert

Bodenklasse 3-5,
Verdichtungsgrad mind. DPr 1,
Verformungsmodul Ev2 > 60 MN/m2 bzw. Evd > 30 MN/m2
Lagen: max. 0,30 m
Einbauhöhe: ca. 1,5  2,5 m.
OK = Gründungssohle Schotterschicht Bodenplatte

Baugrubentiefe: ca. 1,0-2,5 m

Ort: Außenbereich - Gelände
Menge: 310,000 m3
Zuordnung: 311

**02.03.0040 Geosynthetischer Straßenbauvliesstoff GRK 3 C**
Geosynthetischer Straßenbauvliesstoff GRK 3 C
als Trenn- und Filtervliesstoff gemäß "Merkblatt über
die Anwendung von Geokunststoffen im Erdbau des
Straßenbaus" M Geok E Ausgabe 2016, Tabelle 2 liefern
und fachgerecht gemäß der Herstellerverlegeanleitung
einbauen.
einschichtiger, mechanisch verfestigter und
kalandrierter Straßenbauvliesstoff der
Geotextilrobustheitsklasse 3.
Technische Daten:
Rohstoff: Polypropylen (PP)
Verfestigungsart: mechanisch
Masse pro Flächeneinheit: = 180 g/m²
(nach DIN EN ISO 9864)
Stempeldurchdrückkraft: = 1.620 N
(nach DIN EN ISO 12236)
Verformung bei Stempeldurchdrückkraft: = 30 mm
(nach DIN EN ISO 12236)
Detektorgeprüft: ja

Ort: Auffüllung im Gebäudebereich  Bereich Kriechkeller
Menge: 190,000 m2
Zuordnung: 511

**02.03.0050 Boden, liefern, profilgerecht einbauen, verdichten, Kies-Sand-Gemisch - Gebäude / H=1,0-1,50m**
Boden, liefern, profilgerecht einbauen und verdichten,
in Baugruben, Bodengruppe GW DIN 18196 (weitgestuftes
Kies-Sand-Gemisch),
Größtkorn max. 45mm
Verdichtungsgrad mind. DPr 1,
Verformungsmodul Ev2 > 60 MN/m2 bzw. Evd > 30 MN/m2
Lagen: max. 0,30 m
Einbauhöhe: ca. 1,0  2,0 m.
OK = Bodenplatte Gründungssohle Schotterschicht /
Freifläche

Ort: Auffüllung unter Gebäude / Kriechkeller-
Bodenplatte + Außengelände
Menge: 610,000 m3
Zuordnung: 311

**02.03.0060 Recyclingsand in Arbeitsraum in Lagen - liefern-einbauen**
Recyclingsand in Arbeitsraum in Lagen einbringen und
verdichten,
in Baugruben, Bodengruppe GW DIN 18196 (weitgestuftes
Kies-Sand-Gemisch),
Verdichtungsgrad mind. DPr 1,
Lagen: max. 0,30 m
Einbauhöhe  0,5-2,00 m.
Ort: Kopfloch Kanalanschluß
Menge: 20,000 m3
Zuordnung: 311

#### Titel 02.04 Stahlbetonarbeiten - Grenzwände - Lüftun

**02.04.0010 Erdaushub von Streifenfundamenten Bkl. 3-5,**
Erdaushub von Streifenfundamenten Bkl. 3-5,
nach Fundamentplan, die Tiefe errechnet sich von
Baugrubensohle bis Fundamentsohle,
und auf dem Baugrundstück zur Begutachtung
zwischenlagern
Laden und Abtransport als separate Position
Bodenklasse 3-5
Zuordnungsklasse BM-F 1 (alt: Z1-2)

Breite:  ca. 50-80 cm,
Tiefe:  ca. 80 cm

Ort:  Grenzwand Westen
Menge: 15,000 m3
Zuordnung: 311

**02.04.0020 Sauberkeitsschicht C12/15, H= 10 cm, auf Fundamentsohle - Einfriedigung**
Sauberkeitsschicht aus Beton,
auf Fundamentsohle eben abgezogen,
Beton C 12/15 DIN EN 206-1,
Höhe: 10 cm
Ort: Grenzwand Westen - Fundamente
Menge: 30,000 m2
Zuordnung: 522

**02.04.0030 Fundamentbeton C25/30, Streifenfundament - Einfriedigung**
Fundamentbeton  C 25/30 - Streifenfundamente

Normalbeton C 25/30 DIN EN 206-1,
Expositionsklasse gegen Frost und
Taumittelbeanspruchung XF1,
Expositionsklasse gegen Bewehrungskorrosion: XC2

Schalung: senkrecht alle Seiten einschl.
in Fundamentgräben,

Breite: ca. 1,0 m,
Tiefe:  ca. 0,50 m

Ort:  Einfriedigung  Westen
Menge: 10,000 m3
Zuordnung: 522

**02.04.0040 Zulage zu Streifenfundament_Einfriedigung._Betonierarbeiten zwischen + 5 °C und - 3 °C**
*** Bedarfsposition ohne GB
Zulage zu Streifenfundament (Einfriedigung) für
Betonierarbeiten bei extremen Temperaturen
gem. Zement-Merkblatt Betontechnik B21 Teil A:
Betonieren bei niedrigen Lufttemperaturen zwischen + 5
°C und - 3 °C
Einschl. aller erforderlichen Nebenleistungen
Menge: 1,000 paus
Zuordnung: 322

**02.04.0050 STB-Sockelwand C 25/30, bewehrt, d = 24cm, H=100-150cm - WU - Einfriedigung - schräge**
Stahlbetonsockelaußenwand bewehrt,
Stahlbeton, Normalbeton C 25/30 DIN EN 206-1,
mit hohem Wassereindringwiderstand

Expositionsklasse gegen Bewehrungskorrosion: XC2
Expositionsklasse für den Beton: XA3
Feuchtigkeitsklasse: WF
Normalbeton C 25/30 DIN EN 206-1,
Ausführung als WU Beton.

Stahlbetonwand beidseitig geschalt,
Wandhöhe:  ca. 1,00 -1,50 m
Wanddicke: 24 cm
Oberseite: in Längsrichtung schräg

Oberflächen:
Beidseitig: Sichtbeton glatt ausgeführt
Oberseite: Sichtbeton glatt ausgeführt  Ausbildung mit
Schräge ca. 2% Gefälle
Sichtbare Betonfläche porenschließend gespachtelt und
hydrophobiert,
alle Kanten gefast

Ort:  Einfriedigung  Westen / Osten  Bereich Gebäude
Menge: 23,000 m2
Zuordnung: 541

**02.04.0060 Zulage zu STB-Sockelwand_Einfriedigung._Betonierarbeiten zwischen + 5 °C und - 3 °C**
*** Bedarfsposition ohne GB
Zulage zu STB-Sockelwand (Einfriedigung) für
Betonierarbeiten bei extremen Temperaturen
gem. Zement-Merkblatt Betontechnik B21 Teil A:
Betonieren bei niedrigen Lufttemperaturen zwischen + 5
°C und - 3 °C
Einschl. aller erforderlichen Nebenleistungen
Menge: 1,000 paus
Zuordnung: 322

**02.04.0070 Einlage als Schutzschicht an STB-Außenwand - GRK 3**
Einlage als Schutzschicht an STB-Außenwand
Zwischen Wand und Auffüllung Erdreich etc.

Material: Geotextilvlies
einschichtiger, mechanisch verfestigter und
kalandrierter Straßenbauvliesstoff der
Geotextilrobustheitsklasse 3.
Technische Daten:
Rohstoff: Polypropylen (PP)
Verfestigungsart: mechanisch
Masse pro Flächeneinheit: = 180 g/m²
(nach DIN EN ISO 9864)
Stempeldurchdrückkraft: = 1.620 N
(nach DIN EN ISO 12236)
Verformung bei Stempeldurchdrückkraft: = 30 mm
(nach DIN EN ISO 12236)
Detektorgeprüft: ja

Ort: STB-Einfriedigungswand,
Menge: 27,000 m2
Zuordnung: 531

**02.04.0080 Baustahl BST 500 S**
Baustahl BST 500 S, einschl. schneiden, biegen,
abkanten
und verlegen nach Plänen des Statikers (bzw. nach
Angabe),
einschl. Abstandhalter
Menge: 400,000 kg
Zuordnung: 541

**02.04.0090 Baustahlgewebe BST 500 M**
Baustahlgewebe BST 500 M, einschl. schneiden, biegen,
abkanten
und verlegen nach Plänen des Statikers (bzw. nach
Angabe),
Menge: 500,000 kg
Zuordnung: 541

**02.04.0100 Fundamentbeton C25/30, Einzelf. B/L/T 50/120/100 - WP-Lüft.**
Fundamentbeton - Einzelfundament

Normalbeton C 25/30 DIN EN 206-1,
Expositionsklasse gegen Frost und
Taumittelbeanspruchung XF1,
Expositionsklasse gegen Bewehrungskorrosion: XC2

Schalung: senkrecht alle Seiten -  einschl.

Einschl. Aussparung oberseitig für Stahlstützen
Breite50
Länge: 120 cm
Höhe:  100 cm
OK- ca. 10 cm über Gelände

Ort: Wärmepumpe / Lüftungsgerät
Menge: 11,000 Stk
Zuordnung: 522

**02.04.0110 Zulage zu Einzelfundamente_WP-Lüft._Betonierarbeiten zwischen + 5 °C und - 3 °C**
*** Bedarfsposition ohne GB
Zulage zu Einzelfundamente (WP-Lüftung) für
Betonierarbeiten bei extremen Temperaturen
gem. Zement-Merkblatt Betontechnik B21 Teil A:
Betonieren bei niedrigen Lufttemperaturen zwischen + 5
°C und - 3 °C
Einschl. aller erforderlichen Nebenleistungen
Menge: 1,000 paus
Zuordnung: 322

#### Titel 02.05 Erdarbeiten - Versickerung - AL - Süd-We

**02.05.0010 Boden, liefern, profilgerecht einbauen und verdichten, Kies-Sand - Versickerung/Westseite - Mulde-5**
Boden, liefern, profilgerecht einbauen und verdichten,
in Baugruben, Bodengruppe GW DIN 18196 (weitgestuftes
Kies-Sand-Gemisch),
Verdichtungsgrad mind. DPr 1,
Durchlässigkeitsbeiwert nach Berechnung der
Versickerung
Durchlässigkeitsbeiwert von 1 x 10-4 m/s

Einbauhöhe; ca. 0,5-1,5 m.

Ort: Muldenbereich Westseite  Mulde 5
Menge: 15,000 m3
Zuordnung: 511

**02.05.0020 Mineralgemisch 16/32 - Versickerungsflächen - D=30 cm**
Mineralgemisch schichtenweise in Versickerungsflächen
in der Reihenfolge des Schichtenverzeichnisses einbauen
und verdichten,
Durchlässigkeitsbeiwert nach Berechnung der
Versickerung
Durchlässigkeitsbeiwert von 1 x 10-4 m/s

Schichtdicke: mind. 30 cm,
Natursteinschotter-Splitt-Brechsand-Gemisch, liefern,
Körnung: 16/32 mm

Ort: Versickerungsmulden
Menge: 5,000 m3
Zuordnung: 511

**02.05.0030 Geosynthetischer Straßenbauvliesstoff GRK 3 C**
Geosynthetischer Straßenbauvliesstoff GRK 3 C
als Trenn- und Filtervliesstoff gemäß "Merkblatt über
die Anwendung von Geokunststoffen im Erdbau des
Straßenbaus" M Geok E Ausgabe 2016, Tabelle 2 liefern
und fachgerecht gemäß der Herstellerverlegeanleitung
einbauen.
einschichtiger, mechanisch verfestigter und
kalandrierter Straßenbauvliesstoff der
Geotextilrobustheitsklasse 3.
Technische Daten:
Rohstoff: Polypropylen (PP)
Verfestigungsart: mechanisch
Masse pro Flächeneinheit: = 180 g/m²
(nach DIN EN ISO 9864)
Stempeldurchdrückkraft: = 1.620 N
(nach DIN EN ISO 12236)
Verformung bei Stempeldurchdrückkraft: = 30 mm
(nach DIN EN ISO 12236)
Detektorgeprüft: ja

Ort: Versickerungsmulden
Menge: 15,000 m2
Zuordnung: 511

#### Titel 02.06 Leistungen auf Nachweis

*Hinweis*
Stundenlohnarbeiten
Mit der Angebotsunterschrift erklärt der Auftragnehmer
gleichzeitig, dass die Stundenverrechnungssätze für
Stundenlohnarbeiten unter Beachtung der
preisrechtlichen Vorschriften und unabhängig von der
Anzahl der abgerechneten Stunden gelten. In den
Stundenverrechnungssätzen der Stundenlohnarbeiten
sindaußer den Lohn- und Gehaltskosten und
Gemeinkostenanteilen die Sozialkassenbeiträge, die
vermögenswirksamen Leistungen sowie sämtliche Lohn- und
Gehaltsnebenkosten enthalten.
Ausführung der Taglohnarbeiten nur auf besondere
Anweisung der Bauleitung, Rapportierung gemäß  VOB für
Arbeiten, die sich evtl. im Zuge des
Baufortschrittesergeben.
Für zusätzliche Leistungen auf Nachweis werden folgende
Stundenverrechnungssätze einschl. aller  Zuschläge
vorgesehen:

**02.06.0010 Vorarbeiter-Stunden**
Menge: 10,000 h
Zuordnung: 598

**02.06.0020 Facharbeiter-Stunden**
Menge: 10,000 h
Zuordnung: 598

**02.06.0030 Helfer-Stunden**
Menge: 10,000 h
Zuordnung: 598

**02.06.0040 LKW bis 7,5.0t**
LKW 7,5.0t
Menge: 5,000 h

### Gewerk 03 ROHBAUARBEITEN

#### Titel 03.01 Baustelleneinrichtung

**03.01.0010 Baustelleneinrichtung - Rohbau - Nachweise**
Baustelleneinrichtung alle erforderlichen Geräte,
elektrische Versorgungsgeräte, Straßenabsperrungen,
einschl. der erforderlichen Gebühren die, nach den
einschlägigen Vorschriften
für die Durchführung der im LV beschriebenen Arbeiten
notwendig sind.
Baustrom und Bauwasser werden bauseits eingerichtet.

Einschl. einholen behördliche Genehmigungen und Vorlage
der Entsorgungsnachweise

Vorlage der Nachweise / Prüfzeugnisse zum baulichen
Brandschutz, Schallschutz, Wärmeschutz
der einzelnen Bauteile  Innen-, Außenwände, Decke, Dach
auch bei Bauteilen bei denen der erforderliche Ausbau
(nach Prüfzeugniss)
durch Folgeauftragnehmer fertig gestellt werden (Wand,
Deckenkonstruktionen)

Baustromverteiler und Bauwasserverteiler BAUSEITS
Bautoilette wird durch AG gestellt
Gerüste für Fassade und OG-Ringanker-Innen: Bauseits
Sonstige Gerüste in BE enthalten

Baustelleneinrichtung, Einrichten, Vorhalten und
Räumen,
Menge: 1,000 psch
Zuordnung: 391

**03.01.0020 Erstellung des Meterriss - EG + OG**
Erstellung des Meterriss
In allen Räumen an den Türen und Fensteröffnungen
An der Leibung  Innenseite
Für beide Geschosse
Ort: EG + OG
Menge: 2,000 St
Zuordnung: 391

**03.01.0030 Arbeits- und Schutzgerüst nach DIN 18 451, Innen**
Arbeits- und Schutzgerüste nach DIN 18 451,
Arbeitsgerüstbühne fahrbar o.glw. für alle Arbeiten
Rohbau
einschl. Transport, Auf- und Abbau sowie Wartung
Grundstandzeit: für die eigenen Arbeiten
Raumhöhe ca. 3,00  4,50 m
Gerüste für Fassade und OG-Ringanker-Innen: Bauseits
Abrechnung Pauschal für alle entsprechenden Arbeiten

Ort: Kindergarten  EG + OG
Menge: 1,000 St
Zuordnung: 391

**03.01.0040 Seitenschutz DIN 4420-1 und DIN EN 12811-1 - Aufzugsschacht**
Seitenschutz DIN 4420-1 und DIN EN 12811-1
bestehend aus Geländer, Zwischenholm und Bordbrett,
aufbauen und entfernen, an Schächten, aus Beton.
Aufzug  Türbreite: 1,00 m
Ort: Aufzugsschacht - Türen
Menge: 2,000 St
Zuordnung: 391

**03.01.0050 Seitenschutz DIN 4420-1 und DIN EN 12811-1 - Treppe**
Seitenschutz DIN 4420-1 und DIN EN 12811-1
bestehend aus Geländer, Zwischenholm und Bordbrett,
aufbauen und entfernen, an Treppen
Untergrund: Beton.
Treppenläufe und Podest
Ort: Treppenhaus
Menge: 8,000 m
Zuordnung: 391

**03.01.0060 Bauablaufplan**
Bauablaufplan
Erstellung eines Bauablaufplanes für die Durchführung
der gesamten Arbeiten
Einschl. Unterbrechungen
im Rahmen der durch den Architekten vorgegeben
Bauzeiten/Bauzeitenplan (bei Auftragsvergabe)
Vorlage 14 Tage nach Auftragserteilung
Übergabe an den Bauherrn + Architekten zur Prüfung und
Freigabe
pauschal
Menge: 1,000 St
Zuordnung: 391

**03.01.0070 Grenzsteine im Gelände sichern,**
Grenzsteine im Gelände sichern,
mit Holzpflöcken und Lattenrahmen, Markierung mit
Signalfarbe.
Menge: 5,000 St
Zuordnung: 391

**03.01.0080 Lastplattendruckversuch - Erdreich**
Lastplattendruckversuch nach DIN 18134
nach Aufforderung durch die Bauleitung, gem. den
geltenden Vorschriften durchführen
Nachweis Verformungsmodul:
EV2 = 70 MN/m2 bzw. EVd = 35 MN/m2
Ort: Erdreich vorhanden
Menge: 10,000 St
Zuordnung: 391

**03.01.0090 Lastplattendruckversuch - Unterbau Bodenplatte**
Lastplattendruckversuch nach DIN 18134
nach Aufforderung durch die Bauleitung, gem. den
geltenden Vorschriften durchführen

Nachweis Verformungsmodul:
EV2 = 60 MN/m2 bzw. EVd = 30 MN/m2
Ort: Unterbau Bodenplatte  OK-Bettungspolster
Menge: 10,000 St
Zuordnung: 391

**03.01.0100 Mineralgemisch 0 - 40 mm, Tragschicht Baustelleneinrichtung-Zufahrt - H=25cm**
*** Leitbeschreibung
Tragschicht für Zufahrt und Baustelleneinrichtung
Mineralgemisch oder Recyclingmaterial
einbringen, planieren und verdichten, AT 2000/bis zur
Standfestigkeit.
Körnung: 0-40 mm
Aufbaudicke:  mind. 25 cm (verdichtet)
Einschl. Geotextilunterlage auf Unterbau/Belag
Siehe Baustelleneinrichtungsplan

Ort: Zufahrt und Lagerflächen
Menge: 270,000 m2
Zuordnung: 311

**03.01.0110 Baustromversorgung/Anschluß**
*** Bedarfsposition ohne GB
Baustromversorgung/Anschluß
ist durch den AN zu bereitzustellen und zu veranlassen

Baustromverteiler:
Baustrom-Anschlussschrank
400 V/ 63 A nach IEC/EN 60439-4/A1 + A2 (0660T501),
Gehäuse aus lackiertem Stahlblech, Schutzart IP 44.
Verteilerschrank mit pulsstromempfindlichen,
stromfesten RCD-Schutzschaltern.
Einbauten bis einschl. schutzisoliert mit einer
Mindestbestückung
von:
1 St. Eingangssicherung NH00/ 63 A
1 St. RCD-Schalter 63 A / 30 mA
1 St. RCD-Schalter 40 A / 30 mA
2 St. CEE-Steckdosen 16 A/ 5-polig
1 St. CEE-Steckdosen 32 A/ 5-polig
6 St. Schukosteckdosen über Leistungsschutzschalter "C"
abgesichert
Einschl. Zuleitung, komplett anschlussfertig verdrahtet
liefern, montieren,

Anschluss an vorhandene Poti-Schiene und Prüfung der
Schutzmaßnahme
der Baustromversorgung.

nach Beendigung der Bauzeit demontieren, zurücknehmen,
einschl. aller Gemein- und Nebenkosten.

die Verbrauchskosten während der eigenen Arbeiten sind
in die EP einzurechnen
die Verbrauchskosten nach Fertigstellung der eigenen
Arbeiten werden durch den AG übernommen
Menge: 1,000 St
Zuordnung: 391

**03.01.0120 Baustromverteiler - Mietkosten**
*** Bedarfsposition ohne GB
Baustromverteiler
Miete, Vor- und Instandhalten
über die Dauer der eigenen Benutzung hinaus
die Verbrauchskosten nach Fertigstellung der eigenen
Arbeiten
werden durch den AG übernommen

Mietkosten je angefangener Woche
Menge: 1,000 StWo
Zuordnung: 391

**03.01.0130 Bauwasserverteiler /Anschluß**
Bauwasserverteiler
ist durch den AN zu bereitzustellen und zu veranlassen

nach Beendigung der Bauzeit demontieren, zurücknehmen,
einschl. aller Gemein- und Nebenkosten.

die Verbrauchskosten während der eigenen Arbeiten sind
in die EP einzurechnen
die Verbrauchskosten nach Fertigstellung der eigenen
Arbeiten werden durch den AG übernommen
Menge: 1,000 St
Zuordnung: 391

**03.01.0140 Bauwasserverteiler - Mietkosten**
Bauwasserverteiler
Miete, Vor- und Instandhalten
über die Dauer der eigenen Benutzung hinaus
die Verbrauchskosten nach Fertigstellung der eigenen
Arbeiten
werden durch den AG übernommen

Mietkosten je angefangener Woche
Menge: 50,000 StWo
Zuordnung: 391

#### Titel 03.02 ERDARBEITEN - Fundamente, Rohrgraben

**03.02.0010 Erdaushub von Streifenfundamenten Bkl. 3-5,**
Erdaushub von Streifenfundamenten Bkl. 3-5,
nach Fundamentplan, die Tiefe errechnet sich von
Baugrubensohle bis Fundamentsohle,
und auf dem Baugrundstück zur Begutachtung
zwischenlagern
Laden und Abtransport als separate Position
Bodenklasse 3-5
Zuordnungsklasse BM-F 1 (alt: Z1-2)

Breite:  ca. 50-80 cm,
Tiefe:  ca. 80 cm

Ort:  Einfriedungungswände, Fluchttreppe
Menge: 2,000 m3
Zuordnung: 311

**03.02.0020 Erdaushub Einzelfundamente 40/250/60cm - Fluchtbalkon-Stützen**
Erdaushub von Einzelfundamenten Bkl. 3-5,
nach Fundamentplan, die Tiefe errechnet sich von
Baugrubensohle bis Fundamentsohle,
und auf dem Baugrundstück zur Begutachtung
zwischenlagern
Laden und Abtransport als separate Position
Bodenklasse 3-5
Zuordnungsklasse BM-F 1 (alt: Z1-2)
Größe Aushub für 4-seitige Schalung einkalkulieren

Erdaushub für Fundamentgröße netto:
Breite: 40 cm
Länge:  250 cm
Tiefe: 60 cm (Aushubtiefe ca. 40 cm)

Ort: Fluchtbalkon Stahl-Stützen
Menge: 15,000 Stk
Zuordnung: 311

**03.02.0030 Erdaushub Einzelfundamente 150+30/70/60cmm - Fluchttreppe**
Erdaushub von Einzelfundamenten Bkl. 3-5,
nach Fundamentplan, die Tiefe errechnet sich von
Baugrubensohle bis Fundamentsohle,
und auf dem Baugrundstück zur Begutachtung
zwischenlagern
Laden und Abtransport als separate Position
Bodenklasse 3-5
Zuordnungsklasse BM-F 1 (alt: Z1-2)
Größe Aushub für 4-seitige Schalung einkalkulieren

Erdaushub für Fundamentgröße netto:
Breite: 150 +30 cm  L-Form
Länge:  70 cm
Tiefe: 90 cm (Aushubtiefe ca. 50 cm)

Ort: Stahl-/ STB-Stützen
Menge: 1,000 Stk
Zuordnung: 311

**03.02.0040 Erdaushub Einzelfundamente 110/110/90m - Fluchttreppe**
Erdaushub von Einzelfundamenten Bkl. 3-5,
nach Fundamentplan, die Tiefe errechnet sich von
Baugrubensohle bis Fundamentsohle,
und auf dem Baugrundstück zur Begutachtung
zwischenlagern
Laden und Abtransport als separate Position
Bodenklasse 3-5
Zuordnungsklasse BM-F 1 (alt: Z1-2)
Größe Aushub für 4-seitige Schalung einkalkulieren

Erdaushub für Fundamentgröße netto:
Breite: 110 cm
Länge:  110 cm
Tiefe: 90 cm (Aushubtiefe ca. 50 cm)

Ort: Stahl-/ STB-Stützen
Menge: 2,000 Stk
Zuordnung: 311

**03.02.0050 Erdaushub Einzelfundamente 40/155//40m - Fluchttreppe**
Erdaushub von Einzelfundamenten Bkl. 3-5,
nach Fundamentplan, die Tiefe errechnet sich von
Baugrubensohle bis Fundamentsohle,
und auf dem Baugrundstück zur Begutachtung
zwischenlagern
Laden und Abtransport als separate Position
Bodenklasse 3-5
Zuordnungsklasse BM-F 1 (alt: Z1-2)
Größe Aushub für 4-seitige Schalung einkalkulieren

Erdaushub für Fundamentgröße netto:
Breite: 40 cm
Länge:  155 cm
Tiefe: 60 cm (Aushubtiefe ca. 50 cm)

Ort: Stahl-/ STB-Stützen
Menge: 1,000 Stk
Zuordnung: 311

*Hinweis*
Grundposition  Beschreibung:
Erdaushub für Rohrgräben der Abwasserkanalarbeiten,
für Rohrdurchmesser NW 100-NW 150.
Evtl. notw. Verbau ist einzukalkulieren.
Bodenklasse 3-5

Auffüllen und Verdichten des Rohrgrabens mit dem
Aushub,
überschüssiges Erdreich wird Eigentum des AN und ist
Sachgerecht zu entsorgen.
Zuordnungsklasse BM-F 0 / BM-F 1 (alt: Z 0 / Z1.1)

Einzelpositionen mit Tiefenangaben siehe nachfolgend

Ort: Baugrubenbereich, Mineralgemisch

**03.02.0060 Rohrgraben Tiefe 0 - 0.50 m - unter Bodenplatte**
Rohrgraben wie in Grundposition beschrieben
Tiefe  0 - 0.50 m
Ort: unter Bodenplatte
Menge: 18,000 m
Zuordnung: 319

**03.02.0070 Rohrgraben Tiefe 0,50 - 1.00 m - unter Bodenplatte**
Rohrgraben wie in Grundposition beschrieben
Tiefe  0.50  1,00m
Ort: unter Bodenplatte
Menge: 120,000 m
Zuordnung: 319

**03.02.0080 Rohrgraben Tiefe 1,0 - 1,50 m - unter Bodenplatte**
Rohrgraben wie in Grundposition beschrieben
Tiefe  1.00  1,50m
Ort: unter Bodenplatte
Menge: 60,000 m
Zuordnung: 319

*Hinweis*
Grundposition  Beschreibung:
Erdaushub für Rohrgräben der Abwasserkanalarbeiten,
für Rohrdurchmesser NW 100-NW 150.
Evtl. notw. Verbau ist einzukalkulieren.
Bodenklasse 3-5

Erdaushub auf dem Baugrundstück zur Begutachtung
zwischenlagern
Laden und Abtransport als separate Position
Zuordnungsklasse BM-F 1 (alt: Z1-2)

Auffüllen und Verdichten des Rohrgrabens mit
anzulieferndem Füllsand  separate Position

Einzelpositionen mit Tiefenangaben siehe nachfolgende

**03.02.0090 Rohrgraben Tiefe 0 - 0.50 m**
*** Bedarfsposition ohne GB
Rohrgraben wie in Grundposition beschrieben
Tiefe  0 - 0.50 m
Ort: Außenbereich  SW + RW
Menge: 1,000 m
Zuordnung: 319

**03.02.0100 Rohrgraben Tiefe 0.50 - 1.00 m**
Rohrgraben wie in Grundposition beschrieben
Tiefe  0.50 - 1.00 m
Ort: Außenbereich  SW + RW
Menge: 8,000 m
Zuordnung: 319

**03.02.0110 Rohrgraben Tiefe 1.00 - 1.50 m**
Rohrgraben wie in Grundposition beschrieben
Tiefe  1.00 - 1.50 m
Menge: 25,000 m
Zuordnung: 319

**03.02.0120 Rohrgraben Tiefe 1.50 - 2.00 m**
Rohrgraben wie in Grundposition beschrieben
Tiefe  1.50 - 2.00 m
Menge: 20,000 m
Zuordnung: 319

**03.02.0130 Rohrgraben Tiefe > 2,00 m - Anschluss Bestandsleitung**
Rohrgraben wie in Grundposition beschrieben
Tiefe  2,00  3,00 m
Einschl. erforderlichen Verbau und Sicherungsmaßnahmen
Abrechnung nach m3

Ort: Anschluss Bestandsleitung
Menge: 10,000 m3
Zuordnung: 319

**03.02.0140 Markierung der Rohrleitungen - Trassenband**
Markierung der Rohrleitungen
mit Trassenband
oberhalb Abdeckung der Rohrleitungen
Ort: Abwasser, Leerrohre
Menge: 325,000 m
Zuordnung: 311

**03.02.0150 Erdaushub Fundamente, Rohrgraben, Bkl. 3-5, abfahren, auf Deponie DK I / BM-F 0/1**
Erdaushub der Baugrube,
zwischengelagerte Erde laden und abfahren.
Bodenklasse 3-5

schadstoffbelasteter nicht gefährlicher Abfall,
Art und Umfang der Belastung gemäß beiliegender
Analyse,
Materiaklasse: BM-F 0/1
(Siehe auch Bodengutachten alt: Zuordnungswert Z 1.2)
Deponieklasse DK I

vom AN vorzubereitender Entsorgungsnachweis gemäß
Nachweisverordnung ist erforderlich, der Beseitigung
(Deponierung) zuführen, Boden auf Miete lagernd, laden
und transportieren zur Deponie, abgerechnet wird nach
Wiegekarte.
Boden der Verwertung zuführen

Entsorgungsstelle ist die Deponie der Stadt
Ludwigshafen/Rhein.
Deponie Hoher Weg, Ludwigshafen/Rheingönheim
Oder Alternativ angeben:
.................

Deponiekosten nach Gewicht

Erdaushub: Fundamente, Rohrgrabenaushub
Menge: 330,000 to
Zuordnung: 311

**03.02.0160 Rohrleitungen profilgerecht verfüllen - Kies-Sand - 0/32mm**
Rohrleitungen profilgerecht verfüllen
einschl. Stoffe verdichten,
Verdichtungsgrad mind. DPr 1,
Schichtdicke über 50 cm,
Kies-Sand-Gemisch,
Körnung 0/32
o.glw. bitte angeben .........

Ort: Rohrgraben  Abwasser, Leerrohre, Lüftungsrohre
Menge: 190,000 m3
Zuordnung: 319

#### Titel 03.03 ABWASSERARBEITEN - Schmutzwasser - Allge

**03.03.0010 Ausbau/Demontage Abwasserleitungen - DN 100-150**
Ausbau/Demontage freigelegter Abwasserleitungen
Abtransport einschl. Entsorgung.
DN 100  150
Abrechnung Erdarbeiten über Positionen Rohrgräben
Menge: 5,000 m
Zuordnung: 394

**03.03.0020 Vorhandenen Kontrollschacht öffnen und Höhenlage prüfen**
Vorhandenen Entwässerungsanschluss - Höhenlage prüfen
Gefälle der neu zu verlegenden Leitungen festlegen und
prüfen
Mit Anschluss an vorhandene Abwasserleitungen
Menge: 2,000 St
Zuordnung: 394

**03.03.0030 Abbruch eines Kontrollschachtes mit Unterbau**
*** Bedarfsposition ohne GB
Abbruch eines Kontrollschachtes mit Unterbau
Abtransport und sachgerechte Entsorgung durch den
Auftragnehmer
Kontrollschacht (Einsteigschacht);
für Entwässerungsleitungen,
Aus Betonfertigteilen nach DIN 4034,
o 1.00 m im Lichten,
Schachtabdeckung

Schachthöhe von OK-Schachtsohle
bis OK-Schachtabdeckung: H = 1,50 m

Ort:  Baugrundstück
Menge: 1,000 Stk
Zuordnung: 394

**03.03.0040 Revisionsunterlagen Abwasserleitungen erstellen**
Revisionsunterlagen der verlegten Abwasserleitungen
erstellen
In bereitgestellten Grundrissplan einzeichnen
unter Angabe der Dimension, Abzweige und Gefälle
in 3- facher Ausführung
pauschal
Menge: 1,000 St
Zuordnung: 319

*Hinweis*
Grundposition  Beschreibung:

Vollwandabwasserrohre aus Polypropylen mit
mineralischen Additiven (PP-MD)
nach DIN EN 14758-1 mit werkseitig eingelegtem Dreifach
-Dichtsystem aus
SBR/EPDM nach DIN EN 681-1.
Kanalrohrsystem mit hoher Ringsteifigkeit gemäß DIN EN
ISO 9969 von > 10kN/m².
Geeignet für die Verlegung in Trinkwasserschutzzone II
und III gemäß ATV DVWK-A 142,
geprüfte Dichtheit gemäß DIN EN ISO 13259 von bis zu
7,0 bar.
Erhöhte Widerstandfähigkeit gegen Schlagbeanspruchung
bei -10°C.

Die Produktion der Rohre und Formteile hat mit einem
Anteil an erneuerbaren Energien
von größer 75% zu erfolgen. Nachweis ist zu erbringen.
Enthält keine vom Bundesumweltamt ausgegebenen
bedenklichen Stoffe und erfüllt
die REACH Anforderungen der EG Verordnung.

Im Schwerlastbereich (SLW 60) einsetzbar. Die
Rohrleitungen sind unter Beachtung
der DIN EN 1610 und der Herstellerverlegeanleitung zu
verlegen.

Farbe: Maigrün
System: Wavin Green Connect 2000 oder gleichwertig

Abwasserkanal DIN EN 1610
aus PVC-U-Rohren DIN 19534-3 und/oder DIN EN 1401-1,
homogenes Vollwandrohr, nach allgemeiner
bauaufsichtlicher Zulassung,
Verlegung in vorh. abgestuften Graben, einschl. Bettung

Bettung:
Natursand profilgerecht einbauen und verdichten,
für Auflager von Rohrleitungen, DN bis 150 mm,
in Graben für Entwässerungsleitung,
Körnung 0/2, Verdichtungsgrad mind. DPr 1,
Verformungsmodul mind. EV2 100 MN/m2,
Schichtdicke 10 cm.

**03.03.0050 Kunststoffrohre, NW 100/110**
Kunststoffrohre, NW 100/110
wie in Hauptposition - wie vor beschrieben verlegen
Menge: 110,000 m
Zuordnung: 319

**03.03.0060 Kunststoffrohre, NW 125**
Kunststoffrohre, NW 125
wie in Hauptposition - wie vor beschrieben verlegen
Menge: 25,000 m
Zuordnung: 319

**03.03.0070 Kunststoffrohre, NW 150**
Kunststoffrohre, NW 150
wie in Hauptposition - wie vor beschrieben verlegen
Menge: 20,000 m
Zuordnung: 319

**03.03.0080 Bögen NW 100 jeder Art einschl. Fußbögen**
Bögen NW 100 jeder Art einschl. Fußbögen
als Zulage zu Pos. vor
Menge: 145,000 Stk
Zuordnung: 319

**03.03.0090 Bögen NW 125 jeder Art einschl. Fußbögen**
Bögen NW 100 jeder Art einschl. Fußbögen
als Zulage zu Pos. vor
Menge: 5,000 Stk
Zuordnung: 319

**03.03.0100 Bögen NW 150 jeder Art einschl. Fußbögen**
Bögen NW 150 jeder Art einschl. Fußbögen
als Zulage zu Pos. vor
Menge: 10,000 Stk
Zuordnung: 319

**03.03.0110 Abzweige NW 100/100**
Abzweige NW 100/100
als Zulage zu  Position Leitung NW 100
Menge: 16,000 Stk
Zuordnung: 319

**03.03.0120 Abzweige NW 125/100**
Abzweige NW 100/100
als Zulage zu  Position Leitung NW 100
Menge: 3,000 Stk
Zuordnung: 319

**03.03.0130 Abzweige NW 150/100**
Abzweige NW 150/100
als Zulage zu  Position Leitung NW 100
Menge: 2,000 Stk
Zuordnung: 319

**03.03.0140 Reduzierung NW 100/150**
Reduzierung NW 100/150
als Zulage zu  Position Leitung NW 100
Menge: 1,000 Stk
Zuordnung: 319

**03.03.0150 Reduzierung NW 100/125**
Reduzierung NW 100/150
als Zulage zu  Position Leitung NW 100
Menge: 1,000 Stk
Zuordnung: 319

**03.03.0160 Überschiebemuffe NW 100**
*** Bedarfsposition ohne GB
Überschiebemuffe NW 100
als Zulage zu  Position Leitung NW 100
Menge: 1,000 Stk
Zuordnung: 319

**03.03.0170 Überschiebemuffe NW 125**
*** Bedarfsposition ohne GB
Überschiebemuffe NW 125
als Zulage zu  Position Leitung NW 150
Menge: 1,000 Stk
Zuordnung: 319

**03.03.0180 Deckel NW 100, auf Bodenauslässe**
Deckel NW 100
Auf Bodenauslässe
als Zulage zu  Position Leitung NW 100
Menge: 22,000 Stk
Zuordnung: 319

**03.03.0190 Rohrdurchführung KG-Bodenelement in Bodenplatte - SW**
HKD KG-Bodenelement als Bodenplattendurchführung
für den Anschluss von KG/HT-Rohren. Dicht gegen
drückendes Wasser.
Einsatz in noch zu erstellenden Bodenplatten aus WU-
Beton (Weiße Wanne).

HKD KG-Bodenelement,
KG-Rohr mit Steckmuffe und umlaufenden Dichtelement aus
EPDM,
Gas- und druckwasserdicht bei Einbau in der Bodenplatte
einer weißen Wanne, geprüft bis 4 bar,
KG-Rohr nach DIN EN 13476-2,
Länge 500 mm,

Nenngröße (DN) 100
liefern und nach Einbauanleitung des Herstellers
einbauen.

Ort: Bodenplatte
Menge: 22,000 Stk
Zuordnung: 319

**03.03.0200 Dichtigkeitsprüfung - Abwassergrundleitungen - PP-Schmutzwasser**
Dichtigkeitsprüfung
der Abwasserleitung mit Schacht als
Schmutzwasserleitung aus PP, DN 100, Prüfung
abschnittsweise, ein Anschluss bis DN 150, einschl.
aller erforderlichen Anlagen, Abdichtungen,
Verankerungen und Rohrverschlüsse, zugängig vom
Schacht, einschl. zusätzlicher Prüfung vor dem
Verfüllen.
Der Termin ist mit der Bauleitung abzustimmen.
Prüfung einschl. aller Vorrichtungen, Geräte etc.
Das Protokoll ist gemäß der ATV-Richtlinie zu
erstellen.
Menge: 155,000 m
Zuordnung: 319

**03.03.0210 Kontrollschacht - Beton - H= 1,50 m (Einsteigschacht) - Schmutzwasser**
Kontrollschacht (Einsteigschacht);
für Entwässerungsleitungen,

Einzukalkulieren wie folgt:
Aus Betonfertigteilen nach DIN 4034,
o 1.00 m im Lichten,
Schachtabdeckung Klasse B o 0.625 m
Betonschachthals konisch,
Betonschachtringe zylindrisch,
Steigeisen nach DIN 1211 Form B im Steigmaß
von 25 cm entsprechend der Schachttiefe,
mit Schlammeimer

Schachtsohle ca. 15 cm dick in C 25 mit
Bewehrung auf Sauberkeitsschicht.
- Erdaushub und einfüllen in Lagen mit
  steinfreiem Material und verdichten inbegriffen.

Schachthöhe von OK-Schachtsohle
bis OK-Schachtabdeckung: H = 1,50 m

Ort:  Schmutzwasser
Menge: 2,000 Stk
Zuordnung: 319

**03.03.0220 Kontrollschacht - Beton - H= 2,00 m (Einsteigschacht) - Anschluss Bestand**
Kontrollschacht (Einsteigschacht);
für Entwässerungsleitungen,
Einzukalkulieren wie folgt:
Aus Betonfertigteilen nach DIN 4034,
o 1.00 m im Lichten,
Schachtabdeckung Klasse B o 0.625 m
Betonschachthals konisch,
Betonschachtringe zylindrisch,
Steigeisen nach DIN 1211 Form B im Steigmaß
von 25 cm entsprechend der Schachttiefe,
mit Schlammeimer

Schachtsohle ca. 15 cm dick in C 25 mit
Bewehrung auf Sauberkeitsschicht.
- Erdaushub und einfüllen in Lagen mit
  steinfreiem Material und verdichten inbegriffen.

Schachthöhe von OK-Schachtsohle
bis OK-Schachtabdeckung: H = 2,00 m

Ort Durchfahrt - Ersatz Bestandsschacht
Menge: 1,000 Stk
Zuordnung: 319

**03.03.0230 Kontrollschacht-Duo - Kunststoff - LW1000 - T=1,5m**
*** Bedarfsposition ohne GB
Kontrollschacht aus Kunststoff

Fabrikat:
KESSEL-Dualschacht GT
LW 1000 mm für den Hausanschluss
aus Kunststoff Polyethylen
o.glw.: ...............

mit offenem Durchgangsgerinne DN 100
mit Zulauf seitlich DN 100 (45°) in Fließrichtung
Zum Einbau ins Erdreich
Schachthöhe H 1070 mm,

in monolithischer Bauweise, wasserdicht,
beständig gegen aggressive Abwässer,
mit integrierten Steighilfen,
mit teleskopisch höhenverstellbarer
Bauzeitschutzabdeckung
aus Kunststoff (als Abdeckung im Grünbereich
einsetzbar,
wenn gegen un befugtes Öffnen ausreichend gesichert).

Zu-/ Ablauf mit Spitzende zum Anschluss für
PVC-KG-Rohr DN 100./100 nach DIN 19534 und
Beständig bei Einbau ins Grundwasser bis 1000 mm

Mit zusätzlichem geschlossenen Gerinne mit
Reinigungsöffnung DNR
DN 100 - DN 200 Abstand zur Schachtsohle (X)

Einschl.
Schachtsohle ca. 15 cm dick in C 25 mit
Bewehrung auf Sauberkeitsschicht.
- Erdaushub und einfüllen in Lagen mit
  steinfreiem Material und verdichten inbegriffen.

Schachthöhe von OK-Schachtsohle
bis OK-Schachtabdeckung: H = 1,50 m

Ort: Schmutz und Regenwasser
Menge: 1,000 Stk
Zuordnung: 319

**03.03.0240 Aufsatzstück aus Kunststoff**
*** Bedarfsposition ohne GB
Aufsatzstück aus Kunststoff
mit Klemmring,
teleskopisch höhenverstellbar von 100 bis 550 mm,
für Abdeckung Klasse B
Menge: 1,000 Stk
Zuordnung: 319

**03.03.0250 Auflagering, Betonfertigteil - 625mm, H=60mm**
Auflagering, Betonfertigteil (AR-V) DIN EN 1917 und DIN
V 4034-1,
lichte Weite 625 mm,
Bauhöhe 60 mm,
mit Schubsicherung, Fugendichtung mit Dichtring aus
Elastomeren DIN EN 681-1.
Menge: 4,000 Stk
Zuordnung: 319

**03.03.0260 Schachtabdeckung Klasse B**
Schachtabdeckung Klasse B
o 0.625 m
Ausführung mit Schlammfang
Klasse B, verschraubt

KESSEL-Abdeckplatte aus GG, nach EN 124, mit Dichtung,
Aushebe- und Entriegelungsschlüssel, verschraubt.

Belastungsklasse: B 125 (12,5 t)
Menge: 3,000 Stk
Zuordnung: 319

**03.03.0270 Reinigungsverschluß DN 125 in Kontrollschacht**
Reinigungsverschluß DN 125
in Kontrollschacht einbauen.
Menge: 1,000 Stk
Zuordnung: 319

**03.03.0280 Reinigungsverschluß DN 150 in Kontrollschacht**
Reinigungsverschluß DN 125
in Kontrollschacht einbauen.
Menge: 2,000 Stk
Zuordnung: 319

**03.03.0290 Bodenablauf in Bodenplatte DN 100 - Grundkörper - EG- Sanitärräume**
Bodenablauf in Bodenplatte
aus PP, schallhemmend, mit herausnehmbarem
Geruchsverschluss, Lippendichtung und
Bauzeitschutzabdeckung.
Schallschutz: Nach Messung des Fraunhofer Instituts
Stuttgart:
Boden-/Deckenablauf Practicus:
- nach DIN 4109 >= 18 dB (A)
- nach VDI 4100 SST III >= 15 dB (A)
Festflansch aus Ecoguss mit Losflansch, Bolzen und
Schrauben aus Edelstahl, zum Einpressen oder
aufschweißen von Bitumen- und Polymerbitumenbahnen
sowie zum Einpressen von Kunststoff- und Elastomer-
Dichtungsbahnen.
Variofix-Dünnbettaufsatz aus Kunststoff, für
alternative Abdichtung, Rost und Rahmen aus Edelstahl,
Schlitzrost verschraubt. Dünnbettaufsatz
seitenverstellbar zur Anpassung an das Fließenraster
und teleskopisch höhenverstellbar, mit
Bauzeitschutzabdeckung.

Norm: DIN EN 1253 / DIN 18195-9
Ausführung: mit Pressdichtungsflansch
Dimension: DN 100 (DA 110 mm)
Auslauf: 90° (senkrecht)
Rostgröße: 138 x 138 mm
Fließenstärke: max. 16 mm
Höhenverstellbereich: 10 - 18 mm
Belastungsklasse: L15 (1,5 t)

Inkl. Anschluss auf KG Rohr
Inkl. Dichtungsbahn für System 125, WU-Beton Art.Nr.
48981

Einbau in STB-Bodenplatte / Dicke 30cm

Fabrikat: KESSEL Bodenablauf "Practicus" Neu System 125

oder gleichwertig

angebotenes Fabr./Typ:
.......................................................
.
(vom Bieter zwingend auszufüllen)

Ort: Bodenplatte - Sanitärräume
Menge: 7,000 Stk
Zuordnung: 319

**03.03.0300 Bodenablauf in STB-Decke DN 100 - OG - Küche**
Bodenablauf in STB-Decke
Ablaufkörper aus Edelstahl 1.4301,
mit Brandschutzeinsatz
, schallhemmend, mit herausnehmbarem Geruchsverschluss,
Lippendichtung und Bauzeitschutzabdeckung.
Schallschutz: Nach Messung des Fraunhofer Instituts
Stuttgart:
Boden-/Deckenablauf Practicus:
- nach DIN 4109 >= 18 dB (A)
- nach VDI 4100 SST III >= 15 dB (A)

für den Anschluss an SML-Rohr nach DIN 19522,
mit herausnehmbarem Geruchsverschluss 50 mm
Sperrwasserhöhe,
Festflansch und Losflansch, Bolzen und Schrauben aus
Edelstahl,
zum Einpressen oder aufschweißen von Bitumen- und
Polymerbitumenbahnen
sowie zum Einpressen von Kunststoff- und Elastomer-
Dichtungsbahnen,
Norm: DIN EN 1253, Dimension: DN 100 ( DA 110 mm),
Auslauf: 90° ( senkrecht).

inkl.
2 Edelstahl Verlängerungsstücke, Edelstahl Aufsatzstück
m. Klebeflansch Gitterrost 200x200mm Klasse L15,
Multistop, Edelstahl Schlammeimer, Fire Kit 100

Einbau in STB-Deckenplatte / Dicke 25cm

inkl. Übergang auf PE-Rohr

Fabrikat: KESSEL Bodenablauf Ferrofix System 125
Ablaufkörper aus Edelstahl 1.4301,

oder gleichwertig

angebotenes Fabr./Typ:
.......................................................
.
(vom Bieter zwingend auszufüllen)

Ort: EG-Stahlbetondecke - Küche
Menge: 2,000 Stk
Zuordnung: 319

**03.03.0310 Bodenablauf in STB-Decke DN 100 - OG- Sanitärräume**
Bodenablauf in STB-Decke
aus PP, schallhemmend, mit herausnehmbarem
Geruchsverschluss,
Lippendichtung und Bauzeitschutzabdeckung.
Schallschutz: Nach Messung des Fraunhofer Instituts
Stuttgart:
Boden-/Deckenablauf Practicus:
- nach DIN 4109 >= 18 dB (A)
- nach VDI 4100 SST III >= 15 dB (A)
Festflansch aus Ecoguss mit Losflansch, Bolzen und
Schrauben aus Edelstahl,
zum Einpressen oder aufschweißen von Bitumen- und
Polymerbitumenbahnen
sowie zum Einpressen von Kunststoff- und Elastomer-
Dichtungsbahnen.
Variofix-Dünnbettaufsatz aus Kunststoff, für
alternative Abdichtung,
Rost und Rahmen aus Edelstahl, Schlitzrost verschraubt.

Dünnbettaufsatz seitenverstellbar zur Anpassung an das
Fließenraster und teleskopisch höhenverstellbar, mit
Bauzeitschutzabdeckung.

Norm: DIN EN 1253 / DIN 18195-9
Ausführung: mit Pressdichtungsflansch
Dimension: DN 100 (DA 110 mm)
Auslauf: 90° (senkrecht)
Rostgröße: 138 x 138 mm
Fließenstärke: max. 16 mm
Höhenverstellbereich: 10 - 18 mm
Belastungsklasse: L15 (1,5 t)

Inkl. Anschluss auf KG Rohr

Einbau in STB-Deckenplatte / Dicke 25cm

Fabrikat: KESSEL Bodenablauf "Practicus" Neu System 125
oder gleichwertig

angebotenes Fabr./Typ:
.......................................................
.
(vom Bieter zwingend auszufüllen)

Ort: Stahlbetondecke - Sanitärräume
Menge: 6,000 Stk
Zuordnung: 319

#### Titel 03.04 ABWASSERARBEITEN - Schmutzwasser - Küche

*Hinweis*
Grundposition  Beschreibung:
PE Rohr für fetthaltiges Abwasser

Verbindung durch Spiegelschweißung oder Elektro-
Schweißmuffen.

Verlegung nach Herstellerrichtlinien unter Einhaltung
der DIN EN 12056 und DIN 1986-100.
Das Abwassersystem ist gemäß DIN 4109 gegen
Körperschallübertragung vom Baukörper zu trennen.
Die Verarbeitung und Verlegung ist nach den Herstellerspezifischen Vorschriften, sowie unter Einhaltung
einschlägiger DIN Normen durchzuführen.
Passstücke und Verschnitt, sowie Befestigungs- und
Kleinmaterial sind in die Einheitspreise
einzukalkulieren.

Lippendichtungen/Manschetten: NBR, öl- und
fettbeständig

Druckfest bis 3 bar

Bettung:
Natursand profilgerecht einbauen und verdichten,
für Auflager von Rohrleitungen, DN bis 150 mm,
in Graben für Entwässerungsleitung,
Körnung 0/2, Verdichtungsgrad mind. DPr 1,
Verformungsmodul mind. EV2 100 MN/m2,
Schichtdicke 10 cm.

**03.04.0010 PE-Rohr DN 100**
PE-Schmutzwasserrohr wie zuvor beschrieben jedoch,
DN 100
d 110x4,3 mm
Menge: 25,000 m
Zuordnung: 319

**03.04.0020 PE-Bogen DN 100**
PE Bogen alle Gradzahlen wie zuvor beschrieben, jedoch

DN 100 d 110 mm
Menge: 11,000 Stk
Zuordnung: 319

**03.04.0030 PE-Abzweig DN 100**
*** Bedarfsposition ohne GB
PE Abzweig DN100
alle Gradzahlen

Größte Dimension DN 100
Menge: 1,000 Stk
Zuordnung: 319

**03.04.0040 PE-Elektroschweißmuffe DN 100**
Elektroschweißmuffe DN 100 d 110 mm für PE-Rohr
Menge: 30,000 Stk
Zuordnung: 319

**03.04.0050 PE-Schutzkappe DN 100**
PE Schutzkappe für Rohrende

wie vorstehend beschrieben jedoch
DN 100
Menge: 1,000 Stk
Zuordnung: 319

**03.04.0060 Dichtigkeitsprüfung - Abwassergrundleitungen - PE-Rohr**
Dichtigkeitsprüfung
der Abwasserleitung Küche als Schmutzwasserleitung aus
PE, DN 100,
Prüfung abschnittsweise, aller erforderlichen Anlagen,
Abdichtungen, Verankerungen und Rohrverschlüsse,
zugängig vom Schacht, einschl. zusätzlicher Prüfung vor
dem Verfüllen.
Der Termin ist mit der Bauleitung abzustimmen.
Prüfung einschl. aller Vorrichtungen, Geräte etc.
Das Protokoll ist gemäß der ATV-Richtlinie zu
erstellen.
Menge: 25,000 m
Zuordnung: 319

#### Titel 03.05 LEERROHRE - LEITUNGEN

**03.05.0010 Leerrohr als flexibles Kunststoffrohr aus PE - NW 75**
*** Bedarfsposition ohne GB
Leerrohr als flexibles Kunststoffrohr aus PE
in Verbundrohrbauweise nach DIN EN 50086-24
profilierte Außenwandung mit Einzugshilfe,
mit Muffe als sanddichte Ausführung (SD),
und mit zusätzlichen Profildichtringen als wasserdichte
Verbindung (WD)
nach allgemeiner bauaufsichtlicher Zulassung,

in Leitungsgräben / unter Bodenplatte verlegt
Verlegung in vorh. abgestuften Graben, einschl. Bettung

Bettung:
Natursand profilgerecht einbauen und verdichten,
für Auflager von Rohrleitungen, DN bis 150 mm,
in Graben für Entwässerungsleitung,
Körnung 0/2, Verdichtungsgrad mind. DPr 1,
Verformungsmodul mind. EV2 100 MN/m2,
Schichtdicke 10 cm.

Nennweite: ca. 75 mm

Ort: Lüftungsanlage
Menge: 1,000 m
Zuordnung: 319

**03.05.0020 Leerrohr als flexibles Kunststoffrohr aus PE - NW 110 - unter Bodenplatte**
Leerrohr als flexibles Kunststoffrohr aus PE
in Verbundrohrbauweise nach DIN EN 50086-24
profilierte Außenwandung mit Einzugshilfe,
mit Muffe als sanddichte Ausführung (SD),
und mit zusätzlichen Profildichtringen als wasserdichte
Verbindung (WD)
nach allgemeiner bauaufsichtlicher Zulassung,

in Leitungsgräben / unter Bodenplatte verlegt
Verlegung in vorh. abgestuften Graben, einschl. Bettung

Bettung:
Natursand profilgerecht einbauen und verdichten,
für Auflager von Rohrleitungen, DN bis 150 mm,
in Graben für Entwässerungsleitung,
Körnung 0/2, Verdichtungsgrad mind. DPr 1,
Verformungsmodul mind. EV2 100 MN/m2,
Schichtdicke 10 cm.

Nennweite: ca. 110 mm
Menge: 125,000 m
Zuordnung: 319

**03.05.0030 Übergangsstück Leerrohr - NW 110**
Übergangsstück Leerrohr
Von Wellrohr auf Glattrohr
Material: PCV
Als Zulage
Nennweite: 110 mm
Menge: 5,000 St
Zuordnung: 324

**03.05.0040 Rohrdurchführung KG-Bodenelement in Bodenplatte - Leerrohr**
Bodenelement als Bodenplattendurchführung
für den Anschluss von PE-Rohren. Dicht gegen drückendes
Wasser.
Einsatz in noch zu erstellenden Bodenplatten aus WU-
Beton (Weiße Wanne).

KG-Bodenelement,
Gas- und druckwasserdicht bei Einbau in der Bodenplatte
einer weißen Wanne, geprüft bis 4 bar,
Leerrohre Länge 500 mm,

Nenngröße (DN) 100/110
liefern und nach Einbauanleitung des Herstellers
einbauen.

Ort: Bodenplatte
Menge: 5,000 Stk
Zuordnung: 319

**03.05.0050 Deckel NW 100, an Llerrohr-Ende**
Schutz-Deckel NW 100
als Zulage zu  Position Leerrohre NW 110
Enden
Menge: 10,000 Stk
Zuordnung: 319

**03.05.0060 Kernbohrungen DN 150 in STB-Wand, D=300 mm - PFH**
Kernbohrung in STB-Kellerwand, einschl.allen hierzu
erforderlichen Nebenleistungen,
S max = bis 300 mm, Nennweite: DN 150
Ort: PFH - KG-Außenwand
Menge: 1,000 St
Zuordnung: 319

**03.05.0070 Rohreinführung, nichtdrück. Wasser, DN100, WD30cm-SaS - Pfarrhaus**
Rohreinführung gegen nichtdrückendes Wasser,
für Bauten mit Dichtungsbahn/Dichtungsschlämme
gasdicht,
Fabrikat DOYMA 5100 o.glw. '...'
bestehend aus:
 1 Spezial-Faserzementrohr mit verbundenem Fest- und
Losflansch aus Guß
 1 Dichtungseinsatz A
Durchmesser des abzudichtenden Rohres DN 100
Dicke: 30 cm

Einschl. Kernbohrung in STB-Kellerwand,
mit allen hierzu erforderlichen Nebenleistungen,

Ort: PFH - Kellerwand / Schachtwand
Menge: 1,000 Stk
Zuordnung: 319

**03.05.0080 PE-Rohr D=25mm - unter Bodenplatte / Gelände**
PE Rohr für unterirdisch verlegte Wasserleitungen
PE ist, dass es praktisch bei Temperaturen über 5°C
schlagresistent
und sogar bei Temperaturen von -40°C hart bleibt.
gute chemische Resistenz auf
verträgt verschiedenen Säuren und ätzende Substanzen.
Hoch schlagfest
Temperaturbereich von -40°C bis +60°C
außergewöhnlich abnutzungsbeständig
nicht Toxisch
Resistent gegen viele Säuren, Alkalien, organische und
unorganische Lösungen
Flexibel, gerade für unterirdische Installationen
Beständig gegen UV-Strahlung
nicht resistent gegen stark oxidierenden Säuren

PE HD Rohr für Trinkwasser mit DVGW Prüfnorm hat einen
Außendurchmesser von 25 mm, Innendurchmesser von 20,4mm
.
Druck: 12,5 bar
Innendurchfluss 20,4 mm (3/4 Zoll)

Ort: Trinkwasserleitung unter Bodenplatte / Gelände
Menge: 45,000 m
Zuordnung: 319

**03.05.0090 PE Winkel 90° D=25mm**
PE Winkel 90° aus PP zur zugfesten Verbindung von PE-
Rohren im Wasserbereich.
Für Rohraußendurchmesser 25mm
mit DVGW Prüfnorm
Druck: 12,5 bar

Anschluss:
2 x 25mm PE Rohr (PE-Rohr Außendurchmesser)
Menge: 8,000 St
Zuordnung: 319

**03.05.0100 PE Verschraubung, D=25mmx3/4 Zoll**
PE Verschraubung mit Innengewinde, 25mmx3/4 Zoll
PP zur zugfesten Verbindung von PE-Rohren im
Wasserbereich.
Für Rohraußendurchmesser 25mm
mit DVGW Prüfnorm
Druck: 12,5 bar

Anschluss:

1 x 25mm PE Rohr (PE-Rohr Außendurchmesser)
1x 3/4" Innengewinde
Menge: 2,000 St
Zuordnung: 319

**03.05.0110 Rohrdurchführung KG-Bodenelement in Bodenplatte - PE-Rohr DN 25-50**
*** Bedarfsposition ohne GB
Bodenelement als Bodenplattendurchführung
für den Anschluss von PE-Rohren. Dicht gegen drückendes
Wasser.
Einsatz in noch zu erstellenden Bodenplatten aus WU-
Beton (Weiße Wanne).

BKD 90 o.glw. Bodenelement,
PE-HD Rohr mit Steckmuffe und umlaufenden Dichtelement
aus EPDM,
Gas- und druckwasserdicht bei Einbau in der Bodenplatte
einer weißen Wanne, geprüft bis 4 bar,

Nenngröße (DN) 25 / 50
liefern und nach Einbauanleitung des Herstellers
einbauen.

Ort: Bodenplatte
Menge: 1,000 Stk
Zuordnung: 319

**03.05.0120 Kabeldurchführung - Mehrsparten für Wasser / Stromleitungen in Leerrohr**
Gummi-Press-Dichtung geteilt mit Zwiebelschnitttechnik
geeignet zum Einbau in vorhandene Futterrohre oder
Kernbohrungen, zum Abdichten von verlegten Kabeln
mit herausnehmbaren Zwiebelschnitteinsätzen. Die
Kabeldurchmesser sind durch die
Zwiebelschnitttechnik stufenlos wählbar. Inklusive
Stufenlaschen zum Schutz vor Durchrutschen.

Metallteile: Metallteile in Edelstahl V2A
EN1.4301/AISI304) oder
V4A (EN1.4571/AISI 316Ti), Pressplatten 5 mm
Gummiqualität: EPDM-Dichtgummi 40mm

Dichtheit: Gas- und wasserdicht
Lastfall: WU-Beton Beanspruchungsklasse 1 und 2
DIN 18533 W1.1-E, DIN 18533 W1.2-E, DIN 18533 W2.1-E,
DIN 18533 W2.2-E

Kernbohrung/Futterrohr Ø 100 mm
Anzahl der Kabel: 0 - 2
Kabel Ø 4 - 32 mm
Anzahl der Kabel: 0 - 2
Kabel Ø 4 - 25 mm

Best.-Nr. GPD100/G/40/ZS/V2A/EPDM
2x(4-32) + 2x(4-25)
Vk.Art.Nr. 485210032424

Fabrikat: UGA SYSTEM-TECHNIK oder gleichwertig
Tel. +49 7324 9696-0, info@uga.eu
Menge: 1,000 Stk
Zuordnung: 319

**03.05.0130 Einsparten-Hauseinführung - Bodeneinführung - DN 100 - Bodenplatte / EL-HLS**
Einsparten-Hauseinführung - Bodeneinführung

Quadro-Secura® E-BP-R Max für Gebäude ohne Keller,
zur Abdichtung größerer Leitungsdimensionen (z.B.
Wasser oder Strom).
 Einsparten-Hauseinführung als runde Ausführung.

Ausführung DN100 bestehend aus: *
1 x Rohbauteil Quadro-Secura® E-BP-R Max DN100
Rohbauteil zum Einbetonieren in die Bodenplatte (Øi 100
mm),
mit Aufstellvorrichtung zur Fixierung,
inkl.1 Stk. biegesteifes Mantelrohr (Øi 110 mm) mit
auszugsicherer Verbindung, Länge = 3,0m, 6,0m, 10,0m,
15,0m oder 25,0m, *

1 x Dichtungseinsatz Curaflex Nova® Multi DN100
Dichtungseinsatz zur flexiblen Abdichtung von Leitungen
mit AD 20 bis 63 mm, steckbare Module zur werkzeuglosen
Anpassung.
wartungsfreie Ausführung (kein Nachspannen
erforderlich),
optional mit Fixierlaschen incl. Schrauben, *

Prüfungen/Normen:
Gas- und Druckwasserdichtigkeit 1 bar,
Radonsicher  gemäß FHRK Merkblatt MB 101,
druckgeprüfte Mantelrohrsysteme,
WU-Beton Beanspruchungsklasse 1 und 2,
DIN 18533 Wassereinwirkungsklasse W1.1-E

liefern und nach Einbauanleitung des Herstellers
montieren.

Hersteller:
DOYMA GmbH & Co

Dicke STB-Bodenplatte: 30 cm

Ort: Bodenplatte
Menge: 5,000 Stk
Zuordnung: 319

**03.05.0140 Futterrohr, nichtdrück. Wasser, DN 80, WD: 30cm - Schachtwand / Sanitär**
Futterrohr Curaflex® 3000 aus Spezialfaserzement,
als Aussparung für Durchdringungen,
zur Aufnahme von Dichtungseinsätzen,
spezielle Rillung der äußeren Oberfläche für eine
homogene Verbindung zum Beton,
Dichtigkeit gegen drückendes und nichtdrückendes
Wasser, gasdicht gegen Bodengase,
geprüft nach FHRK Prüfgrundlage GE 102,
mit FHRK-Qualitätssiegel ausgezeichnet,
mit 25 Jahre DOYMA-Garantie,

Futterrohrinnendurchmesser DN 80,
Einzellänge 300 mm
einschl. Schalungshilfen (1701),
einschl. Verschlussstopfen (1702

liefern und nach Einbauanleitung des Herstellers
einbauen.

Hersteller:
DOYMA GmbH & Co
o. glw. : ............
bitte angeben

Wanddicke: ca. 30 cm
Ort: Schachtwand
Menge: 1,000 Stk
Zuordnung: 319

**03.05.0150 Futterrohr, nichtdrück. Wasser, DN 100, WD: 30cm - Schachtwand / Elektro**
Futterrohr Curaflex® 3000 aus Spezialfaserzement,
als Aussparung für Durchdringungen,
zur Aufnahme von Dichtungseinsätzen,
spezielle Rillung der äußeren Oberfläche für eine
homogene Verbindung zum Beton,
Dichtigkeit gegen drückendes und nichtdrückendes
Wasser, gasdicht gegen Bodengase,
geprüft nach FHRK Prüfgrundlage GE 102,
mit FHRK-Qualitätssiegel ausgezeichnet,
mit 25 Jahre DOYMA-Garantie,

Futterrohrinnendurchmesser DN 100,
Einzellänge 300 mm
einschl. Schalungshilfen (1701),
einschl. Verschlussstopfen (1702

liefern und nach Einbauanleitung des Herstellers
einbauen.

Hersteller:
DOYMA GmbH & Co
o. glw. : ............
bitte angeben

Wanddicke: ca. 30 cm
Ort: Schachtwand
Menge: 5,000 Stk
Zuordnung: 319

**03.05.0160 Futterrohr, nichtdrück. Wasser, DN 300, WD: 30cm - Schachtwand / HLS - TWL**
Futterrohr Curaflex® 3000 aus Spezialfaserzement,
als Aussparung für Durchdringungen,
zur Aufnahme von Dichtungseinsätzen,
spezielle Rillung der äußeren Oberfläche für eine
homogene Verbindung zum Beton,
Dichtigkeit gegen drückendes und nichtdrückendes
Wasser, gasdicht gegen Bodengase,
geprüft nach FHRK Prüfgrundlage GE 102,
mit FHRK-Qualitätssiegel ausgezeichnet,
mit 25 Jahre DOYMA-Garantie,

Futterrohrinnendurchmesser DN 300,
Einzellänge 300 mm
einschl. Schalungshilfen (1701),
einschl. Verschlussstopfen (1702

liefern und nach Einbauanleitung des Herstellers
einbauen.

Hersteller:
DOYMA GmbH & Co
o. glw. : ............
bitte angeben

Wanddicke: ca. 30 cm
Ort: Schachtwand
Menge: 2,000 Stk
Zuordnung: 319

**03.05.0170 Rohreinführung, nichtdrück. Wasser, Futterrohr DN300, WD30cm-SaS - TWL, HLS**
Rohreinführung gegen nichtdrückendes Wasser,
für Bauten mit Dichtungsbahn/Dichtungsschlämme
gasdicht,
Fabrikat DOYMA 5100 o.glw. '...'
bestehend aus:
 1 Spezial-Faserzementrohr mit verbundenem Fest- und
Losflansch aus Guß
 Innendurchmesser Futterrohr DN 300
Wanddicke: ca. 30 cm

Ort: Schachtwand
Menge: 2,000 Stk
Zuordnung: 319

**03.05.0180 Rohreinführung, nichtdrück. Wasser, DN150, WD30cm-SaS - AW+TW**
*** Bedarfsposition ohne GB
Rohreinführung gegen nichtdrückendes Wasser,
für Bauten mit Dichtungsbahn/Dichtungsschlämme
gasdicht,
Fabrikat DOYMA 5100 o.glw. '...'
bestehend aus:
 1 Spezial-Faserzementrohr mit verbundenem Fest- und
Losflansch aus Guß
 1 Dichtungseinsatz A
Durchmesser des abzudichtenden Rohres DN 150
Wanddicke: ca. 30 cm

Ort: Schachtwand
Menge: 2,000 Stk
Zuordnung: 319

**03.05.0190 Rohreinführung, nichtdrück. Wasser, DN250, WD30cm-SaS - Heiz**
*** Bedarfsposition ohne GB
Rohreinführung gegen nichtdrückendes Wasser,
für Bauten mit Dichtungsbahn/Dichtungsschlämme
gasdicht,
Fabrikat DOYMA 5100 o.glw. '...'
bestehend aus:
 1 Spezial-Faserzementrohr mit verbundenem Fest- und
Losflansch aus Guß
 1 Dichtungseinsatz A
Durchmesser des abzudichtenden Rohres DN 150
Wanddicke: ca. 30 cm

Ort: Schachtwand
Menge: 1,000 Stk
Zuordnung: 319

#### Titel 03.06 Erdarbeiten - Fundamentbodenplatte Unter

**03.06.0010 Tragschicht in Baugruben Natursteinschotter 0/45 - D=30 cm - Bodenplatte**
Trag- / Frostschutzschicht in Baugruben schichtenweise
in der Reihenfolge des Schichtenverzeichnisses einbauen
und verdichten,
Verdichtungsgrad mind. DPr 1,
Verformungsmodul Ev2 > 60 MN/m2 bzw. Evd > 30 MN/m2

Schichtdicke: mind. 30 cm,
Natursteinschotter-Splitt-Brechsand-Gemisch, liefern,
Körnung: 0/45 mm

In Abschnitten einbringen

Ort: Unter Fundamentbodenplatte
Menge: 860,000 m2
Zuordnung: 321

**03.06.0020 Frostschutzschicht in Baugruben 0/45 - Frostschürze - D=50 cm**
Frostschutzschicht in Baugruben schichtenweise
in der Reihenfolge des Schichtenverzeichnisses einbauen
und verdichten,
Verdichtungsgrad mind. DPr 1,
Verformungsmodul Ev2 > 60 MN/m2 bzw. Evd > 30 MN/m2

Schichtdicke: mind. 50 cm,
Natursteinschotter-Splitt-Brechsand-Gemisch, liefern,
Körnung: 0/45 mm

Ort: unter Fundamentbodenplatte im Randbereich als
Frostschürze / Füllmaterial
Menge: 35,000 m3
Zuordnung: 321

#### Titel 03.07 Stahlbetonarbeiten - Bodenplatte-Gründun

**03.07.0010 Auffüllung aus Beton C12/15 unter STB-Fundament - Anschluss Schachtwände**
Auffüllung aus Beton,
unter Fundament
Beton C 12/15 DIN EN 206-1,
Höhe: ca. 0,60 m
Breite: ca. 1,00m

Ort: Anschluss Wände
Menge: 2,000 m3
Zuordnung: 321

**03.07.0020 Fundamentbeton C25/30, Streifenfundament - Anschluss**
Fundamentbeton  C 25/30 - Streifenfundamente

Normalbeton C 25/30 DIN EN 206-1,
Expositionsklasse gegen Frost und
Taumittelbeanspruchung XF1,
Expositionsklasse gegen Bewehrungskorrosion: XC2

Schalung: senkrecht alle Seiten einschl.
in Fundamentgräben,

Breite: ca. 0,50 m,
Tiefe:  ca. 0,50 m

Ort:  Anschluss Fluchttreppe
Menge: 2,000 m3
Zuordnung: 322

**03.07.0030 Einseitige Schalung für Fundamente als Zulage**
*** Bedarfsposition ohne GB
Einseitige Schalung für Fundamente als Zulage zu Pos.
vor
Schalung in unterschiedlichen Höhen
Menge: 1,000 m2
Zuordnung: 322

**03.07.0040 Trennlage PE-Folie D=0,2mm - unter Bodenplatte**
Trennlage PE-Folie
Auf Untergrund  Frostschutzschicht
Dicke Folie: 0,2 mm
Ort: unter Bodenplatte
Menge: 750,000 m2
Zuordnung: 322

**03.07.0050 Sauberkeitsschicht C12/15, H= 5 cm, unter Fundamentbodenplatte**
Sauberkeitsschicht aus Beton,
unter auf Fundamentbodenplatte eben abgezogen,
Beton C 12/15 DIN EN 206-1,
Höhe: 5 cm
Ort: Fundamentbodenplatte
Menge: 750,000 m2
Zuordnung: 324

**03.07.0060 Lastabtragende Perimeter-Dämmung - STB-Boden - Styrodur 3000CS D=16cm**
Lastabtragende Perimeter-Dämmung aus Styrodur
CS Hartschaum-Platte aus extrudiertem Polystyrol unter
Gründungsplatten
wie folgt herstellen:

Styrodur CS umlaufend mit Stufenfalz,
frei von FCKW, HFCKW und HFKW sowie sonstigen
klimaschädigenden Treibgasen;
Zulassungs-Nr.: Z-23.15-1481;

Bezeichnungsschlüssel nach DIN EN 13164;
Normalentflammbar, Euroklasse E nach DIN EN 13501;

Abmessung: 1265 x 615 mm (Plattenmaß), 1250 x 600 mm
(Nutzmaß);
Anwendungsgebiet PB nach DIN V 4108-10;

Materialtyp: Styrodur 3000 CS
o.glw.: ..............

Bemessungswert der Wärmeleitfähigkeit:
Lambda = 0,034 W/(m*K)
Dicke: 160 mm

liefern und einlagig (gemäß Zulassung Z-23.34-1325) im
Verband lose auf
hergestellte Sauberkeitsschicht verlegen und gegen
seitliches Verschieben sichern.

Seitlicher Überstand: 200 mm

Ort: unter STB-Bodenplatte
Menge: 730,000 m2
Zuordnung: 324

**03.07.0070 Lastabtragende Perimeter-Dämmung - STB-Boden-Stirnseite - Styrodur 3000CS D=16cm**
Perimeter-Dämmung aus Styrodur
CS Hartschaum-Platte aus extrudiertem Polystyrol unter
Gründungsplatten
wie folgt herstellen:

Styrodur CS umlaufend mit Stufenfalz,
frei von FCKW, HFCKW und HFKW sowie sonstigen
klimaschädigenden Treibgasen;
Zulassungs-Nr.: Z-23.15-1481;

Bezeichnungsschlüssel nach DIN EN 13164;
Normalentflammbar, Euroklasse E nach DIN EN 13501;

Abmessung: 1265 x 615 mm (Plattenmaß), 1250 x 600 mm
(Nutzmaß);
Anwendungsgebiet PB nach DIN V 4108-10;

Materialtyp: Styrodur 3000 CS
o.glw.: ..............

Bemessungswert der Wärmeleitfähigkeit:
Lambda = 0,034 W/(m*K)
Dicke: 160 mm

liefern und einlagig  (gemäß Zulassung Z-23.34-1325) im
Verband lose auf
hergestellte Sauberkeitsschicht (separate Position -
z.B. Beton C 8/10) verlegen und gegen seitliches
Verschieben sichern.

An Stirnseite Bodenplatte
Höhe: 30cm

Nach Einbau der bodenstehenden Fensterelemente  wegen
Anschluss Abdichtung

Ort: STB-Bodenplatte-Stirnseite
Menge: 45,000 m
Zuordnung: 324

**03.07.0080 Perimeter-Dämmung - STB-Wand - Styrodur 3000CS D=16cm**
*** Bedarfsposition ohne GB
Perimeter-Dämmung aus Styrodur
CS Hartschaum-Platte aus extrudiertem Polystyrol unter
Gründungsplatten
wie folgt herstellen:

Styrodur CS umlaufend mit Stufenfalz,
frei von FCKW, HFCKW und HFKW sowie sonstigen
klimaschädigenden Treibgasen;
Zulassungs-Nr.: Z-23.15-1481;

Bezeichnungsschlüssel nach DIN EN 13164;
Normalentflammbar, Euroklasse E nach DIN EN 13501;

Abmessung: 1265 x 615 mm (Plattenmaß), 1250 x 600 mm
(Nutzmaß);
Anwendungsgebiet PB nach DIN V 4108-10;

Materialtyp: Styrodur 3000 CS
o.glw.: ..............

Bemessungswert der Wärmeleitfähigkeit:
Lambda = 0,034 W/(m*K)
Gesamtdicke: 160 mm

liefern und einlagig/mehrlagig (gemäß Zulassung Z-23.34
-1325) im Verband lose auf
hergestellte Sauberkeitsschicht (separate Position -
z.B. Beton C 8/10) verlegen und gegen seitliches
Verschieben sichern.

Wandöhe:  ca. 50-100 cm

Ort: Schachtwand  Aufzug, Hausanschlussschacht
Menge: 1,000 m2
Zuordnung: 324

**03.07.0090 Fundamentbodenplatte - C25/30, D=30cm**
Fundamentbodenplatte auf Sauberkeitsschicht

Normalbeton C 25/30 DIN EN 206-1,
Expositionsklasse gegen Bewehrungskorrosion: XC2 (nass
selten trocken)
Expositionsklasse für den Beton: XA1 (chemisch schwach
angreifend)
Feuchtigkeitsklasse: WF (feucht)
Nutzungsklasse: A
Beanspruchungsklasse: 1 (drückendes Wasser)

Ausführung als WU Beton.
Oberfläche planeben und glatt scheiben, einschl.
Randschalung
Baustahlgewebe nach Statik
Dicke: 30 cm

Ort: EG  Bodenplatte
Menge: 710,000 m2
Zuordnung: 322

**03.07.0100 Oberfläche der STB-Bodenplatte mit geringen Ebenheitstoleranz**
Oberfläche der Stahlbetonbodenplatte ist mit geringen
Ebenheitstoleranzen auszuführen
(Toleranz DIN 18202, Tabelle 3, Zeile 4)
Menge: 710,000 m2
Zuordnung: 322

**03.07.0110 Frischbetonoberfläche nachbehandeln, abdecken**
Frischbetonoberfläche an der Oberseite waagerechter
Bauteile
Nachbehandeln der Betonoberfläche durch abdecken mit
weißer Folie oder Jute
und bewässern
Menge: 710,000 m2
Zuordnung: 322

**03.07.0120 Zulage zu Fundamentbodenplatte_Betonierarbeiten zwischen + 5 °C und - 3 °C**
*** Bedarfsposition ohne GB
Zulage zu Fundamentbodenplatte, für Betonierarbeiten
bei extremen Temperaturen
gem. Zement-Merkblatt Betontechnik B21 Teil A:
Betonieren bei niedrigen Lufttemperaturen zwischen + 5
°C und - 3 °C
Einschl. aller erforderlichen Nebenleistungen
Menge: 1,000 paus
Zuordnung: 322

**03.07.0130 Fugenband (waagrecht) mittig, Trennfuge Bodenplatte 20mm**
*** Bedarfsposition ohne GB
Fugenband (senkrecht) mittig, als Verbindung
Bodenplatte - Bodenplatte zur druckwasserdichten
Überbrückung einer Trennfuge
Höhe 30 cm, Dicke 20 mm,
angebotenes Fabrikat: ...........

Ort: Trennfuge in Bodenplatte
Menge: 5,000 m
Zuordnung: 322

**03.07.0140 Aussparung herstellen, in STB-Bodenfläche, 50/50cm - BA**
*** Bedarfsposition ohne GB
Aussparung herstellen, in STB-Bodenfläche,
Ort: STB-Bodenplatte D=30cm
Länge/Breite:  ca. 50/50 cm
Tiefe:  15 cm
plus
Länge/Breite:  ca. 20/20 cm
Tiefe:  8 cm
Für: Rohrdurchführung Bodenablauf
Menge: 7,000 St
Zuordnung: 322

**03.07.0150 Aussparung herstellen, in STB-Bodenfläche, 20/20-30cm - AW**
Aussparung herstellen, in STB-Bodenfläche,
Ort: STB-Bodenplatte D=30cm
Länge/Breite:  ca. 20/20-30 cm
Tiefe:  10 cm
Für: Rohrdurchführung Abwasser
Menge: 15,000 St
Zuordnung: 322

**03.07.0160 Aussparung herstellen, in STB-Bodenfläche, 25/80cm - Leerrohre**
Aussparung herstellen, in STB-Bodenfläche,
Ort: STB-Bodenplatte D=30cm
Länge/Breite:  ca. 25/80 cm
Tiefe:  10 cm
Für: Rohrdurchführung Lerrohre
Menge: 1,000 St
Zuordnung: 322

**03.07.0170 Aussparung schließen mit Beton C 25/30, B/L/T: 50/50/20**
Aussparung schließen mit Beton C 25/30
DIN EN 206-1, DIN 1045-2,
Oberflächenstruktur der sichtbaren Flächen an
angrenzende Flächen anpassen,
Querschnitt: 50/50cm,
Tiefe über 15 bis 20 cm,
Ausführung in der Bodenplatte, nach Abschluss der
Sanitärarbeiten
Menge: 7,000 St
Zuordnung: 322

**03.07.0180 Aussparung schließen mit Beton C 25/30, B/L/T: 20/20-30**
Aussparung schließen mit Beton C 25/30
DIN EN 206-1, DIN 1045-2,
Oberflächenstruktur der sichtbaren Flächen an
angrenzende Flächen anpassen,
Querschnitt: 20/20cm,
Tiefe über 15 bis 20 cm,
Ausführung in der Bodenplatte, nach Abschluss der
Sanitärarbeiten
Menge: 15,000 St
Zuordnung: 322

**03.07.0190 Aussparung schließen mit Beton C 25/30, B/L/T: 25/80**
Aussparung schließen mit Beton C 25/30
DIN EN 206-1, DIN 1045-2,
Oberflächenstruktur der sichtbaren Flächen an
angrenzende Flächen anpassen,
Querschnitt: 25/80cm,
Tiefe über 15 bis 20 cm,
Ausführung in der Bodenplatte, nach Abschluss der
Sanitärarbeiten
Menge: 1,000 St
Zuordnung: 322

#### Titel 03.08 Stahlbetonarbeten - Einzelfundamente - F

**03.08.0010 Sauberkeitsschicht C12/15, H= 10 cm, auf Fundamentsohle**
Sauberkeitsschicht aus Beton,
auf Fundamentsohle eben abgezogen,
Beton C 12/15 DIN EN 206-1,
Höhe: 10 cm
Ort: Fundamente
Menge: 22,000 m2
Zuordnung: 321

**03.08.0020 Fundamentbeton C25/30, Einzelf. B/L/T 40/250/70 - Fluchtbalkon-1**
Fundamentbeton - Einzelfundament

Normalbeton C 25/30 DIN EN 206-1,
Expositionsklasse gegen Frost und
Taumittelbeanspruchung XF1,
Expositionsklasse gegen Bewehrungskorrosion: XC2

Schalung: senkrecht alle Seiten -  einschl.

Einschl. Aussparung oberseitig für Stahlstützen
Breite: 40 cm
Länge: 250 cm
Höhe:  70 cm

Ort: Fluchtbalkon
Menge: 15,000 Stk
Zuordnung: 322

**03.08.0030 Fundamentbeton C25/30, Einzelf. B/L/T 150+30/70/65 - Fluchttreppe**
Fundamentbeton - Einzelfundament

Normalbeton C 25/30 DIN EN 206-1,
Expositionsklasse gegen Frost und
Taumittelbeanspruchung XF1,
Expositionsklasse gegen Bewehrungskorrosion: XC2

Schalung: senkrecht alle Seiten -  einschl.

Einschl. Aussparung oberseitig für Stahlstützen
Breite150 + 30  cm  L-Form
Länge: 70 cm
Höhe:  65 cm

Ort: Fluchttreppe
Menge: 1,000 Stk
Zuordnung: 322

**03.08.0040 Fundamentbeton C25/30, Einzelf. B/L/T 110/110/80 - Fluchttreppe**
Fundamentbeton - Einzelfundament

Normalbeton C 25/30 DIN EN 206-1,
Expositionsklasse gegen Frost und
Taumittelbeanspruchung XF1,
Expositionsklasse gegen Bewehrungskorrosion: XC2

Schalung: senkrecht alle Seiten -  einschl.

Einschl. Aussparung oberseitig für Stahlstützen
Breite110 cm
Länge: 110 cm
Höhe:  80 cm

Ort: Fluchttreppe
Menge: 2,000 Stk
Zuordnung: 322

**03.08.0050 Fundamentbeton C25/30, Einzelf. B/L/T 40/155/60 - Fluchttreppe**
Fundamentbeton - Einzelfundament

Normalbeton C 25/30 DIN EN 206-1,
Expositionsklasse gegen Frost und
Taumittelbeanspruchung XF1,
Expositionsklasse gegen Bewehrungskorrosion: XC2

Schalung: senkrecht alle Seiten -  einschl.

Einschl. Aussparung oberseitig für Stahlstützen
Breite40 cm
Länge: 155 cm
Höhe:  60 cm

Ort: Fluchttreppe
Menge: 1,000 Stk
Zuordnung: 322

**03.08.0060 Aussparung herstellen, in STB-Fundament, 25/25/50cm**
Aussparung herstellen,
Untergrund: Stahlbeton,
Länge/Breite:  ca. 25/25 cm
Tiefe: ca. 50 cm
Ort: Fundamente
Menge: 3,000 St
Zuordnung: 322

**03.08.0070 Zulage zu Einzelfundamente_WP-Lüft._Betonierarbeiten zwischen + 5 °C und - 3 °C**
*** Bedarfsposition ohne GB
Zulage zu Einzelfundamente (WP-Lüftung) für
Betonierarbeiten bei extremen Temperaturen
gem. Zement-Merkblatt Betontechnik B21 Teil A:
Betonieren bei niedrigen Lufttemperaturen zwischen + 5
°C und - 3 °C
Einschl. aller erforderlichen Nebenleistungen
Menge: 1,000 paus
Zuordnung: 322

#### Titel 03.09 Stahlbetonarbeiten - Aufzug

**03.09.0010 STB-Bodenplatte für Aufzugsschacht - B/L/ 2,75/3,0 m**
Bodenplatte für Schacht in STB-Bodenplatte

Expositionsklasse gegen Bewehrungskorrosion: XC2 (nass
selten trocken)
Expositionsklasse für den Beton: XA1 (chemisch schwach
angreifend)
Feuchtigkeitsklasse: WF (feucht)
Nutzungsklasse: A
Beanspruchungsklasse: 1 (drückendes Wasser)
Normalbeton C 25/30 DIN EN 206-1,
Ausführung als WU Beton.

Lichtes Schachtmaß:
Breite: 1,75 m
Länge: 2,00 m
Plus allseitig Wanddicke 0,30 * 2 + Überstand 0,20*2 =
1,0 m
Breite: 2,75 m
Länge: 3,00 m
Fläche ca. 8,25 m2

Einschl. Aussparung in STB-Boden
Abrechnung Unterbau über Standardpositionen
Wände als separate Position

Ort: STB-Bodenplatte
Menge: 1,000 St
Zuordnung: 324

**03.09.0020 Fugenband (senkrecht) mittig, als Verbindung**
Fugenband (senkrecht) mittig, als Verbindung
Bodenplatte - Betonaußenwänden zur druckwasserdichten
Überbrückung der Arbeitsfuge
Höhe 30 cm, Dicke 1 mm,  ang. Fabr.: ''
Menge: 9,000 m
Zuordnung: 322

**03.09.0030 Kelleraußenwand C 25/30, bewehrt, d = 30cm, WU - Schachtwand - KG**
Kelleraußenwand bewehrt,
Stahlbeton, Normalbeton C 25/30 DIN EN 206-1,
mit hohem Wassereindringwiderstand

Expositionsklasse gegen Bewehrungskorrosion: XC2 (nass
selten trocken)
Expositionsklasse für den Beton: XA3 (chemisch
angreifend)
Feuchtigkeitsklasse: WF (feucht)
Nutzungsklasse: A
Beanspruchungsklasse: 1 (drückendes Wasser)

Normalbeton C 25/30 DIN EN 206-1,
Ausführung als WU Beton.

Stahlbetonwand beidseitig geschalt,
Wandhöhe:  ca. 0,95 m
Wanddicke: 30 cm

Ort: Schachtwand unter Bodenplatte  Aufzug-Innen
Menge: 10,000 m2
Zuordnung: 331

**03.09.0040 Betonwand C 25/30, bewehrt, d = 24cm - Aufzug - EG+OG**
Außen- und Innenwand bewehrt,
Stahlbeton, Normalbeton C 25/30 DIN EN 206-1,

Expositionsklasse gegen Bewehrungskorrosion XC1
Expositionsklasse für den Beton: XA1 (chemisch schwach
angreifend)
Feuchtigkeitsklasse: WO
Nutzungsklasse: A
Beanspruchungsklasse: 2 (nichtdrückendes Wasser)

Stahlbetonwand beidseitig geschalt, mit Öffnungen und
Aussparungen
Öffnungen als Zulage

Wandhöhen:
EG: ca. 3,20 m
OG:ca. 3,15 m

Wanddicke: 24 cm

Ort: Wand für Aufzug - ab OK-Bodenplatte  EG+OG
Menge: 60,000 m2
Zuordnung: 341

**03.09.0050 Aufkantung an Deckenvorderkante C25/30, als Zulage - Tür-Aufzug**
Aufkantung Stahlbetondecke
Stahlbeton, Normalbeton C 25/30 DIN EN 206-1,
Expositionsklasse gegen Bewehrungskorrosion XC1,

Ausbildung:
Breite 24 cm
Höhe: 10 cm

Länge: 1,18 m

Ort: EG+OG - Aufzugstür
Menge: 2,000 Stk
Zuordnung: 359

**03.09.0060 Zulage Ausbildung der STB-Wand - Schräge oben**
*** Bedarfsposition ohne GB
Zulage für obere schräge Ausbildung der STB-Wand
Neigung: 6° Grad
Menge: 1,000 m
Zuordnung: 341

**03.09.0070 Türöffnung herstellen, in STB-Wand - Aufzug**
Türöffnung herstellen, in STB-Wand
Untergrund: Stahlbeton,
Breite: ca. 118 cm
Höhe: ca. 235 cm

Ort: EG + OG - Aufzugswand
Menge: 1,000 St
Zuordnung: 341

**03.09.0080 Rauchabzug Öffnung herstellen, in STB-Wand - Aufzug**
Rauchabzug Öffnung herstellen, in STB-Wand
Untergrund: Stahlbeton,
Breite: ca. 125 cm
Höhe: ca. 65 cm

Ort: EG + OG - Aufzugswand
Menge: 1,000 St
Zuordnung: 341

**03.09.0090 Aussparung, in STB-Wand, Verteiler**
Aussparung herstellen, in STB-Wand
Untergrund Stahlbeton,
Länge:  ca. 120 cm
Höhe: ca. 100 cm
Tiefe: ca. 15 cm
Ort: Wand
Menge: 1,000 St
Zuordnung: 341

**03.09.0100 Oberfläche der STB-Wände mi geringen Ebenheitstoleranz**
Oberfläche der Stahlbetonwände ist mit geringen
Ebenheitstoleranzen auszuführen
(Toleranz DIN 18202, Tabelle 3, Zeile 4)
für Treppenhaus und Treppenlauf
Menge: 60,000 m2
Zuordnung: 341

**03.09.0110 Massivdecke C 25/30, Gesamtdicke 25 cm - OG-Aufzug**
Massivdecke  aus Stahlbeton -
Normalbeton C 25/30 DIN EN 206-1,
Expositionsklasse gegen Bewehrungskorrosion XC1,
Expositionsklasse für den Beton: XA1 (chemisch schwach
angreifend)
Feuchtigkeitsklasse: WO
Nutzungsklasse: A
Beanspruchungsklasse: 2 (nichtdrückendes Wasser)

Untersicht glatt und planeben
einschl. Schalung Unterseite + Rand, Aussparungen sowie
Montageunterstützung
und Nebenarbeiten
Deckendicke:  25 cm

Ort:  OG  Decke - Aufzug
Menge: 6,000 m2
Zuordnung: 351

**03.09.0120 Zulage zu Massivdecke_Aufzug_Betonierarbeiten zwischen + 5 °C und - 3 °C**
*** Bedarfsposition ohne GB
Zulage zu Massivdecke (Aufzug) für Betonierarbeiten bei
extremen Temperaturen
gem. Zement-Merkblatt Betontechnik B21 Teil A:
Betonieren bei niedrigen Lufttemperaturen zwischen + 5
°C und - 3 °C
Einschl. aller erforderlichen Nebenleistungen
Menge: 1,000 paus
Zuordnung: 322

**03.09.0130 Perimeter-Dämmung - STB-Schachtwand - Styrodur 4000CS D=16cm**
Perimeter-Dämmung aus Styrodur
CS Hartschaum-Platte aus extrudiertem Polystyrol an STB
-Schachtwand
wie folgt herstellen:

Styrodur CS umlaufend mit Stufenfalz,
frei von FCKW, HFCKW und HFKW sowie sonstigen
klimaschädigenden Treibgasen;
Zulassungs-Nr.: Z-23.15-1481;

Bezeichnungsschlüssel nach DIN EN 13164;
Normalentflammbar, Euroklasse E nach DIN EN 13501;

Abmessung: 1265 x 615 mm (Plattenmaß), 1250 x 600 mm
(Nutzmaß);
Anwendungsgebiet PB nach DIN V 4108-10;

Materialtyp: Styrodur 4000 CS
o.glw.: ..............

Bemessungswert der Wärmeleitfähigkeit:
Lambda = 0,034 W/(m*K) (d = 120 mm)
Gesamtdicke: 160.mm (2x80mm)  Stöße versetzt

liefern und einlagig/mehrlagig (gemäß Zulassung Z-23.34
-1325) im Verband lose auf
hergestellte Sauberkeitsschicht (separate Position -
z.B. Beton C 8/10) verlegen und gegen seitliches
Verschieben sichern.

Wandhöhe:  ca. 50-100 cm

Ort: Schachtwand  Aufzug
Menge: 10,000 m2
Zuordnung: 324

**03.09.0140 Zulage zu Massivdecke_EG_Betonierarbeiten zwischen + 5 °C und - 3 °C**
*** Bedarfsposition ohne GB
Zulage zu Massivdecke über EG für Betonierarbeiten bei
extremen Temperaturen
gem. Zement-Merkblatt Betontechnik B21 Teil A:
Betonieren bei niedrigen Lufttemperaturen zwischen + 5
°C und - 3 °C
Einschl. aller erforderlichen Nebenleistungen
Menge: 1,000 paus
Zuordnung: 322

**03.09.0150 Ankerschienen HTA 38/17 D - STB-Bauteile - L ca.25cm - Aufzug**
Ankerschienen HTA38/17
Einbetoniert in Stahlbetonbauteile
Zur Verankerung Gerüstböden in STB-Schachtwand
Länge ca. 25cm

Ort: STB-Schachtwand / Bauteile
Menge: 8,000 St
Zuordnung: 331

#### Titel 03.10 Stahlbetonarbeiten - HA-Schacht

**03.10.0010 STB-Bodenplatte für Hausanschlussschacht - B/L/ 2,50/2,50 m - WU-Beton**
Bodenplatte für Schacht in STB-Bodenplatte

Expositionsklasse gegen Bewehrungskorrosion: XC2 (nass
selten trocken)
Expositionsklasse für den Beton: XA1 (chemisch schwach
angreifend)
Feuchtigkeitsklasse: WF (feucht)
Nutzungsklasse: A
Beanspruchungsklasse: 1 (drückendes Wasser)
Normalbeton C 25/30 DIN EN 206-1,
Ausführung als WU Beton.

Lichtes Schachtmaß:
Breite: 1,50 m
Länge: 1,50 m
Plus allseitig Wanddicke 0,30 * 2 + Überstand 0,20*2 =
1,00 m
Breite: 2,50 m
Länge: 2,50 m
Fläche ca. 6,25 m2

Einschl. Aussparung in STB-Boden
Abrechnung Unterbau über Standardpositionen
Wände als separate Position

Ort: STB-Bodenplatte
Menge: 1,000 St
Zuordnung: 324

**03.10.0020 Fugenband (senkrecht) mittig, als Verbindung**
Fugenband (senkrecht) mittig, als Verbindung
Bodenplatte - Betonaußenwänden zur druckwasserdichten
Überbrückung der Arbeitsfuge
Höhe 30 cm, Dicke 1 mm,  ang. Fabr.: ''
Menge: 8,000 m
Zuordnung: 322

**03.10.0030 Kelleraußenwand C 25/30, bewehrt, d = 30cm, WU - Schachtwand - KG**
Kelleraußenwand bewehrt,
Stahlbeton, Normalbeton C 25/30 DIN EN 206-1,
mit hohem Wassereindringwiderstand

Expositionsklasse gegen Bewehrungskorrosion: XC2 (nass
selten trocken)
Expositionsklasse für den Beton: XA3 (chemisch
angreifend)
Feuchtigkeitsklasse: WF (feucht)
Nutzungsklasse: A
Beanspruchungsklasse: 1 (drückendes Wasser)

Normalbeton C 25/30 DIN EN 206-1,
Ausführung als WU Beton.

Stahlbetonwand beidseitig geschalt,
Wandhöhe:  ca. 1,0 m
Wanddicke: 30 cm

Ort: Schachtwand unter Bodenplatte  Aufzug-Innen
Menge: 8,000 m2
Zuordnung: 331

**03.10.0040 Zulage zu HA-Schacht_Betonierarbeiten zwischen + 5 °C und - 3 °C**
*** Bedarfsposition ohne GB
Zulage zu Hausanschlussschacht für Betonierarbeiten bei
extremen Temperaturen
gem. Zement-Merkblatt Betontechnik B21 Teil A:
Betonieren bei niedrigen Lufttemperaturen zwischen + 5
°C und - 3 °C
Einschl. aller erforderlichen Nebenleistungen
Menge: 1,000 paus
Zuordnung: 322

**03.10.0050 Perimeter-Dämmung - STB-Schachtwand - Styrodur 4000CS D=16cm**
Perimeter-Dämmung aus Styrodur
CS Hartschaum-Platte aus extrudiertem Polystyrol an STB
-Schachtwand
wie folgt herstellen:

Styrodur CS umlaufend mit Stufenfalz,
frei von FCKW, HFCKW und HFKW sowie sonstigen
klimaschädigenden Treibgasen;
Zulassungs-Nr.: Z-23.15-1481;

Bezeichnungsschlüssel nach DIN EN 13164;
Normalentflammbar, Euroklasse E nach DIN EN 13501;

Abmessung: 1265 x 615 mm (Plattenmaß), 1250 x 600 mm
(Nutzmaß);
Anwendungsgebiet PB nach DIN V 4108-10;

Materialtyp: Styrodur 4000 CS
o.glw.: ..............

Bemessungswert der Wärmeleitfähigkeit:
Lambda = 0,034 W/(m*K)
Dicke: 160.mm

liefern und einlagig  (gemäß Zulassung Z-23.34-1325) im
Verband lose auf
hergestellte Sauberkeitsschicht (separate Position -
z.B. Beton C 8/10) verlegen und gegen seitliches
Verschieben sichern.

Wandhöhe:  ca. 50-100 cm

Ort: Schachtwand  Hausanschlussschacht
Menge: 8,000 m2
Zuordnung: 324

**03.10.0060 Zulage zu HA-Schacht._Betonierarbeiten zwischen + 5 °C und - 3 °C**
*** Bedarfsposition ohne GB
Zulage zu Hausanschlussschacht für Betonierarbeiten bei
extremen Temperaturen
gem. Zement-Merkblatt Betontechnik B21 Teil A:
Betonieren bei niedrigen Lufttemperaturen zwischen + 5
°C und - 3 °C
Einschl. aller erforderlichen Nebenleistungen
Menge: 1,000 paus
Zuordnung: 322

#### Titel 03.11 Stahlbetonarbeiten - Erdgeschoß

**03.11.0010 STB-Sturz, C25/30, b/h 24/55 cm, L=2,01 m, 3-seitig, - Geräte**
STB-Sturz,  3-seitig geschalt,
in Außen-, Innenwand
Stahlbeton, Normalbeton C 25/30 DIN EN 206-1,
Expositionsklasse gegen Bewehrungskorrosion XC1,

Breite/Höhe:  24/55 cm
lichtes Öffnungsmaß: 2,01 m

Ort: EG - Geräte
Menge: 1,000 Stk
Zuordnung: 341

**03.11.0020 Massivdecke C 25/30, Gesamtdicke 25 cm - EG**
Massivdecke  aus Stahlbeton -
Normalbeton C 25/30 DIN EN 206-1,
Expositionsklasse gegen Bewehrungskorrosion XC1,
Expositionsklasse für den Beton: XA1 (chemisch schwach
angreifend)
Feuchtigkeitsklasse: WO
Nutzungsklasse: A
Beanspruchungsklasse: 2 (nichtdrückendes Wasser)

Untersicht glatt und planeben
einschl. Schalung Unterseite + Rand, Aussparungen sowie
Montageunterstützung
und Nebenarbeiten
Deckendicke:  25 cm

Ort:  EG  Decke
Menge: 655,000 m2
Zuordnung: 351

**03.11.0030 Aussparung in STB-Decke herstellen - B/L ca. 78 / 275 cm**
Aussparung in STB-Bauteil herstellen
Bauteil: STB-Massivdecke
Material: Stahlbeton
Dicke:  25 cm

Aussparung:
Breite:  ca. 775 cm
Länge:  ca. 275 cm

Ort: Geräte (Lüftung)
Menge: 1,000 St
Zuordnung: 322

**03.11.0040 Zulage zu Massivdecke_EG_Betonierarbeiten zwischen + 5 °C und - 3 °C**
*** Bedarfsposition ohne GB
Zulage zu Massivdecke über EG für Betonierarbeiten bei
extremen Temperaturen
gem. Zement-Merkblatt Betontechnik B21 Teil A:
Betonieren bei niedrigen Lufttemperaturen zwischen + 5
°C und - 3 °C
Einschl. aller erforderlichen Nebenleistungen
Menge: 1,000 paus
Zuordnung: 322

**03.11.0050 STB-Unterzug/Sturz, C 25/30, b/h 24/30cm, Li-Ö: 3,75, in Decke einbindend - AW**
STB-Unterzug/Sturz, unterhalb Decke,
Stahlbeton,
Normalbeton C 25/30 DIN EN 206-1,
Expositionsklasse gegen Bewehrungskorrosion XC1,

3-seitig geschalt,
in Decke wie vor einbindend,
Breite: 24 cm
Höhe: 30 cm
Lichte Öffnung:  375 cm / Auflager beidseitig 50cm

Ort: EG Decke  Außenwand (AW)
Menge: 1,000 St
Zuordnung: 351

**03.11.0060 STB-Unterzug/Sturz, C 25/30, b/h 24/30cm, Li-Ö: 2,50, in Decke einbindend - AW**
STB-Unterzug/Sturz, unterhalb Decke,
Stahlbeton,
Normalbeton C 25/30 DIN EN 206-1,
Expositionsklasse gegen Bewehrungskorrosion XC1,

3-seitig geschalt,
in Decke wie vor einbindend,
Breite: 24 cm
Höhe: 30 cm
Lichte Öffnung:  250 cm / Auflager beidseitig 25cm

Ort: EG Decke  Außenwand (AW)
Menge: 13,000 St
Zuordnung: 351

**03.11.0070 STB-Unterzug/Sturz, C 25/30, b/h 24/30cm, Li-Ö: 1,25, in Decke einbindend - AW**
STB-Unterzug/Sturz, unterhalb Decke,
Stahlbeton,
Normalbeton C 25/30 DIN EN 206-1,
Expositionsklasse gegen Bewehrungskorrosion XC1,

3-seitig geschalt,
in Decke wie vor einbindend,
Breite: 24 cm
Höhe: 33 cm
Lichte Öffnung:  125 cm / Auflager beidseitig 25cm

Ort: EG Decke  Außenwand (AW)
Menge: 11,000 St
Zuordnung: 351

**03.11.0080 STB-Unterzug/Sturz, C 25/30, b/h 24/30cm, Li-Ö: 0,75, in Decke einbindend - AW**
STB-Unterzug/Sturz, unterhalb Decke,
Stahlbeton,
Normalbeton C 25/30 DIN EN 206-1,
Expositionsklasse gegen Bewehrungskorrosion XC1,

3-seitig geschalt,
in Decke wie vor einbindend,
Breite: 24 cm
Höhe: 33 cm
Lichte Öffnung:  75 cm / Auflager beidseitig 25cm

Ort: EG Decke  Außenwand (AW)
Menge: 1,000 St
Zuordnung: 351

**03.11.0090 STB-Unterzug/Sturz, C 25/30, b/h 24/38,5cm, Li-Ö: 2,12 -2,88 cm / AW - Eingang**
STB-Unterzug/Sturz, unterhalb Decke,
Stahlbeton,
Normalbeton C 25/30 DIN EN 206-1,
Expositionsklasse gegen Bewehrungskorrosion XC1,

3-seitig geschalt,
in Decke wie vor einbindend,
Breite: 24 cm
Höhe: 30 cm
Lichte Öffnung:  226 cm / Auflager beidseitig 25cm

Ort: EG Decke  Innenwand (IW)  Flur
Menge: 1,000 St
Zuordnung: 331

**03.11.0100 STB-RA, C25/30, b/h 24/25 cm, 2-seitig, horizontal - AW-Treppe+Turtle**
STB-Ringanker,  2-seitig geschalt,
auf Außenwand
Stahlbeton, Normalbeton C 25/30 DIN EN 206-1,
Expositionsklasse gegen Bewehrungskorrosion XC1,

Breite/Höhe:  24/25 cm
Horizontal

Ort: EG  Außenwand (AW)  Treppe + Turtle
Menge: 14,000 m
Zuordnung: 331

**03.11.0110 STB-Giebelringanker C25/30, b/h 24/25-50cm, 2-seitig - AW-EG-Turtle**
STB-Ringanker, 2-seitig geschalt,
auf Außenwand,
Stahlbeton, Normalbeton C 25/30 DIN EN 206-1,
Expositionsklasse gegen Bewehrungskorrosion XC1,
abgetreppt im Mittel ca.25cm hoch,

Unterseite: horizontal
Oberseite: Schräg
Neigung: 10°

Breite/Höhe: 24/25 -50 cm

Ort: EG  Außenwand (AW) - Turtle
Menge: 3,000 m
Zuordnung: 331

**03.11.0120 STB-Giebelringanker C25/30, b/h 24/25cm, 2-seitig - AW-EG-Turtle**
STB-Ringanker, 2-seitig geschalt,
auf Außenwand,
Stahlbeton, Normalbeton C 25/30 DIN EN 206-1,
Expositionsklasse gegen Bewehrungskorrosion XC1,
abgetreppt im Mittel ca.25cm hoch,

Dachneigung: 6°
Breite/Höhe: 24/25 cm
Einschl. Abrechnung / Länge senkrechte Anbindung an RA-
horizontal
Einschl. Abrechnung / Absatz für Auflager Pfette

Ort: EG  Außenwand (AW) - Turtle
Menge: 4,000 m
Zuordnung: 331

**03.11.0130 STB-Giebelringanker+Sturz C25/30, b/h 24/25-60cm, 2-seitig - AW-EG- Turtle**
STB-Ringanker, 2-seitig geschalt,
auf Außenwand,
Stahlbeton, Normalbeton C 25/30 DIN EN 206-1,
Expositionsklasse gegen Bewehrungskorrosion XC1,
abgetreppt im Mittel ca.25cm hoch,

Dachneigung: 6°
Breite/Höhe: 24/25 cm
Einschl. Höhe Länge ca. 1,00 m
Einschl. Abrechnung / Länge senkrechte Anbindung an RA-
horizontal
Einschl. Abrechnung / Absatz für Auflager Pfette ca.
50/30 cm

Ort: EG  Außenwand (AW) - Turtle
Menge: 1,000 m
Zuordnung: 331

**03.11.0140 STB-Unterzug/Sturz, C 25/30, b/h 24/30cm, Li-Ö: 1,25, AW-Turtle - Zulage zu RA**
STB-Unterzug/Sturz, - Zulage zu Rindanker
Stahlbeton,
Normalbeton C 25/30 DIN EN 206-1,
Expositionsklasse gegen Bewehrungskorrosion XC1,

3-seitig geschalt,
Breite: 24 cm
Höhe: 30 cm
Lichte Öffnung:  125 cm / Auflager beidseitig 25cm

Ort: EG  Außenwand (AW)  - Turtle
Menge: 1,000 St
Zuordnung: 351

**03.11.0150 Aussparung in STB-Sturz herstellen - WD 24cm - B/H ca. 50 / 25 cm**
Aussparung in STB-Bauteil herstellen
Bauteil: Ringanker-Sturz
Material: Stahlbeton
Dicke:  24 cm

Aussparung:
Breite:  ca. 50 cm
Höhe:  ca. 25 cm

Ort: EG Foyer-Flur (Krippe)
Menge: 2,000 St
Zuordnung: 322

**03.11.0160 STB-Stütze C25/30, b/d 24/24cm, 2-seitig freist. - H=2,75m in MW, EG - Eingang**
STB-Stütze, 2-seitig freistehend
in Außen-, Innenwand einbindend
Stahlbeton, Normalbeton C 25/30 DIN EN 206-1,
Expositionsklasse gegen Bewehrungskorrosion XC1,

4-seitig geschalt,
Stützenquerschnitt:
Breite/Dicke: 24/24 cm
Wandhöhen:
EG:ca. 2,75 m bis UK-RA

senkrechte Verbindung Betonboden  Ringanker

Ort: EG  Eingang
Menge: 1,000 Stk
Zuordnung: 331

**03.11.0170 STB-Unterzug/Sturz, C 25/30, b/h 24/30cm, Li-Ö: 2,92, IW - WF-Foyer**
STB-Unterzug/Sturz, unterhalb Decke,
Stahlbeton,
Normalbeton C 25/30 DIN EN 206-1,
Expositionsklasse gegen Bewehrungskorrosion XC1,

3-seitig geschalt,
in Decke wie vor einbindend,
Breite: 24 cm
Höhe: 30 cm
Lichte Öffnung:  292 cm / Auflager beidseitig 25cm

Ort: EG Decke  Innenwand (IW)  Foyer
Menge: 1,000 St
Zuordnung: 341

**03.11.0180 STB-Unterzug/Sturz, C 25/30, b/h 24/55cm, Li-Ö: 2,01, IW - Geräte**
STB-Unterzug/Sturz, unterhalb Decke,
Stahlbeton,
Normalbeton C 25/30 DIN EN 206-1,
Expositionsklasse gegen Bewehrungskorrosion XC1,

3-seitig geschalt,
in Decke wie vor einbindend,
Breite: 24 cm
Höhe: 55 cm
Lichte Öffnung:  201 cm / Auflager beidseitig 25cm

Ort: EG Decke  Innenwand (IW)  Geräte
Menge: 1,000 St
Zuordnung: 341

**03.11.0190 STB-Stütze C25/30, b/d 24/24cm, 2-seitig freist. - H=2,85m in MW, EG - Turtle**
STB-Stütze, 2-seitig freistehend
in Außen-, Innenwand einbindend
Stahlbeton, Normalbeton C 25/30 DIN EN 206-1,
Expositionsklasse gegen Bewehrungskorrosion XC1,

4-seitig geschalt,
Stützenquerschnitt:
Breite/Dicke: 24/24 cm
Wandhöhen:
EG:ca. 2,85 m bis UK-RA

senkrechte Verbindung Betonboden  Ringanker

Ort: EG  Turtle
Menge: 1,000 Stk
Zuordnung: 331

**03.11.0200 STB-Stütze C25/30, b/d 24/24cm, 2-seitig freist. - H=3,60m in MW, EG - Turtle**
STB-Stütze, 2-seitig freistehend
in Außen-, Innenwand einbindend
Stahlbeton, Normalbeton C 25/30 DIN EN 206-1,
Expositionsklasse gegen Bewehrungskorrosion XC1,

4-seitig geschalt,
Stützenquerschnitt:
Breite/Dicke: 24/24 cm
Wandhöhen:
EG:ca. 3,60 m bis UK-RA

senkrechte Verbindung Betonboden  Ringanker

Ort: EG  Turtle
Menge: 1,000 Stk
Zuordnung: 331

**03.11.0210 STB-Unterzug/Sturz, C 25/30, b/h 24/30cm, Li-Ö: 2,26, IW - Flur**
STB-Unterzug/Sturz, unterhalb Decke,
Stahlbeton,
Normalbeton C 25/30 DIN EN 206-1,
Expositionsklasse gegen Bewehrungskorrosion XC1,

3-seitig geschalt,
in Decke wie vor einbindend,
Breite: 24 cm
Höhe: 30 cm
Lichte Öffnung:  226 cm / Auflager beidseitig 25cm

Ort: EG Decke  Innenwand (IW)  Flur
Menge: 1,000 St
Zuordnung: 341

**03.11.0220 Aussparung in STB-Sturz herstellen - WD 24cm - B/H ca. 75 / 25 cm**
Aussparung in STB-Bauteil herstellen
Bauteil: Ringanker-Sturz
Material: Stahlbeton
Dicke:  24 cm

Aussparung:
Breite:  ca. 75 cm
Höhe:  ca. 25 cm

Ort: EG  Flur-Foyer
Menge: 2,000 St
Zuordnung: 322

**03.11.0230 STB-Stütze C25/30, b/d 24/24cm, 2-seitig freist. - in MW, EG**
*** Bedarfsposition ohne GB
STB-Stütze, 2-seitig freistehend
in Außen-, Innenwand einbindend
Stahlbeton, Normalbeton C 25/30 DIN EN 206-1,
Expositionsklasse gegen Bewehrungskorrosion XC1,

4-seitig geschalt
Stützenquerschnitt:
Breite/Dicke: 24/24 cm
Wandhöhen:
EG:ca. 3,20 m

senkrechte Verbindung Betonboden  Decke - Ringanker
an Wandende  zu Fuge mit Dämmplatte (Mineralwolle)
ausbilden
Fugendicke: 20 mm

Ort: EG
Menge: 1,000 m
Zuordnung: 331

**03.11.0240 STB-Sturz, C25/30, b/h 24/25 cm, L=1,13 m Türen, 3-seitig,**
STB-Sturz,  3-seitig geschalt,
in Innenwand
Stahlbeton, Normalbeton C 25/30 DIN EN 206-1,
Expositionsklasse gegen Bewehrungskorrosion XC1,

Breite/Höhe:  24/25 cm
lichtes Öffnungsmaß: 1,13 m + Auflager

Ort: EG - Türsturz
Menge: 1,000 Stk
Zuordnung: 341

#### Titel 03.12 Stahlbetonarbeiten - Obergeschoß

**03.12.0010 STB-RA, C25/30, b/h 24/31 cm, 2-seitig, OG - horizontal - Außen - Treppenhaus**
STB-Ringanker,  2-seitig geschalt,
auf Außenwand
Stahlbeton, Normalbeton C 25/30 DIN EN 206-1,
Expositionsklasse gegen Bewehrungskorrosion XC1,

Breite/Höhe:  24/31 cm
Horizontal

Ort: OG  Außenwand - Treppenhaus
Menge: 7,000 m
Zuordnung: 331

**03.12.0020 STB-Sturz/Ra, C25/30, b/h 24/31 cm, L=1,26 m, Zulage zu RA für 3- seitig, - Traufe-First**
STB-Sturz,  in der Ringankerebene
Zulage für Schalung auf der Unterseite (3-seitig
geschaltter RA als Sturz)
in Außen-, Innenwand
Stahlbeton, Normalbeton C 25/30 DIN EN 206-1,
Expositionsklasse gegen Bewehrungskorrosion XC1,

Breite/Höhe:  24/31 cm
lichtes Öffnungsmaß: 1,26 m

Ort: OG  Treppenhaus
Menge: 2,000 Stk
Zuordnung: 331

**03.12.0030 STB-RA, C25/30, b/h 24/26 cm, 2-seitig, OG - horizontal - Außen - Traufe - Achse 6+32**
STB-Ringanker,  2-seitig geschalt,
auf Außenwand
Stahlbeton, Normalbeton C 25/30 DIN EN 206-1,
Expositionsklasse gegen Bewehrungskorrosion XC1,

Breite/Höhe:  24/26 cm
Horizontal

Ort: OG  Außenwand - Traufe
Menge: 75,000 m
Zuordnung: 331

**03.12.0040 STB-Sturz/Ra, C25/30, b/h 24/26 cm, L=1,26 m, Zulage zu RA für 3- seitig, - Traufe-First**
STB-Sturz,  in der Ringankerebene
Zulage für Schalung auf der Unterseite (3-seitig
geschaltter RA als Sturz)
in Außen-, Innenwand
Stahlbeton, Normalbeton C 25/30 DIN EN 206-1,
Expositionsklasse gegen Bewehrungskorrosion XC1,

Breite/Höhe:  24/26 cm
lichtes Öffnungsmaß: 1,26 m

Ort: OG  Traufe Süden + Norden
Menge: 10,000 Stk
Zuordnung: 331

**03.12.0050 STB-Sturz/Ra, C25/30, b/h 24/26 cm, L=2,51 m, Zulage zu RA für 3- seitig, . Traufe+First**
STB-Sturz,  in der Ringankerebene
Zulage für Schalung auf der Unterseite (3-seitig
geschaltter RA als Sturz)
in Außen-, Innenwand
Stahlbeton, Normalbeton C 25/30 DIN EN 206-1,
Expositionsklasse gegen Bewehrungskorrosion XC1,

Breite/Höhe:  24/26 cm
lichtes Öffnungsmaß: 2,51 m

Ort: OG - an Traufe
Menge: 8,000 Stk
Zuordnung: 331

**03.12.0060 STB-Sturz/Ra, C25/30, b/h 24/26 cm, L=3,125 m, Zulage zu RA für 3- seitig, . Traufe+First**
STB-Sturz,  in der Ringankerebene
Zulage für Schalung auf der Unterseite (3-seitig
geschaltter RA als Sturz)
in Außen-, Innenwand
Stahlbeton, Normalbeton C 25/30 DIN EN 206-1,
Expositionsklasse gegen Bewehrungskorrosion XC1,

Breite/Höhe:  24/26 cm
lichtes Öffnungsmaß: 2,51 m

Ort: OG - an Traufe
Menge: 1,000 Stk
Zuordnung: 331

**03.12.0070 STB-RA, C25/30, b/h 24/52 cm, 2-seitig, OG - horizontal - Außen - Traufe - Achse 28**
STB-Ringanker,  2-seitig geschalt,
auf Außenwand
Stahlbeton, Normalbeton C 25/30 DIN EN 206-1,
Expositionsklasse gegen Bewehrungskorrosion XC1,

Breite/Höhe:  24/26 cm
Horizontal

Ort: OG  Außenwand - Traufe
Menge: 15,000 m
Zuordnung: 331

**03.12.0080 STB-Sturz/Ra, C25/30, b/h 24/52 cm, L=1,26 m, Zulage zu RA für 3- seitig, - Traufe-First**
STB-Sturz,  in der Ringankerebene
Zulage für Schalung auf der Unterseite (3-seitig
geschaltter RA als Sturz)
in Außen-, Innenwand
Stahlbeton, Normalbeton C 25/30 DIN EN 206-1,
Expositionsklasse gegen Bewehrungskorrosion XC1,

Breite/Höhe:  24/52 cm
lichtes Öffnungsmaß: 1,26 m

Ort: OG  Traufe + Norden
Menge: 2,000 Stk
Zuordnung: 331

**03.12.0090 STB-Sturz/Ra, C25/30, b/h 24/52 cm, L=2,51 m, Zulage zu RA für 3- seitig, . Traufe+First**
STB-Sturz,  in der Ringankerebene
Zulage für Schalung auf der Unterseite (3-seitig
geschaltter RA als Sturz)
in Außen-, Innenwand
Stahlbeton, Normalbeton C 25/30 DIN EN 206-1,
Expositionsklasse gegen Bewehrungskorrosion XC1,

Breite/Höhe:  24/52 cm
lichtes Öffnungsmaß: 2,51 m

Ort: OG - an Traufe
Menge: 1,000 Stk
Zuordnung: 331

**03.12.0100 STB-RA, C25/30, b/h 24/26 cm, 2-seitig, OG - horizontal - Innen - Achse 19**
STB-Ringanker,  2-seitig geschalt,
auf Innenwand
Stahlbeton, Normalbeton C 25/30 DIN EN 206-1,
Expositionsklasse gegen Bewehrungskorrosion XC1,

Breite/Höhe:  24/25 cm
Horizontal

Ort: OG  Innenwände  Achse 19
Menge: 30,000 m
Zuordnung: 341

**03.12.0110 STB-RA, C25/30, b/h 24/35 cm, 2-seitig, OG - horizontal - Innen - TH- Achse 10**
STB-Ringanker,  2-seitig geschalt,
auf Innenwand
Stahlbeton, Normalbeton C 25/30 DIN EN 206-1,
Expositionsklasse gegen Bewehrungskorrosion XC1,

Breite/Höhe:  24/35 cm
Horizontal

Ort: OG  Innenwände  Achse 10
Menge: 3,000 m
Zuordnung: 341

**03.12.0120 STB-Sturz, C25/30, b/h 24/37 cm, L=1,13 m Türen, 3-seitig - Innen**
STB-Sturz,  3-seitig geschalt,
in Innenwand
Stahlbeton, Normalbeton C 25/30 DIN EN 206-1,
Expositionsklasse gegen Bewehrungskorrosion XC1,

Breite/Höhe:  24/37 cm
lichtes Öffnungsmaß: 1,13 m + Auflager (ca. 2*25cm)

Ort: OG - Türsturz
Menge: 2,000 Stk
Zuordnung: 341

**03.12.0130 STB-RA, C25/30, b/h 24/102,5 cm, 2-seitig, OG horizontal- Innen - Gruppe-Flur Achse 15**
STB-Ringanker,  2-seitig geschalt,
auf Innenwand
Stahlbeton, Normalbeton C 25/30 DIN EN 206-1,
Expositionsklasse gegen Bewehrungskorrosion XC1,

Breite/Höhe:  24/102,5 cm
Horizontal

Ort: OG  Innenwand  Gruppenbereich-Flur Schlafen.
(Achse 15)
Menge: 45,000 m
Zuordnung: 341

**03.12.0140 STB-Konsole, C 25/30, B/H/T 25/25/25cm, in Sturz-RA - IW - OG - Achse 15**
STB-Konsole, seitlich an Ringanker/Überzug/Sturz
Stahlbeton,
Normalbeton C 25/30 DIN EN 206-1,
Expositionsklasse gegen Bewehrungskorrosion XC1,

3-seitig geschalt,
in Ringanker/Decke/Sturz seitlich einbindend

Größe:
Breite: 25 cm
Höhe: 25 cm
Tiefe: 25 cm
Ankerschiene als Zulage

Ort: OG  Sturz-RA  Achse 15
Menge: 10,000 St
Zuordnung: 341

**03.12.0150 Ankerschienen HTA 38/17 D - STB-Bauteile - Kurzstück - in Konsole**
Ankerschienen HTA 38/17
Einbetoniert in Stahlbetonbauteile
Zur Verankerung Holzbauteile
Kurzstück / Länge 20cm
Ort: Konsolen
Menge: 10,000 St
Zuordnung: 331

**03.12.0160 STB-Sturz/UZ, C25/30, b/h 24/102,5 cm, L=3,87 m, Zulage zu RA für 3- seitig, - Achse 15**
STB-Sturz,  in der Ringankerebene
Zulage für Schalung auf der Unterseite (3-seitig
geschaltter RA als Sturz)
in Außen-, Innenwand
Stahlbeton, Normalbeton C 25/30 DIN EN 206-1,
Expositionsklasse gegen Bewehrungskorrosion XC1,

Breite/Höhe:  24/52 cm
lichtes Öffnungsmaß: 3,875 m

Ort: OG  Innen Achse 15
Menge: 1,000 Stk
Zuordnung: 331

**03.12.0170 STB-Sturz/UZ, C25/30, b/h 24/102,5 cm, L=4,76 m, Zulage zu RA für 3- seitig, - Achse 15**
STB-Sturz,  in der Ringankerebene
Zulage für Schalung auf der Unterseite (3-seitig
geschaltter RA als Sturz)
in Außen-, Innenwand
Stahlbeton, Normalbeton C 25/30 DIN EN 206-1,
Expositionsklasse gegen Bewehrungskorrosion XC1,

Breite/Höhe:  24/52 cm
lichtes Öffnungsmaß: 4,76 m

Ort: OG  Innen Achse 15
Menge: 1,000 Stk
Zuordnung: 331

**03.12.0180 STB-Sturz/UZ, C25/30, b/h 24/102,5 cm, L=1,625 m, Zulage zu RA für 3- seitig, - Achse 15**
STB-Sturz,  in der Ringankerebene
Zulage für Schalung auf der Unterseite (3-seitig
geschaltter RA als Sturz)
in Außen-, Innenwand
Stahlbeton, Normalbeton C 25/30 DIN EN 206-1,
Expositionsklasse gegen Bewehrungskorrosion XC1,

Breite/Höhe:  24/52 cm
lichtes Öffnungsmaß: 1,625 m

Ort: OG  Innen Achse 15
Menge: 1,000 Stk
Zuordnung: 331

**03.12.0190 STB-Sturz/UZ, C25/30, b/h 24/102,5 cm, L=3,005 m, Zulage zu RA für 3- seitig, - Achse 15**
STB-Sturz,  in der Ringankerebene
Zulage für Schalung auf der Unterseite (3-seitig
geschaltter RA als Sturz)
in Außen-, Innenwand
Stahlbeton, Normalbeton C 25/30 DIN EN 206-1,
Expositionsklasse gegen Bewehrungskorrosion XC1,

Breite/Höhe:  24/52 cm
lichtes Öffnungsmaß: 3,005 m

Ort: OG  Innen Achse 15
Menge: 1,000 Stk
Zuordnung: 331

**03.12.0200 STB-Stütze C25/30, b/d 24/24cm, 3-seitig freist. - H=2,90m in MW, OG**
*** Bedarfsposition ohne GB
STB-Stütze, 3-seitig freistehend
in Außen-, Innenwand einbindend
Stahlbeton, Normalbeton C 25/30 DIN EN 206-1,
Expositionsklasse gegen Bewehrungskorrosion XC1,

4-seitig geschalt
Stützenquerschnitt:
Breite/Dicke: 24/24 cm
Wandhöhen:
OG:ca. 2,90 m

senkrechte Verbindung Betonboden  Decke - Ringanker
an Wandende / Wandecke  zu Fuge mit Dämmplatte
(Mineralwolle) ausbilden
Fugendicke: 20 mm

Ort: OG - Gebäudeecken
Menge: 1,000 Stk
Zuordnung: 331

**03.12.0210 STB-Sturz, C25/30, b/h 24/25 cm, L=2,51 m, 3-seitig - Außen - Achse A**
STB-Sturz,  3-seitig geschalt,
in Außenwand
Stahlbeton, Normalbeton C 25/30 DIN EN 206-1,
Expositionsklasse gegen Bewehrungskorrosion XC1,

Breite/Höhe:  24/25 cm
Lichte Öffnung:  250 cm / Auflager beidseitig 50cm

Ort: OG  Fensterstürze  Westen Achse A
Menge: 1,000 Stk
Zuordnung: 331

**03.12.0220 STB-Sturz, C25/30, b/h 24/25 cm, L=2,27 m, 3-seitig - Außen - Achse R**
STB-Sturz,  3-seitig geschalt,
in Außenwand
Stahlbeton, Normalbeton C 25/30 DIN EN 206-1,
Expositionsklasse gegen Bewehrungskorrosion XC1,

Breite/Höhe:  24/25 cm
Lichte Öffnung:  227 cm / Auflager beidseitig 50cm

Ort: OG Innen  Achse R
Menge: 1,000 Stk
Zuordnung: 331

**03.12.0230 STB-Sturz, C25/30, b/h 24/50-80 cm, L=2,51 m, 3-seitig - Außen - Achse A+BO**
STB-Sturz,  3-seitig geschalt,
in Außen-, Innenwand
Stahlbeton, Normalbeton C 25/30 DIN EN 206-1,
Expositionsklasse gegen Bewehrungskorrosion XC1,

Breite:  24 cm
Höhe:  ca. 50-80 cm oben schräg an RA (oberhalb Sturz)

lichtes Öffnungsmaß: 2,51 m + Auflager

Ort: OG  Personal + Küche
Menge: 2,000 Stk
Zuordnung: 331

**03.12.0240 Aussparung in STB-RA herstellen - WD 24cm - B/H ca. 25 / 25 cm**
Aussparung in SRB-Bauteil herstellen
Bauteil: Ringanker-Sturz
Material: Stahlbeton
Dicke:  24 cm

Aussparung:
Breite:  ca. 25 cm
Höhe:  ca. 25 cm

Ort: OG
Menge: 0,000 St
Zuordnung: 322

**03.12.0250 Aussparung in STB-RA herstellen - WD 24cm - B/H ca. 40-50 / 25 cm**
Aussparung in SRB-Bauteil herstellen
Bauteil: Ringanker-Sturz
Material: Stahlbeton
Dicke:  24 cm

Aussparung:
Breite:  ca. 40-50 cm
Höhe:  ca. 25 cm

Ort: OG
Menge: 0,000 St
Zuordnung: 322

**03.12.0260 Aussparung in STB-RA herstellen - WD 24cm - B/H ca. 100-125 / 25 cm**
Aussparung in STB-Bauteil herstellen
Bauteil: Ringanker-Sturz
Material: Stahlbeton
Dicke:  24 cm

Aussparung:
Breite:  ca. 100-125 cm
Höhe:  ca. 25 cm

Ort: OG
Menge: 0,000 St
Zuordnung: 322

**03.12.0270 STB-Sturz, C25/30, b/h 24/25 cm, L=2,51 m, 3-seitig - Innen Flur - Achse AB**
STB-Sturz,  3-seitig geschalt,
in Außenwand
Stahlbeton, Normalbeton C 25/30 DIN EN 206-1,
Expositionsklasse gegen Bewehrungskorrosion XC1,

Breite/Höhe:  24/25 cm
Lichte Öffnung:  250 cm / Auflager beidseitig 50cm

Ort: OG  Flur T30 Türelement Achse AB
Menge: 1,000 Stk
Zuordnung: 331

**03.12.0280 Zulage Sturzausbildung Giebelringanker - Schalung unten DN 6° - L/B: 250/24 cm**
*** Bedarfsposition ohne GB
Sturzausbildung Ringanker
Als Zulage Schalung unten  DN 6°
Länge: 250 cm
Breite: 24 cm

Ort: Schräger Sturz - Flur
Menge: 1,000 Stk
Zuordnung: 341

**03.12.0290 STB-Giebelringanker C25/30, b/h 24/17,5cm, 2-seitig - DN 6° - OG - Innen**
STB-Ringanker, 2-seitig geschalt,
auf Innenwand,
Stahlbeton, Normalbeton C 25/30 DIN EN 206-1,
Expositionsklasse gegen Bewehrungskorrosion XC1,
abgetreppt im Mittel ca.25cm hoch,

Dachneigung: 6°
Breite/Höhe: 24/17,5 cm

Ort: OG
Menge: 13,000 m
Zuordnung: 341

**03.12.0300 STB-Giebelringanker C25/30, b/h 24/25cm, 2-seitig - DN 6° - OG - Innen**
STB-Ringanker, 2-seitig geschalt,
auf Innenwand,
Stahlbeton, Normalbeton C 25/30 DIN EN 206-1,
Expositionsklasse gegen Bewehrungskorrosion XC1,
abgetreppt im Mittel ca.25cm hoch,

Dachneigung: 6°
Breite/Höhe: 24/25 cm

Ort: OG
Menge: 62,000 m
Zuordnung: 341

**03.12.0310 Zulage zu STB-Giebel für Aussparung Auflager Mittelpfette B/H ca. 75/50cm - Innen**
Aussparung in STB-Sturz als Zulage
Für Auflager Mittelpfette
B/H: ca. 75/50 cm

Ort: Giebel- Sturz/RA
Menge: 7,000 Stk
Zuordnung: 331

**03.12.0320 STB-Giebelringanker C25/30, b/h 24/25cm, 2-seitig - DN 6° - OG - Außen**
STB-Ringanker, 2-seitig geschalt,
auf Außenwand,
Stahlbeton, Normalbeton C 25/30 DIN EN 206-1,
Expositionsklasse gegen Bewehrungskorrosion XC1,
abgetreppt im Mittel ca.25cm hoch,

Dachneigung: 6°
Breite/Höhe: 24/25 cm

Ort: OG
Menge: 35,000 m
Zuordnung: 331

**03.12.0330 Zulage zu STB-Giebel für Aussparung Auflager Mittelpfette - B/H ca. 75/50 cm - Außen**
Aussparung in STB-Sturz als Zulage
Für Auflager Mittelpfette
B/H: ca. 75/50 cm

Ort: Giebel- Sturz/RA
Menge: 3,000 Stk
Zuordnung: 331

**03.12.0340 STB-Sturz/Ra, C25/30, b/h 24/25-50 cm, L=1,26 m, Zulage zu Giebel-RA für 3-seitig,**
STB-Sturz,  in der Ringankerebene
Zulage für Schalung auf der Unterseite (3-seitig
geschalter RA als Sturz)
in Außen-, Innenwand
Stahlbeton, Normalbeton C 25/30 DIN EN 206-1,
Expositionsklasse gegen Bewehrungskorrosion XC1,

Breite/Höhe:  24/25-50 cm
lichtes Öffnungsmaß: 1,26 m

Ort: OG  Giebelringanker
Menge: 5,000 Stk
Zuordnung: 331

**03.12.0350 STB-Stütze C25/30, b/d 24/24cm, 2-seitig - in MW, OG - kurze Verbindung**
STB-Stütze, 2-seitig geschalt,
in Außen-, Innenwand einbindend
Stahlbeton, Normalbeton C 25/30 DIN EN 206-1,
Expositionsklasse gegen Bewehrungskorrosion XC1,

Stützenquerschnitt:
Breite/Dicke: 24/24 cm
Höhen: von 0,5-1,50 m

senkrechte Verbindung Stürze - Ringanker
Ort: OG
Menge: 16,000 m
Zuordnung: 331

**03.12.0360 STB-Stütze C25/30, b/d 24/24cm, 2-seitig freist. - in MW, OG - H=2,90 m**
STB-Stütze, 2-seitig freistehend
in Außen-, Innenwand einbindend
Stahlbeton, Normalbeton C 25/30 DIN EN 206-1,
Expositionsklasse gegen Bewehrungskorrosion XC1,

4-seitig geschalt
Stützenquerschnitt:
Breite/Dicke: 24/24 cm
Wandhöhen:
OG:ca. 2,90 m bis UK-RA
senkrechte Verbindung STB-Decke  Ringanker

Ort: OG
Menge: 7,000 Stk
Zuordnung: 331

**03.12.0370 STB-Stütze C25/30, b/d 24/24cm, 2-seitig freist. - in MW, OG - H=3,30 m**
STB-Stütze, 2-seitig freistehend
in Außen-, Innenwand einbindend
Stahlbeton, Normalbeton C 25/30 DIN EN 206-1,
Expositionsklasse gegen Bewehrungskorrosion XC1,

4-seitig geschalt
Stützenquerschnitt:
Breite/Dicke: 24/24 cm
Wandhöhen:
OG:ca. 3,30 m bis UK-RA
senkrechte Verbindung STB-Decke  Ringanker

Ort: OG
Menge: 3,000 Stk
Zuordnung: 331

#### Titel 03.13 Stahlbetonarbeiten - Innentreppe-TH

**03.13.0010 STB-Fertigteil_Innentreppe C25/30, 2 x gerader Lauf + Podest, 21 STG**
Stahlbetonfertigteile - Innentreppe, 2 geradläufige
Treppenläufe mit Podest
Treppenlaufplatte mit aufbetonierten Keilstufen
für Aufnahme eines Belags aus Fliesen
mit geraden Treppenläufen

Stahlbeton, Normalbeton C 25/30 DIN EN 206-1,
Expositionsklasse gegen Bewehrungskorrosion XC1,

Oberflächen:
- Oberseite: Belag glatt ausgeführt  (Fliesen bauseits)
- Unterseite: Sichtbeton glatt ausgeführt
- Seitenflächen Sichtbeton glatt ausgeführt
Sichtbare Betonfläche porenschließend gespachtelt und
hydrophobiert,
alle Kanten gefast

Treppenausbildung:
Treppenlaufplattendicke:  18 cm
Treppensteigung:  16,4/28 cm,
Antrittsstufe (EG) um 15 cm (Bodenaufbau) höher
Austrittsstufe (OG)
Auflagerausbildung mit Auflager auf Treppenplatte
B/T: ca. 10/10 cm
Länge: 1,30 m (Treppenbreite)
und Schallschutzentkoppellung PUR-Elastomerlager S 910

Treppenauge offen
Zwischen Treppenhauswand

Geschoßhöhe:  3,45 m

Treppenlauf 1:
Breite: 1.30 m
Stufenanzahl:  10
Treppenlauf 2:
 Breite: 1.30 m
Stufenanzahl:  11
Zwischenpodest:
Breite: 2,88 m
Tiefe:  1,27 m
Dicke: 25 cm
Auflager Podest an STB-Wand/Mauerwerk mit Schöck
Tronsole als Zulage

Ausbildung Wandanschlussfuge als Zulage

Aussparungen für Auflager siehe Positionen vor
Tragwerkplanung durch Statiker
Siehe auch Anlage Statik
Ort: Geschoßtreppe EG - OG
Menge: 1,000 Stk
Zuordnung: 359

**03.13.0020 Aufkantung an Treppenstufen-Treppenauge C25/30, als Zulage**
Aufkantung an Stahlbetonfertigteiltreppe
Stahlbeton, Normalbeton C 25/30 DIN EN 206-1,
Expositionsklasse gegen Bewehrungskorrosion XC1,

Oberflächen:
Sichtbeton glatt ausgeführt
Sichtbare Betonfläche porenschließend gespachtelt und
hydrophobiert,
alle Kanten gefast

Ausbildung:
Breite 8 cm
Höhe: 2 cm

An Treppenstufen  freie Innenseite /
Treppenauge + Podest-OG
Steigungen: 21
Treppenauge: 29 cm
Podest-OG: 160cm

Für gesamte Treppenanlage (Stufen, Treppenauge, Podest)

Ort: Geschoßtreppe EG - OG
Menge: 1,000 Stk
Zuordnung: 359

**03.13.0030 STB-Konsole/Auflager, C 25/30, b/h 10/10cm, an Deckenrand/Podest für Treppe**
STB-Konsole/Auflager, seitlich an Deckenrand
Stahlbeton,
Normalbeton C 25/30 DIN EN 206-1,
Expositionsklasse gegen Bewehrungskorrosion XC1,

3-seitig geschalt,
in Decke einbindend,
Breite: 10 cm
Höhe: 10 cm
Länge: 130 cm

Ort: EG  Decke + Zwischenpodest
Menge: 3,000 St
Zuordnung: 359

**03.13.0040 Schöck Fugenplatten Typ PL - an Treppenlauf, Podest**
Schöck Fugenplatten Typ PL
Einbauen
Zwischen Wand und Bauteilen
Nach Herstellervorschrift einbauen
Plattengröße:
Höhe: 335 mm
Dicke: 15 mm

Bauteil: Treppenlauf, Treppenpodest
Menge: 15,000 m
Zuordnung: 359

**03.13.0050 Schöck Tronsole Typ B 120 x 60,**
Schöck Tronsole Typ B 120 x 60,
Trittschalldämmelement
zur trittschallgedämmten Auflagerung des Treppenlaufes
auf der Bodenplatte (Kellertreppe), aus PE-Schaum,
Baustoffklasse B 2 gemäß DIN 4102,
Trittschallverbesserungsmaß: 20 dB, L'nwR <= 38 dB,
Länge/Breite = 290 / 20 cm,

Vd = 39,6 kN/Element, Hd= 3,3 kN/Element.

Ort: Unter Podest auf Mauerwerk B=17,5 cm
Menge: 2,000 St
Zuordnung: 359

**03.13.0060 Schöck Tronsole Typ QW, - Edelstahl - Podestauflager**
*** Bedarfsposition ohne GB
Schöck Tronsole Typ QW,
als tragendes Trittschalldämmelement zwischen
Treppenlauf und Treppenhauswand, VRd = 35,0 kN/Element,

Fugenbreite z = 10 - 40 mm,
Trittschallverbesserungsmaß: 27 dB
gemäß Schallschutzgutachten, L'nwR <= 39 dB,
Dorn aus A2-Edelstahl (Werkstoff-Nr. 1.4301)

Wanddicke: 24 cm
Einschl.
Druckverteilungsplatte
PUR-Elastomerlager
Brandschutzmanschette Typ QW
Schliessen der Aussparung
Einbau in Wand (Feuerwiderstandsklasse F 60/90) ist zu
beachten

Ort: Podest
Menge: 1,000 Stk
Zuordnung: 359

**03.13.0070 Mineralwolledämmplatten D= 2 cm, Trennfuge - Treppenpodest**
Mineralwolledämmplatten als Trennfugenausbildung
Zwischen Trennwänden
schallbrückenfrei / lastbrückenfrei anlegen

Dicke: 20 mm,
Höhe: ca. 25 cm

Mineralwolle MW DIN EN 13162,

Baustoffklasse DIN 4102-1 A1 (nichtbrennbar),
Anwendungsgebiet DIN V 4108-10 WTH,
erhöhte Zusammendrückbarkeit - sh.

Ort: Treppenpodest
Menge: 1,600 m2
Zuordnung: 341

#### Titel 03.14 Stahlbetonarbeiten - Lüftung

**03.14.0010 Sauberkeitsschicht C12/15, H= 10 cm, auf Fundamentsohle - Lüftung**
Sauberkeitsschicht aus Beton,
auf Fundamentsohle eben abgezogen,
Beton C 12/15 DIN EN 206-1,
Höhe: 10 cm
Ort: Lüftungsgeräte
Menge: 15,000 m2
Zuordnung: 522

**03.14.0020 Fundamentbeton C25/30, Einzelf. B/L/T 50/150/100 - WP-Lüft.**
Fundamentbeton - Einzelfundament

Normalbeton C 25/30 DIN EN 206-1,
Expositionsklasse gegen Frost und
Taumittelbeanspruchung XF1,
Expositionsklasse gegen Bewehrungskorrosion: XC2

Schalung: senkrecht alle Seiten -  einschl.

Einschl. Aussparung oberseitig für Stahlstützen
Breite50
Länge: 150 cm
Höhe:  100 cm
OK- ca. 10 cm über Gelände

Ort: Wärmepumpe / Lüftungsgerät
Menge: 10,000 Stk
Zuordnung: 522

**03.14.0030 Baustahl BST 500 S**
Baustahl BST 500 S, einschl. schneiden, biegen,
abkanten
und verlegen nach Plänen des Statikers (bzw. nach
Angabe),
einschl. Abstandhalter
Menge: 150,000 kg
Zuordnung: 541

**03.14.0040 Baustahlgewebe BST 500 M**
Baustahlgewebe BST 500 M, einschl. schneiden, biegen,
abkanten
und verlegen nach Plänen des Statikers (bzw. nach
Angabe),
Menge: 200,000 kg
Zuordnung: 541

#### Titel 03.15 Baustahl, Einbauten - KGR 320, 330, 340,

**03.15.0010 Baustahl BST 500 S**
Baustahl BST 500 S, einschl. schneiden, biegen,
abkanten
und verlegen nach Plänen des Statikers (bzw. nach
Angabe),
einschl. Abstandhalter
Menge: 40000,000 kg
Zuordnung: 351

**03.15.0020 Baustahlgewebe BST 500 M**
Baustahlgewebe BST 500 M, einschl. schneiden, biegen,
abkanten
und verlegen nach Plänen des Statikers (bzw. nach
Angabe),
Menge: 950,000 kg
Zuordnung: 324

**03.15.0030 Baustahlabstandshalter - DBV / L=35-50cm**
Baustahlabstandshalter, einschl. schneiden, biegen,
abkanten
und verlegen nach Plänen des Statikers (bzw. nach
Angabe),
Art: DBV-BS-18-B-L
Länge: 35-50 cm

Ort: Bodenplatte, Fundament-Stützwand
Menge: 3000,000 Stüc
Zuordnung: 324

**03.15.0040 Baustahlabstandshalter - DBV / L=70cm**
Baustahlabstandshalter, einschl. schneiden, biegen,
abkanten
und verlegen nach Plänen des Statikers (bzw. nach
Angabe),
Art: DBV-BS-18-B-L
Länge: 70 cm

Ort: Bodenplatte, Fundament-Stützwand
Menge: 520,000 Stüc
Zuordnung: 324

**03.15.0050 Abstellelement - Arbeitsfuge - STB-Decke - D=25cm**
Abstellelement aus konstruktiv verstärktem Streckmetall

für Arbeitsfuge in Boden- oder Deckenplatten.

Flachmaterial erfüllt die Werte der Fugenkategorie
"verzahnte Fuge" nach DIN EN 1992-1-1,
nachgewiesen durch Gutachtliche Stellungnahme vom
18.04.2016.
Einbau als verlorene Schalung zwischen den
Bewehrungslagen (= Einbaumaß).
Fixierung der Elemente durch Einschweißen oder
Einbinden in die Bewehrung.

Einschl. Spacer und Holzleiste
Fabrikat: Stremaform® oder gleichwertig

Deckendicke: 25cm
Einbaumaß:  zwischen der Bewehrung

Ort: Bodenplatte, EG + OG - Decke
Menge: 7,000 m
Zuordnung: 351

**03.15.0060 U-Körbe DBV-BS, schneiden, biegen, abkanten**
U-Körbe DBV-BS, einschl. schneiden, biegen, abkanten
und verlegen nach Plänen des Statikers (bzw. nach
Angabe),
Menge: 80,000 kg
Zuordnung: 324

**03.15.0070 Ankerschienen HMS 25/15 D - STB-Bauteile**
Ankerschienen HMS 25/15
Einbetoniert in Stahlbetonbauteile
Zur Verankerung
Einschl. Anschlussankern alle 25cm
Verbindung: STB-Stützen - Mauerwerk
Menge: 130,000 m
Zuordnung: 331

**03.15.0080 Ankerschienen HTA 38/17 D - STB-Bauteile - Anker L=20cm - Konsolen/Pfette**
Ankerschienen HTA38/17
Einbetoniert in Stahlbetonbauteile
Zur Verankerung Holzbauteile in STB
Länge ca. 20cm

Ort: Ringanker / Konsolen
Menge: 10,000 St
Zuordnung: 331

**03.15.0090 Ankerschienen HTA 38/17 D - STB-Bauteile - Anker L=40cm - Mittelpfetten**
Ankerschienen HTA38/17
Einbetoniert in Stahlbetonbauteile
Zur Verankerung Holzbauteile in STB
Länge ca. 40 cm

Ort: Ringanker / Auflager Mittelpfetten
Menge: 12,000 St
Zuordnung: 331

**03.15.0100 Ankerschienen HMS 25/15 D -STB-Stützen - Länge: 290cm**
Ankerschienen HMS 25/15 D
Einbetoniert in Stahlbetonbauteile
Zur Verankerung von Mauerwerk
Einschl. Anschlußanker in Mauerwerksfugen
ML 125/2 a=25cm
Höhe Stützen: 2,90m
Ort: STB-Stützen / EG+OG
Menge: 28,000 St
Zuordnung: 331

**03.15.0110 Mineralwolledämmplatten B=25cm/D= 2 cm, Trennfuge - STB-Bauteile**
Mineralwolledämmplatten als Trennfugenausbildung
schallbrückenfrei / lastbrückenfrei anlegen

Dicke: 20 mm,
Breite: 25 cm

Mineralwolle MW DIN EN 13162,
Baustoffklasse DIN 4102-1 A1 (nichtbrennbar),
Anwendungsgebiet DIN V 4108-10 WTH,
erhöhte Zusammendrückbarkeit - sh.

Ort: STB-Decke, STB-Stützen
Menge: 2,000 m
Zuordnung: 331

**03.15.0120 Ankerplatte aus Stahl - 300/300/15mm + Anker in STB-Sturz-RA - Fluchtbalkon**
Ankerplatte aus Stahl
Zur Befestigung von Stahlbauteilen

Material: Konstruktion in Stahl St 37-2 (S 235),
 Schweißnähte a"3mm

Grundplatte: 1 Stück
Größe: 300/300/15 mm
Bohrungen: 4 Stück  für Gewinde M22
Anker:
  Rundstahl: D= 12 mm gebogen
  Länge: ca. 50cm  - 2 Stück an Platte geschweißt

Oberflächenbehandlung: Feuerverzinkt

Ort: OG - STB-Ringanker - Fluchtbalkon
Menge: 15,000 Stk
Zuordnung: 324

**03.15.0130 Verankerung Stahlträger an Ringanker - Schöck Isokorb T Typ S-V - mit Betonkonsole**
Verankerung Stahlträger an Ringanker

Bauteil: Schöck Isokorb® T Typ S-V-R0-X80-D16-2.0
(?eq: 0,495 W/(m·K))
bauaufsichtlich zugelassen, zur thermischen Trennung
von normal- und querkraftübertragenden Anschlüssen bei
Stahlträgern. Dämmkörperdicke 80 mm. Das Element wird
über Schraubverbindungen an die vorgefertigte
Stahlkonstruktion angeschlossen.
Dämmkörperhöhe H: 80 mm
Dämmkörperlänge L: 180 mm
Durchmesser Gewinde: 16 mm
Bauphysikalische Kennwerte:
Äquivalenter Wärmedurchlasswiderstand Req: 0,162 m²·K/W
Äquivalente Wärmeleitfähigkeit ?eq: 0,495 W/(m·K)
in Anlehnung an EAD 050001-00-0301
Bauaufsichtliche Nachweise:
abZ/aBG Nr. Z-15.7-518
Lieferung und Einbau nach Angaben des Architekten oder
Tragwerksplaners.
Die technischen Unterlagen des Herstellers sind zu
beachten.
Einschl. Betonkonsole B/H/T 24/33/8,5 cm
Ort: Fluchtbalkon
Menge: 15,000 Stk
Zuordnung: 324

#### Titel 03.16 Einbauten in STB-Bauteilen

**03.16.0010 Hauseinführung in STB-Bodenplatten - TWL - 4-fach**
Hauseinführung in STB-Bodenplatten
zur kompakten und platzsparenden Einführung von
Energieversorgungsleitungen,
bei nicht unterkellerten Gebäuden.
Das Futterrohr kann nach erstellen des Fertigfußbodens
durch variable
Rahmenelemente auf das endgültige Fertigfußbodenniveau
angepasst werden.

Hauseinführung MSH Basic-FUBO-E (Rohbauteil):
  1 Stück Rohbauteil MSH Basic-FUBO-E,
inkl. 4 vormontierter Adaptionsrohre
  1 Stück Verschlussdeckel
  4 Stück Spiralschlauch, inkl. Rastmuffen
  1 Stück Aufstellvorrichtung mit Erdspieß

Fabrikat: Hauff-Technik oder glw. .........
Tel. 07324/9600-0
Fax 07324/9600-21
Mail: office@hauff-technik.de

Hauseinführung Einbau in Bodenplatte
nach Angaben und Vorgaben des örtlichen Versorgers

Ort: Bodenplatte als Hausanschluß
Menge: 1,000 St
Zuordnung: 324

**03.16.0020 Hauseinführung in STB-Bodenplatten - TWL - 2-fach**
2-fach höhenverstellbares Mehrsparten  Futterrohr in
Reihenanordnung,
zur kompakten und platzsparenden Einführung von
Energieversorgungsleitungen,
bei nicht unterkellerten Gebäuden.
Das Futterrohr kann nach erstellen des Fertigfußbodens
durch variable
Rahmenelemente auf das endgültige Fertigfußbodenniveau
angepasst werden.

Bestehend aus:
- 2-fach Reihen-Futterrohr, einseitig mit PE-Deckel
verschlossen
- Aufstellvorrichtung zur Fixierung
- zwei Mantelrohre mit Steckmuffen
- zwei flexible, mechanisch stabile und innen
beschichtete Kabel-Einführungs-
  Systeme mit auszugssicherer Rastmuffentechnik zur gas
- und wasserdichten
  Verbindung mit der MSH Basic-FUBO- E  R2.

Bestell-Nr.:

Kunststoff-Futterrohr für die Bodenplatte
MSH Basic - FUBO - E  R2
inkl. 2 STCK KES - KMR 82 - V/X (X = Länge in mm)
mit montierter Aufstellvorrichtung FUBO  V

Fabrikat: Hauff-Technik oder glw. .........
Tel. 07324/9600-0
Fax 07324/9600-21
Mail: office@hauff-technik.de

Hauseinführung Einbau in Bodenplatte
nach Angaben und Vorgaben des örtlichen Versorgers

Ort: Bodenplatte als Hausanschluß
Menge: 0,000 St
Zuordnung: 324

#### Titel 03.17 MAUERARBEITEN

**03.17.0010 Außenwand KS XL-PE SFK 20 RDK 1,8 / D=24 cm**
Außenwand in Kalksandstein - tragend

Mauerwerk nach bauaufsichtlicher Zulassung,
ohne Stoßfugenvermörtelung,
als Hintermauerung für Wärmedämmverbundsystem (WDVS),
Kalksandstein nach allgemeiner bauaufsichtlicher
Zulassung,

KS XL-PE,
Festigkeitsklasse 20
Rohdichteklasse 1,8
Mauerwerksdicke 24 cm
Dünnbettmörtel
Regelsteinformat:998/240/623 mm
o. glw: ............
bitte angeben

Mauerwerk lot- und fluchtgerecht nach Zeichnung und
Angabe herstellen
vollfugig und sauber gemauert,
unter Verwendung eines Dünnbettmörtels
als Außenmauerwerk
Die Anschlüsse an andere Bauteile (STB-Stützen,
Ringanker)
sind kraftschlüssig herstellen
einschl. Kimmsteinausführung auf Bodenplatte/STB-Decke
und Ausgleichsmörtelfuge

Oberflächen geeignet für:
Innen: Dünnputzauftrag
Außen: Wärmedämmverbundsystem (WDVS),

Lichte Raumhöhen / Wandhöhen:
EG:ca. 3,20 m
OG:ca. 3,26  4,35 m

Ort: EG + OG
Menge: 660,000 m2
Zuordnung: 331

**03.17.0020 Innenwand KS XL-PE SFK 20 RDK 1,8 / D=24 cm**
Innenwand in Kalksandstein - tragend

Mauerwerk nach bauaufsichtlicher Zulassung,
ohne Stoßfugenvermörtelung,
Kalksandstein nach allgemeiner bauaufsichtlicher
Zulassung,

KS XL-PE,
Festigkeitsklasse 20
Rohdichteklasse 1,8
Mauerwerksdicke 24 cm
Dünnbettmörtel
Regelsteinformat:998/240/623 mm
o. glw: ............
bitte angeben

Mauerwerk lot- und fluchtgerecht nach Zeichnung und
Angabe herstellen
vollfugig und sauber gemauert,
unter Verwendung eines Dünnbettmörtels
als Innenmauerwerk
Die Anschlüsse an andere Bauteile (STB-Stützen,
Ringanker)
sind kraftschlüssig herstellen
einschl. Kimmsteinausführung auf Bodenplatte/STB-Decke
und Ausgleichsmörtelfuge

Oberflächen geeignet für:
Dünnputzauftrag

Lichte Raumhöhen / Wandhöhen:
EG:ca. 3,20 m
OG:ca. 3,26  4,35 m

Ort: EG + OG
Menge: 760,000 m2
Zuordnung: 341

**03.17.0030 Innenwand KS XL-PE SFK 20 RDK 1,8 / D=17,5 cm**
Innenwand in Kalksandstein - tragend

Mauerwerk nach bauaufsichtlicher Zulassung,
ohne Stoßfugenvermörtelung,
Kalksandstein nach allgemeiner bauaufsichtlicher
Zulassung,

KS XL-PE,
Festigkeitsklasse 20
Rohdichteklasse 1,8
Mauerwerksdicke 17,5 cm
Dünnbettmörtel
Regelsteinformat:998/175/623 mm
o. glw: ............
bitte angeben

Mauerwerk lot- und fluchtgerecht nach Zeichnung und
Angabe herstellen
vollfugig und sauber gemauert,
unter Verwendung eines Dünnbettmörtels
als Innenmauerwerk
Die Anschlüsse an andere Bauteile (STB-Stützen,
Ringanker)
sind kraftschlüssig herstellen
einschl. Kimmsteinausführung auf Bodenplatte/STB-Decke
und Ausgleichsmörtelfuge

Oberflächen geeignet für:
Dünnputzauftrag

Lichte Raumhöhen / Wandhöhen:
EG:ca. 3,20 m
OG:ca. 3,26  4,35 m

Ort: EG + OG
Menge: 70,000 m2
Zuordnung: 341

**03.17.0040 Stumpfstoß senkrecht zwischen Wänden herstellen - WD= 17,5+24 cm**
Stumpfstoß zwischen 2 Wänden herstellen
einschl. mit Anker und Ankerschiene,
senkrechter Anschluss

Wanddicken: 17,5 bis 24 cm.

Ort: EG + OG
Menge: 41,000 m
Zuordnung: 342

**03.17.0050 Schrägschnitt von Mauerwerk - D=24cm - Giebel**
Schrägschnitt von Mauerwerk
Als Abschluss / Dachschräge - Giebelwände

Richtung: Längsrichtung
Neigung: ca. 4-6°
Mauerwerk: wie vor beschrieben
Wanddicke: 24 cm

Ort: Innen- Außenmauerk
Menge: 95,000 m
Zuordnung: 331

**03.17.0060 Abgleichen von Leibungen, senkrecht, D=24cm - Zulage zu mW - AW**
Abgleichen  Herstellen von Leibungen, senkrecht,
durch Anpassen der Steine und/oder mit Normalmörtel.
Wanddicke: 24 cm
Ort: Außenwand - Fensterleibung
Menge: 270,000 m2
Zuordnung: 335

**03.17.0070 Mineralwolledämmplatten D= 2 cm / Trennfuge - Trennwände**
Mineralwolledämmplatten als Trennfugenausbildung
Zwischen Trennwänden
schallbrückenfrei / lastbrückenfrei anlegen

Dicke: 20 mm,
Höhe: ca. 3,00 m

Mineralwolle MW DIN EN 13162,

Baustoffklasse DIN 4102-1 A1 (nichtbrennbar),
Anwendungsgebiet DIN V 4108-10 WTH,
erhöhte Zusammendrückbarkeit - sh.

Ort: Zwischen Trennwänden
Menge: 2,000 m2
Zuordnung: 341

**03.17.0080 Aussparung, in KS-Wand, B/H/T ca. 125/100/12,5cm + FS - Verteiler**
Aussparung herstellen, in Wand
Untergrund: Kalksandstein

Größe:
Breite:  ca. 125 cm
Höhe: ca. 100 cm
Tiefe: ca. 12,5 cm
Einschl. Leibungsausbildung und Fertigteilsturz
Ort: EG  OG  Aussparung für Verteiler
Menge: 2,000 St
Zuordnung: 342

**03.17.0090 Herstellen von Wandschlitzen durch Sägeschnitte**
*** Bedarfsposition ohne GB
Schlitze in Mauerwerk herstellen
Breite: 5-10cm
Tiefe:  bis 5 cm
Mauewerk: Kalksandstein
Ort: EG + OG
Menge: 1,000 m
Zuordnung: 341

**03.17.0100 Zulage zum MW für Ausmauerung der Abstellung B/H ca. 50/25 cm**
*** Bedarfsposition ohne GB
Ausmauern zwischen den Sparren
Als Zulage
Breite: ca. 50 cm
Höhe: ca. 25cm
Ort: Auflager Sparren
Menge: 1,000 m
Zuordnung: 341

**03.17.0110 Zulage zum MW für ausmauern Aussparungen B/H ca. 75/50 cm - Auflager MP**
Ausmauern Aussparungen
Als Zulage
Breite: ca. 50 cm
Höhe: ca. 75cm
Ort: Aussparungen Mittelpfetten
Menge: 7,000 Stk
Zuordnung: 341

**03.17.0120 Aussparung in Wand KSL herstellen - WD 24cm - B/H ca. 25/25 cm**
Aussparung in Mauerwerk herstellen
Bauteil: Wand
Mauerwerk: KSL
Dicke:  24 cm

Wandaussparung:
Breite:  ca. 25 cm
Höhe:  ca. 20-25 cm

Ort: EG + OG
Menge: 34,000 St
Zuordnung: 322

**03.17.0130 Aussparung in Wand KSL herstellen - WD 24cm - B/H ca. 35-50 / 25 cm**
Aussparung in Mauerwerk herstellen
Bauteil: Wand
Mauerwerk: KSL
Dicke:  24 cm

Wandaussparung:
Breite:  ca. 35-50 cm
Höhe:  ca. 20-25 cm

Ort: EG + OG
Menge: 11,000 St
Zuordnung: 322

**03.17.0140 Aussparung in Wand KSL herstellen - WD 24cm - B/H ca. 50-75 / 25 cm**
Aussparung in Mauerwerk herstellen
Bauteil: Wand
Mauerwerk: KSL
Dicke:  24 cm

Wandaussparung:
Breite:  ca. 50-75 cm
Höhe:  ca. 20-25 cm

Ort: EG + OG
Menge: 12,000 St
Zuordnung: 322

**03.17.0150 Aussparung in Wand KSL herstellen - WD 24cm - B/H ca. 55 / 30 cm**
Aussparung in Mauerwerk herstellen
Bauteil: Wand
Mauerwerk: KSL
Dicke:  24 cm

Wandaussparung:
Breite:  ca. 55 cm
Höhe:  ca. 30 cm

Ort: EG + OG
Menge: 2,000 St
Zuordnung: 322

**03.17.0160 Aussparung in Wand KSL herstellen - WD 24cm - B/H ca. 50-75 / 35 cm**
Aussparung in Mauerwerk herstellen
Bauteil: Wand
Mauerwerk: KSL
Dicke:  24 cm

Wandaussparung:
Breite:  ca. 50-75 cm
Höhe:  ca. 35 cm

Ort: EG + OG
Menge: 3,000 St
Zuordnung: 322

**03.17.0170 Aussparung in Wand KSL herstellen - WD 24cm - B/H ca. 65 / 40 cm**
Aussparung in Mauerwerk herstellen
Bauteil: Wand
Mauerwerk: KSL
Dicke:  24 cm

Wandaussparung:
Breite:  ca. 65 cm
Höhe:  ca. 40 cm

Ort: EG + OG
Menge: 2,000 St
Zuordnung: 322

**03.17.0180 Aussparung in Wand KSL herstellen - WD 24cm - B/H ca. 100-125 / 25 cm**
Aussparung in Mauerwerk herstellen
Bauteil: Wand
Mauerwerk: KSL
Dicke:  24 cm

Wandaussparung:
Breite:  ca. 100-125 cm
Höhe:  ca. 20-25 cm

Ort: EG + OG
Menge: 1,000 St
Zuordnung: 322

**03.17.0190 Aussparung in Wand KSL herstellen - WD 24cm - B/H ca. 70/30 cm - AW- Lüftung**
Aussparung in Mauerwerk herstellen
Bauteil: Wand
Mauerwerk: KSL
Dicke:  24 cm

Wandaussparung:
Breite:  ca. 70 cm
Höhe:  ca. 30 cm

Ort: OG - Lüftung
Menge: 1,000 St
Zuordnung: 322

**03.17.0200 Aussparung in Wand KSL herstellen - WD 24cm - B/H ca. 70/100 cm - AW- Lüftung**
Aussparung in Mauerwerk herstellen
Bauteil: Wand
Mauerwerk: KSL
Dicke:  24 cm

Wandaussparung:
Breite:  ca. 70 cm
Höhe:  ca. 100 cm

Ort: EG - Lüftung
Menge: 1,000 St
Zuordnung: 322

**03.17.0210 Aussparung in Wand KSL herstellen - WD 24cm - B/H ca. 80/275 cm - AW- Lüftung**
Aussparung in Mauerwerk herstellen
Bauteil: Wand
Mauerwerk: KSL
Dicke:  24 cm

Wandaussparung:
Breite:  ca. 80 cm
Höhe:  ca. 275 cm
Sturz als Zulage
Ort: EG - Lüftung
Menge: 1,000 St
Zuordnung: 322

**03.17.0220 Aussparung in Wand schließen - WD 24cm - B/H ca. 25 / 25 cm**
Aussparung in Mauerwerk schließen
Bauteil: Wand
Mauerwerk: KSL
Dicke:  24 cm

Wandaussparung:
Breite:  ca. 25 cm
Höhe:  ca. 20-25 cm

Fachgerecht schließen mit Mörtel / Steinen

Ort: EG + OG
Menge: 0,000 St
Zuordnung: 322

**03.17.0230 Aussparung in Wand schließen - WD 24cm - B/H ca. 25-50 / 25 cm**
Aussparung in Mauerwerk schließen
Bauteil: Wand
Mauerwerk: KSL
Dicke:  24 cm

Wandaussparung:
Breite:  ca. 35-50 cm
Höhe:  ca. 20-25 cm

Fachgerecht schließen mit Mörtel / Steinen

Ort: EG + OG
Menge: 0,000 St
Zuordnung: 322

**03.17.0240 Aussparung in Wand schließen - WD 24cm - B/H ca. 50-75 / 25 cm**
Aussparung in Mauerwerk schließen
Bauteil: Wand
Mauerwerk: KSL
Dicke:  24 cm

Wandaussparung:
Breite:  ca. 50-75 cm
Höhe:  ca. 20-25 cm

Fachgerecht schließen mit Mörtel / Steinen

Ort: EG + OG
Menge: 0,000 St
Zuordnung: 322

**03.17.0250 Aussparung in Wand schließen - WD 24cm - B/H ca. 100-125 / 25 cm**
Aussparung in Mauerwerk schließen
Bauteil: Wand
Mauerwerk: KSL
Dicke:  24 cm

Wandaussparung:
Breite:  ca. 100-125 cm
Höhe:  ca. 20-25 cm

Fachgerecht schließen mit Mörtel / Steinen

Ort: EG + OG
Menge: 0,000 St
Zuordnung: 322

**03.17.0260 Fertigteilstürze, Ö= 0,50-0,75m, WD= 24cm, -WA**
Fertigteilstürze, abgerechnet wird nach Stück (lichter
Öffnung),
über Fenster,
Material wie Wandmauerwerk mit Kalksandsteinsturz
nach bauaufsichtlicher Zulassung/Typenstatistik,
tragend
Wanddicke:  24 cm
Lichte Öffnung:  50-75 cm
Menge: 12,000 St
Zuordnung: 342

**03.17.0270 Fertigteilstürze, Ö= 0,885m, WD= 24cm,**
Fertigteilstürze, abgerechnet wird nach Stück (lichter
Öffnung),
über Fenster,
Material wie Wandmauerwerk mit Kalksandsteinsturz
nach bauaufsichtlicher Zulassung/Typenstatistik,
tragend
Wanddicke:  24 cm
Lichte Öffnung:  88,5 cm
Menge: 1,000 St
Zuordnung: 342

**03.17.0280 Fertigteilstürze, Ö= 1,01m, WD= 24cm,**
Fertigteilstürze, abgerechnet wird nach Stück (lichter
Öffnung),
über Innentüren,
Material wie Wandmauerwerk mit Kalksandsteinsturz
nach bauaufsichtlicher Zulassung/Typenstatistik,
tragend
Wanddicke:  24cm,
Lichte Öffnung:  1.01m
Menge: 8,000 St
Zuordnung: 342

**03.17.0290 Fertigteilstürze, Ö= 1,13 m, WD= 24cm**
Fertigteilstürze, abgerechnet wird nach Stück (lichter
Öffnung),
über Innentüren
Material wie Wandmauerwerk mit Kalksandsteinsturz
nach bauaufsichtlicher Zulassung/Typenstatistik,
tragend
Wanddicke:  24cm,
Lichte Öffnung:  1,13 m
Menge: 17,000 St
Zuordnung: 342

**03.17.0300 Fertigteilstürze, Ö= 1,13 m, WD= 17,5cm**
Fertigteilstürze, abgerechnet wird nach Stück (lichter
Öffnung),
über Innentüren
Material wie Wandmauerwerk mit Kalksandsteinsturz
nach bauaufsichtlicher Zulassung/Typenstatistik,
tragend
Wanddicke:  17,5cm,
Lichte Öffnung:  1,13 m
Menge: 1,000 St
Zuordnung: 342

#### Titel 03.18 ABDICHTUNG GEGEN NICHTDRÜCKENDES WASSER

**03.18.0010 Waagrechte Abdichtung, mit unter Wänden - Dichtschlämme - W1.1-E**
Waagrechte Abdichtung, mit AQUAFIN-2K unter
den Standflächen der Wände auf Betonboden
2K Abdichtungssystem nach DIN 18533
Wassereinwirkungsklasse W1.1-E
Hoch rissüberbrückend
Flächenabdichtung nach Herstellervorschrift

Fabrikat: MC-Proof protect
o.glw.: ..............
Bitte angeben

bei allen Wanddicken 11.5, 24 cm
Breite der Isolierung
bei 11,5 cm: 30 cm
bei 24 cm  : 50 cm
o.glw. .......

Ort: Wände auf Betonboden EG - Waagrechte Abdichtung
Menge: 125,000 m2
Zuordnung: 326

**03.18.0020 Abdichten von Außenwänden - Sockel**
Abdichten von Außenwänden mit Dichtungsschlämme
einschl. Stirnseite der Fundamentbodenplatte,

Untergrund:
Betonboden: Stirnseite H= ca. 30 cm
Kalksandsteinwand: Höhe ca. 50 cm

2K Abdichtungssystem nach DIN 18533
Wassereinwirkungsklasse W2.1-E
Hoch rissüberbrückend
Flächenabdichtung nach Herstellervorschrift

Fabrikat: MC-Proof protect
o.glw.: ..............
Bitte angeben

Scokelhöhe: ab UK-Betonbodenplatte ca. 80 cm

Ort: EG - Sockel
Menge: 85,000 m2
Zuordnung: 326

**03.18.0030 Einlage Dichtband - Übergänge - Fugen**
Einlage Dichtband im Bereich Übergänge / Fugen

mit Abdichtung verkleben und überarbeiten.
Fabrikat/Komponente wie Flächenabdichtung
mit Abdichtungsmaterial verkleben und überarbeiten.
Nach Herstellervorschrift

Ort: Stahlbetonbodenplatte  Mauerwerk
Horizontale Fuge in Bodenplatte  Breite 20mm
Menge: 120,000 m
Zuordnung: 326

**03.18.0040 Einlage Dichtband - Innen-Außenecken**
Einlage Dichtband
im Bereich Innen-Außenecken,
Ecken:Wand-/Bodenanschlüsse
Fabrikat/Komponente wie Flächenabdichtung
mit Abdichtungsmaterial verkleben und überarbeiten.
Nach Herstellervorschrift
Innen- Außen ecken, Wand-/Bodenanschlüsse
Menge: 17,000 St
Zuordnung: 326

**03.18.0050 Reinigen der Bodenflächen - STB-Boden**
Reinigen der Bodenflächen
Freigelegte Wandflächen mechanisch z. B. mittels
Hochdruck-Reinigungsgerät von Verschmutzungen säubern
Und für Bodenabdichtung vorbereiten
Material: Beton
Ort: Betonboden  Horizontale Fläche + Stirnseite
Menge: 710,000 m2
Zuordnung: 326

**03.18.0060 Waagrechte Abdichtung auf STB-Boden - Dichtschlämme - W1.1-E**
Waagrechte Abdichtung, mit Dichtungsschlämme
auf Betonboden + Stirnflächen der Bodenplatte

2K Abdichtungssystem nach DIN 18533
Wassereinwirkungsklasse W1.1-E
Hoch rissüberbrückend
Flächenabdichtung nach Herstellervorschrift

Fabrikat: MC-Proof protect
o.glw.: ..............
Bitte angeben

die Anschlußfugen an die Wandabdichtung (gleiches
Material)
ist fachgerecht und dicht anzuschließen
Ausführung nach Fertigstellung des Rohbaus

Einbau nach Fertigstellung Innenputz /
kurz vor Einbau Fußbodenheizung

Ort: neuer Betonboden
Menge: 710,000 m2
Zuordnung: 326

**03.18.0070 Eindichten von Bodenabläufen - als Zulage**
Eindichten von Bodenabläufen
Als Zulage zu Flächenabdichtung

Rohrdurchführung bestehend aus Kunststoff bzw.
rostfreiem
Metall wie folgt an die Flächenabdichtung anschließen:
Die Rohrdurchführung reinigen, mechanisch aufrauen und
anschließend mit UNIFLEX-B dünnschichtig grundieren.
Aufdie getrocknete Grundierung den ersten Anstrich mit
Dichtungsschlämme herstellen.
In diesen Anstrich die ADF-Rohrmanschette hohlraum- und
faltenfrei
einbetten und anschließend mit Dichtschlämme einmalig
überarbeiten.
Anschließend mit Dichtschlämme über die Hohlkehle den
Anschluss der Rohrdurchführung an die Flächenabdichtung
herstellen.

Ausführung nachträglich  nach Einbau der Bodenabläufe
Menge: 8,000 St
Zuordnung: 326

**03.18.0080 Eindichten von Rohrdurchführungen Boden - als Zulage**
Eindichten von Rohrdurchführungen
Lastfall Bodenfeuchtigkeit und nichtdrückendes Wasser

Rohrdurchführung bestehend aus Kunststoff bzw.
rostfreiem
Metall wie folgt an die Flächenabdichtung anschließen:
Die Rohrdurchführung reinigen, mechanisch aufrauen und
anschließend mit UNIFLEX-B dünnschichtig grundieren.
Auf
die getrocknete Grundierung den ersten Anstrich mit
Dichtschlämme herstellen.
In diesen Anstrich die ADF-Rohrmanschette hohlraum- und
faltenfrei
einbetten und anschließend mit Dichtsschlämme einmalig
überarbeiten.
Anschließend mit Dichtschlämme über die Hohlkehle den
Anschluss der Rohrdurchführung an die Flächenabdichtung
herstellen.

Ausführung nachträglich  nach Einbau der
Abwassersteigleitungen
Menge: 20,000 St
Zuordnung: 326

#### Titel 03.19 Leistungen auf Nachweis

*Hinweis*
Stundenlohnarbeiten
Mit der Angebotsunterschrift erklärt der Auftragnehmer
gleichzeitig, dass die Stundenverrechnungssätze für
Stundenlohnarbeiten unter Beachtung der
preisrechtlichen Vorschriften und unabhängig von der
Anzahl der abgerechneten Stunden gelten. In den
Stundenverrechnungssätzen der Stundenlohnarbeiten
sindaußer den Lohn- und Gehaltskosten und
Gemeinkostenanteilen die Sozialkassenbeiträge, die
vermögenswirksamen Leistungen sowie sämtliche Lohn- und
Gehaltsnebenkosten enthalten.
Ausführung der Taglohnarbeiten nur auf besondere
Anweisung der Bauleitung, Rapportierung gemäß  VOB für
Arbeiten, die sich evtl. im Zuge des
Baufortschrittesergeben.
Für zusätzliche Leistungen auf Nachweis werden folgende
Stundenverrechnungssätze einschl. aller  Zuschläge
vorgesehen:

**03.19.0010 Vorarbeiter-Stunden**
Menge: 20,000 h
Zuordnung: 398

**03.19.0020 Facharbeiter-Stunden**
Menge: 20,000 h
Zuordnung: 398

**03.19.0030 Helfer-Stunden**
Menge: 20,000 h
Zuordnung: 398

**03.19.0040 Bohrhammer**
Menge: 10,000 h
Zuordnung: 398

**03.19.0050 Kompressor**
Menge: 10,000 h
Zuordnung: 398

**03.19.0060 Container für Abbruchmaterial Kosten Größe: bis 8m3**
Container für Abbruchmaterial Grundkosten
für Containergröße bis 8 m3
Kosten für An- und Abtransport
Entsorgungskosten über separate Position (folgend)
Menge: 2,000 St
Zuordnung: 398

**03.19.0070 Kosten für Entsorgung - Bauschutt**
Kosten für Entsorgung - Bauschutt
sachgerechte Entsorgung
einschl. Deponiegebühren
Menge: 20,000 t
Zuordnung: 398

**03.19.0080 Kosten für Entsorgung - Baumüll**
Kosten für Entsorgung - Baumüll
sachgerechte Entsorgung
einschl. Deponiegebühren
Menge: 10,000 t
Zuordnung: 398

**03.19.0090 LKW 5.0t**
Menge: 10,000 h
Zuordnung: 369

**03.19.0100 Schaufelbagger**
Menge: 10,000 h

USt %: 19,00
